# ISINAC ACOUSTIC WORLD

- Propiedad del archivo: ISINAC ACOUSTIC WORLD S.L.U.
- Formato: FIEBDC-3/2020
- Programa: ISINAC
- Fecha: 12/10/2026
- Tipo: base de datos
- Comentario: Catálogo de productos ISINAC y ABSORBRELLA
- Fecha de los precios: 12/10/2026
- Divisa: EUR
- IVA: 21 %
- Código: CATALOGO (también ISINAC)
Productos ISINAC ACOUSTIC WORLD para acondicionamiento acústico. Los valores proceden de ensayos de laboratorio en las condiciones descritas en cada informe; el resultado en obra depende del montaje, el soporte y el recinto. Corresponde a la dirección facultativa verificar la normativa aplicable al proyecto. Datos sujetos a cambios técnicos: confirme la versión vigente en www.isinac.com. Precios de venta sin IVA, sin transporte ni instalación; confirme el precio vigente en info@isinac.com. A las partidas ABSORBRELLA se aplican sus Condiciones de Venta (absorbrella.com); al resto, las Condiciones Generales de Venta y de Garantía de ISINAC. Precios a fecha 12/10/2026.

## CAP01 SQUARE / CUADRADO (también ISINAC)

**ISINAC.0001** u SQUARE / CUADRADO 305x305x20 · Grey/Gris (también ISINAC)
Precio: 12.05
Suministro de SQUARE / CUADRADO 305x305x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0002** u SQUARE / CUADRADO 305x305x40 · Grey/Gris (también ISINAC)
Precio: 15.53
Suministro de SQUARE / CUADRADO 305x305x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0003** u SQUARE / CUADRADO 305x305x40 · White/Blanco (también ISINAC)
Precio: 17.86
Suministro de SQUARE / CUADRADO 305x305x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0004** u SQUARE / CUADRADO 305x305x40 · ILUCS Adh (también ISINAC)
Precio: 39.49
Suministro de SQUARE / CUADRADO 305x305x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0005** u SQUARE / CUADRADO 305x305x40 · ILUCS Hang (también ISINAC)
Precio: 79.49
Suministro de SQUARE / CUADRADO 305x305x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0006** u SQUARE / CUADRADO 305x305x40 · IZZER adh (también ISINAC)
Precio: 51.50
Suministro de SQUARE / CUADRADO 305x305x40 · IZZER adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0007** u SQUARE / CUADRADO 305x305x40 · IZZER Hang (también ISINAC)
Precio: 86.35
Suministro de SQUARE / CUADRADO 305x305x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0008** u SQUARE / CUADRADO 305x305x60 · Grey/Gris (también ISINAC)
Precio: 19.16
Suministro de SQUARE / CUADRADO 305x305x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0009** u SQUARE / CUADRADO 305x305x60 · White/Blanco (también ISINAC)
Precio: 22.02
Suministro de SQUARE / CUADRADO 305x305x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0010** u SQUARE / CUADRADO 305x305x60 · ILUCS Adh (también ISINAC)
Precio: 46.40
Suministro de SQUARE / CUADRADO 305x305x60 · ILUCS Adh, marca ISINAC. Panel fonoabsorbente de 60 mm de espuma mineral revestido con ILUCS, con autoadhesivo en la cara oculta para instalación directa sobre pared o techo. Composición: ILUCS, 100% poliéster Trevira CS®, 265 g/m² (cara vista y los 4 cantos, anclado con 2 cm de tejido pegado en el perímetro de la cara trasera); espuma mineral de celda abierta, de 9 a 11 kg/m³ (núcleo, 60 mm); autoadhesivo con malla, 80 g/m² (cara oculta, instalación directa). Reacción al fuego: C-s2,d0 (EN 13501-1), declarada en ISINAC-DoP-ILC-A-2026; informe 2026AN2267. Precio de suministro, sin IVA, sin transporte ni instalación.

*Características técnicas*
Composición: ILUCS, 100% poliéster Trevira CS®, 265 g/m² (cara vista y los 4 cantos, anclado con 2 cm de tejido pegado en el perímetro de la cara trasera); espuma mineral de celda abierta, de 9 a 11 kg/m³ (núcleo, 60 mm); autoadhesivo con malla, 80 g/m² (cara oculta, instalación directa). Reacción al fuego: C-s2,d0 (EN 13501-1), declarada en ISINAC-DoP-ILC-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0011** u SQUARE / CUADRADO 305x305x60 · ILUCS Hang (también ISINAC)
Precio: 84.69
Suministro de SQUARE / CUADRADO 305x305x60 · ILUCS Hang, marca ISINAC. Panel acústico de espuma mineral de celda abierta de 60 mm, acabado ILUCS, colgado. Composición: ILUCS, 100 % poliéster Trevira CS®, 265 g/m², 0,6 mm (cara vista); espuma mineral de celda abierta, 60 mm, de 9 a 11 kg/m³. Reacción al fuego: C-s2,d0 (EN 13501-1), declarada en ISINAC-DoP-ILC-C-2026; informe 2026AN2267. Precio de suministro, sin IVA, sin transporte ni instalación.

*Características técnicas*
Composición: ILUCS, 100 % poliéster Trevira CS®, 265 g/m², 0,6 mm (cara vista); espuma mineral de celda abierta, 60 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0012** u SQUARE / CUADRADO 305x305x60 · IZZER adh (también ISINAC)
Precio: 60.52
Suministro de SQUARE / CUADRADO 305x305x60 · IZZER adh, marca ISINAC. Panel acústico de espuma mineral de celda abierta de 60 mm, acabado IZZER, adhesivo. Composición: IZZER, 100 % lana virgen merino, 460 g/m² (cara vista); espuma mineral de celda abierta, 60 mm, de 9 a 11 kg/m³; autoadhesivo con malla, 80 g/m² (cara oculta). Reacción al fuego: C-s2,d0 (EN 13501-1), declarada en ISINAC-DoP-IZZ-A-2026; informe 2026AN2267. Precio de suministro, sin IVA, sin transporte ni instalación.

*Características técnicas*
Composición: IZZER, 100 % lana virgen merino, 460 g/m² (cara vista); espuma mineral de celda abierta, 60 mm, de 9 a 11 kg/m³; autoadhesivo con malla, 80 g/m² (cara oculta). Reacción al fuego: C-s2,d0 (EN 13501-1), declarada en ISINAC-DoP-IZZ-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0013** u SQUARE / CUADRADO 305x305x60 · IZZER Hang (también ISINAC)
Precio: 93.05
Suministro de SQUARE / CUADRADO 305x305x60 · IZZER Hang, marca ISINAC. Panel acústico de espuma mineral de celda abierta de 60 mm, acabado IZZER, colgado. Composición: IZZER, 100 % lana virgen merino, 460 g/m² (cara vista); espuma mineral de celda abierta, 60 mm, de 9 a 11 kg/m³. Reacción al fuego por componentes (no hay ensayo de la pieza entera): Espuma: C-s2,d0 · IZZER: C-s1,d0 (EN 13501-1), informe espuma: 080046-001-2-a · IZZER: 27/05749B/11/21. Color: a elegir en la carta de colores IZZER vigente. Precio de suministro, sin IVA, sin transporte ni instalación.

*Características técnicas*
Composición: IZZER, 100 % lana virgen merino, 460 g/m² (cara vista); espuma mineral de celda abierta, 60 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0014** u SQUARE / CUADRADO 400x400x20 · Grey/Gris (también ISINAC)
Precio: 19.62
Suministro de SQUARE / CUADRADO 400x400x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0015** u SQUARE / CUADRADO 400x400x40 · Grey/Gris (también ISINAC)
Precio: 36.33
Suministro de SQUARE / CUADRADO 400x400x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0016** u SQUARE / CUADRADO 400x400x40 · White/Blanco (también ISINAC)
Precio: 42.60
Suministro de SQUARE / CUADRADO 400x400x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0017** u SQUARE / CUADRADO 400x400x40 · ILUCS Adh (también ISINAC)
Precio: 58.73
Suministro de SQUARE / CUADRADO 400x400x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0018** u SQUARE / CUADRADO 400x400x40 · ILUCS Hang (también ISINAC)
Precio: 101.53
Suministro de SQUARE / CUADRADO 400x400x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0019** u SQUARE / CUADRADO 400x400x40 · IZZER adh (también ISINAC)
Precio: 76.65
Suministro de SQUARE / CUADRADO 400x400x40 · IZZER adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0020** u SQUARE / CUADRADO 400x400x40 · IZZER Hang (también ISINAC)
Precio: 112.19
Suministro de SQUARE / CUADRADO 400x400x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0021** u SQUARE / CUADRADO 400x400x60 · Grey/Gris (también ISINAC)
Precio: 49.28
Suministro de SQUARE / CUADRADO 400x400x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0022** u SQUARE / CUADRADO 400x400x60 · White/Blanco (también ISINAC)
Precio: 56.66
Suministro de SQUARE / CUADRADO 400x400x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0023** u SQUARE / CUADRADO 400x400x60 · ILUCS Adh (también ISINAC)
Precio: 66.75
Suministro de SQUARE / CUADRADO 400x400x60 · ILUCS Adh, marca ISINAC. Panel fonoabsorbente de 60 mm de espuma mineral revestido con ILUCS, con autoadhesivo en la cara oculta para instalación directa sobre pared o techo. Composición: ILUCS, 100% poliéster Trevira CS®, 265 g/m² (cara vista y los 4 cantos, anclado con 2 cm de tejido pegado en el perímetro de la cara trasera); espuma mineral de celda abierta, de 9 a 11 kg/m³ (núcleo, 60 mm); autoadhesivo con malla, 80 g/m² (cara oculta, instalación directa). Reacción al fuego: C-s2,d0 (EN 13501-1), declarada en ISINAC-DoP-ILC-A-2026; informe 2026AN2267. Precio de suministro, sin IVA, sin transporte ni instalación.

*Características técnicas*
Composición: ILUCS, 100% poliéster Trevira CS®, 265 g/m² (cara vista y los 4 cantos, anclado con 2 cm de tejido pegado en el perímetro de la cara trasera); espuma mineral de celda abierta, de 9 a 11 kg/m³ (núcleo, 60 mm); autoadhesivo con malla, 80 g/m² (cara oculta, instalación directa). Reacción al fuego: C-s2,d0 (EN 13501-1), declarada en ISINAC-DoP-ILC-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0024** u SQUARE / CUADRADO 400x400x60 · ILUCS Hang (también ISINAC)
Precio: 109.51
Suministro de SQUARE / CUADRADO 400x400x60 · ILUCS Hang, marca ISINAC. Panel acústico de espuma mineral de celda abierta de 60 mm, acabado ILUCS, colgado. Composición: ILUCS, 100 % poliéster Trevira CS®, 265 g/m², 0,6 mm (cara vista); espuma mineral de celda abierta, 60 mm, de 9 a 11 kg/m³. Reacción al fuego: C-s2,d0 (EN 13501-1), declarada en ISINAC-DoP-ILC-C-2026; informe 2026AN2267. Precio de suministro, sin IVA, sin transporte ni instalación.

*Características técnicas*
Composición: ILUCS, 100 % poliéster Trevira CS®, 265 g/m², 0,6 mm (cara vista); espuma mineral de celda abierta, 60 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0025** u SQUARE / CUADRADO 400x400x60 · IZZER adh (también ISINAC)
Precio: 92.39
Suministro de SQUARE / CUADRADO 400x400x60 · IZZER adh, marca ISINAC. Panel acústico de espuma mineral de celda abierta de 60 mm, acabado IZZER, adhesivo. Composición: IZZER, 100 % lana virgen merino, 460 g/m² (cara vista); espuma mineral de celda abierta, 60 mm, de 9 a 11 kg/m³; autoadhesivo con malla, 80 g/m² (cara oculta). Reacción al fuego: C-s2,d0 (EN 13501-1), declarada en ISINAC-DoP-IZZ-A-2026; informe 2026AN2267. Precio de suministro, sin IVA, sin transporte ni instalación.

*Características técnicas*
Composición: IZZER, 100 % lana virgen merino, 460 g/m² (cara vista); espuma mineral de celda abierta, 60 mm, de 9 a 11 kg/m³; autoadhesivo con malla, 80 g/m² (cara oculta). Reacción al fuego: C-s2,d0 (EN 13501-1), declarada en ISINAC-DoP-IZZ-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0026** u SQUARE / CUADRADO 400x400x60 · IZZER Hang (también ISINAC)
Precio: 122.01
Suministro de SQUARE / CUADRADO 400x400x60 · IZZER Hang, marca ISINAC. Panel acústico de espuma mineral de celda abierta de 60 mm, acabado IZZER, colgado. Composición: IZZER, 100 % lana virgen merino, 460 g/m² (cara vista); espuma mineral de celda abierta, 60 mm, de 9 a 11 kg/m³. Reacción al fuego por componentes (no hay ensayo de la pieza entera): Espuma: C-s2,d0 · IZZER: C-s1,d0 (EN 13501-1), informe espuma: 080046-001-2-a · IZZER: 27/05749B/11/21. Color: a elegir en la carta de colores IZZER vigente. Precio de suministro, sin IVA, sin transporte ni instalación.

*Características técnicas*
Composición: IZZER, 100 % lana virgen merino, 460 g/m² (cara vista); espuma mineral de celda abierta, 60 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0027** u SQUARE / CUADRADO 610x610x20 · Grey/Gris (también ISINAC)
Precio: 43.53
Suministro de SQUARE / CUADRADO 610x610x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0028** u SQUARE / CUADRADO 610x610x40 · Grey/Gris (también ISINAC)
Precio: 54.04
Suministro de SQUARE / CUADRADO 610x610x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0029** u SQUARE / CUADRADO 610x610x40 · White/Blanco (también ISINAC)
Precio: 62.14
Suministro de SQUARE / CUADRADO 610x610x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0030** u SQUARE / CUADRADO 610x610x40 · ILUCS Adh (también ISINAC)
Precio: 99.20
Suministro de SQUARE / CUADRADO 610x610x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0031** u SQUARE / CUADRADO 610x610x40 · ILUCS Hang (también ISINAC)
Precio: 153.91
Suministro de SQUARE / CUADRADO 610x610x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0032** u SQUARE / CUADRADO 610x610x40 · IZZER adh (también ISINAC)
Precio: 120.40
Suministro de SQUARE / CUADRADO 610x610x40 · IZZER adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0033** u SQUARE / CUADRADO 610x610x40 · IZZER Hang (también ISINAC)
Precio: 175.96
Suministro de SQUARE / CUADRADO 610x610x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0034** u SQUARE / CUADRADO 610x610x60 · Grey/Gris (también ISINAC)
Precio: 64.44
Suministro de SQUARE / CUADRADO 610x610x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0035** u SQUARE / CUADRADO 610x610x60 · White/Blanco (también ISINAC)
Precio: 74.12
Suministro de SQUARE / CUADRADO 610x610x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0036** u SQUARE / CUADRADO 610x610x60 · ILUCS Adh (también ISINAC)
Precio: 112.09
Suministro de SQUARE / CUADRADO 610x610x60 · ILUCS Adh, marca ISINAC. Panel fonoabsorbente de 60 mm de espuma mineral revestido con ILUCS, con autoadhesivo en la cara oculta para instalación directa sobre pared o techo. Composición: ILUCS, 100% poliéster Trevira CS®, 265 g/m² (cara vista y los 4 cantos, anclado con 2 cm de tejido pegado en el perímetro de la cara trasera); espuma mineral de celda abierta, de 9 a 11 kg/m³ (núcleo, 60 mm); autoadhesivo con malla, 80 g/m² (cara oculta, instalación directa). Reacción al fuego: C-s2,d0 (EN 13501-1), declarada en ISINAC-DoP-ILC-A-2026; informe 2026AN2267. Precio de suministro, sin IVA, sin transporte ni instalación.

*Características técnicas*
Composición: ILUCS, 100% poliéster Trevira CS®, 265 g/m² (cara vista y los 4 cantos, anclado con 2 cm de tejido pegado en el perímetro de la cara trasera); espuma mineral de celda abierta, de 9 a 11 kg/m³ (núcleo, 60 mm); autoadhesivo con malla, 80 g/m² (cara oculta, instalación directa). Reacción al fuego: C-s2,d0 (EN 13501-1), declarada en ISINAC-DoP-ILC-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0037** u SQUARE / CUADRADO 610x610x60 · ILUCS Hang (también ISINAC)
Precio: 167.67
Suministro de SQUARE / CUADRADO 610x610x60 · ILUCS Hang, marca ISINAC. Panel acústico de espuma mineral de celda abierta de 60 mm, acabado ILUCS, colgado. Composición: ILUCS, 100 % poliéster Trevira CS®, 265 g/m², 0,6 mm (cara vista); espuma mineral de celda abierta, 60 mm, de 9 a 11 kg/m³. Reacción al fuego: C-s2,d0 (EN 13501-1), declarada en ISINAC-DoP-ILC-C-2026; informe 2026AN2267. Precio de suministro, sin IVA, sin transporte ni instalación.

*Características técnicas*
Composición: ILUCS, 100 % poliéster Trevira CS®, 265 g/m², 0,6 mm (cara vista); espuma mineral de celda abierta, 60 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0038** u SQUARE / CUADRADO 610x610x60 · IZZER adh (también ISINAC)
Precio: 133.35
Suministro de SQUARE / CUADRADO 610x610x60 · IZZER adh, marca ISINAC. Panel acústico de espuma mineral de celda abierta de 60 mm, acabado IZZER, adhesivo. Composición: IZZER, 100 % lana virgen merino, 460 g/m² (cara vista); espuma mineral de celda abierta, 60 mm, de 9 a 11 kg/m³; autoadhesivo con malla, 80 g/m² (cara oculta). Reacción al fuego: C-s2,d0 (EN 13501-1), declarada en ISINAC-DoP-IZZ-A-2026; informe 2026AN2267. Precio de suministro, sin IVA, sin transporte ni instalación.

*Características técnicas*
Composición: IZZER, 100 % lana virgen merino, 460 g/m² (cara vista); espuma mineral de celda abierta, 60 mm, de 9 a 11 kg/m³; autoadhesivo con malla, 80 g/m² (cara oculta). Reacción al fuego: C-s2,d0 (EN 13501-1), declarada en ISINAC-DoP-IZZ-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0039** u SQUARE / CUADRADO 610x610x60 · IZZER Hang (también ISINAC)
Precio: 192.34
Suministro de SQUARE / CUADRADO 610x610x60 · IZZER Hang, marca ISINAC. Panel acústico de espuma mineral de celda abierta de 60 mm, acabado IZZER, colgado. Composición: IZZER, 100 % lana virgen merino, 460 g/m² (cara vista); espuma mineral de celda abierta, 60 mm, de 9 a 11 kg/m³. Reacción al fuego por componentes (no hay ensayo de la pieza entera): Espuma: C-s2,d0 · IZZER: C-s1,d0 (EN 13501-1), informe espuma: 080046-001-2-a · IZZER: 27/05749B/11/21. Color: a elegir en la carta de colores IZZER vigente. Precio de suministro, sin IVA, sin transporte ni instalación.

*Características técnicas*
Composición: IZZER, 100 % lana virgen merino, 460 g/m² (cara vista); espuma mineral de celda abierta, 60 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0040** u SQUARE / CUADRADO 800x800x20 · Grey/Gris (también ISINAC)
Precio: 101.59
Suministro de SQUARE / CUADRADO 800x800x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0041** u SQUARE / CUADRADO 800x800x40 · Grey/Gris (también ISINAC)
Precio: 173.05
Suministro de SQUARE / CUADRADO 800x800x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0042** u SQUARE / CUADRADO 800x800x40 · White/Blanco (también ISINAC)
Precio: 199.01
Suministro de SQUARE / CUADRADO 800x800x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0043** u SQUARE / CUADRADO 800x800x40 · ILUCS Adh (también ISINAC)
Precio: 232.46
Suministro de SQUARE / CUADRADO 800x800x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0044** u SQUARE / CUADRADO 800x800x40 · ILUCS Hang (también ISINAC)
Precio: 337.48
Suministro de SQUARE / CUADRADO 800x800x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0045** u SQUARE / CUADRADO 800x800x40 · IZZER adh (también ISINAC)
Precio: 303.26
Suministro de SQUARE / CUADRADO 800x800x40 · IZZER adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0046** u SQUARE / CUADRADO 800x800x40 · IZZER Hang (también ISINAC)
Precio: 373.31
Suministro de SQUARE / CUADRADO 800x800x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0047** u SQUARE / CUADRADO 800x800x60 · Grey/Gris (también ISINAC)
Precio: 195.90
Suministro de SQUARE / CUADRADO 800x800x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0048** u SQUARE / CUADRADO 800x800x60 · White/Blanco (también ISINAC)
Precio: 225.28
Suministro de SQUARE / CUADRADO 800x800x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0049** u SQUARE / CUADRADO 800x800x60 · ILUCS Adh (también ISINAC)
Precio: 273.43
Suministro de SQUARE / CUADRADO 800x800x60 · ILUCS Adh, marca ISINAC. Panel fonoabsorbente de 60 mm de espuma mineral revestido con ILUCS, con autoadhesivo en la cara oculta para instalación directa sobre pared o techo. Composición: ILUCS, 100% poliéster Trevira CS®, 265 g/m² (cara vista y los 4 cantos, anclado con 2 cm de tejido pegado en el perímetro de la cara trasera); espuma mineral de celda abierta, de 9 a 11 kg/m³ (núcleo, 60 mm); autoadhesivo con malla, 80 g/m² (cara oculta, instalación directa). Reacción al fuego: C-s2,d0 (EN 13501-1), declarada en ISINAC-DoP-ILC-A-2026; informe 2026AN2267. Precio de suministro, sin IVA, sin transporte ni instalación.

*Características técnicas*
Composición: ILUCS, 100% poliéster Trevira CS®, 265 g/m² (cara vista y los 4 cantos, anclado con 2 cm de tejido pegado en el perímetro de la cara trasera); espuma mineral de celda abierta, de 9 a 11 kg/m³ (núcleo, 60 mm); autoadhesivo con malla, 80 g/m² (cara oculta, instalación directa). Reacción al fuego: C-s2,d0 (EN 13501-1), declarada en ISINAC-DoP-ILC-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0050** u SQUARE / CUADRADO 800x800x60 · ILUCS Hang (también ISINAC)
Precio: 390.38
Suministro de SQUARE / CUADRADO 800x800x60 · ILUCS Hang, marca ISINAC. Panel acústico de espuma mineral de celda abierta de 60 mm, acabado ILUCS, colgado. Composición: ILUCS, 100 % poliéster Trevira CS®, 265 g/m², 0,6 mm (cara vista); espuma mineral de celda abierta, 60 mm, de 9 a 11 kg/m³. Reacción al fuego: C-s2,d0 (EN 13501-1), declarada en ISINAC-DoP-ILC-C-2026; informe 2026AN2267. Precio de suministro, sin IVA, sin transporte ni instalación.

*Características técnicas*
Composición: ILUCS, 100 % poliéster Trevira CS®, 265 g/m², 0,6 mm (cara vista); espuma mineral de celda abierta, 60 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0051** u SQUARE / CUADRADO 800x800x60 · IZZER adh (también ISINAC)
Precio: 327.92
Suministro de SQUARE / CUADRADO 800x800x60 · IZZER adh, marca ISINAC. Panel acústico de espuma mineral de celda abierta de 60 mm, acabado IZZER, adhesivo. Composición: IZZER, 100 % lana virgen merino, 460 g/m² (cara vista); espuma mineral de celda abierta, 60 mm, de 9 a 11 kg/m³; autoadhesivo con malla, 80 g/m² (cara oculta). Reacción al fuego: C-s2,d0 (EN 13501-1), declarada en ISINAC-DoP-IZZ-A-2026; informe 2026AN2267. Precio de suministro, sin IVA, sin transporte ni instalación.

*Características técnicas*
Composición: IZZER, 100 % lana virgen merino, 460 g/m² (cara vista); espuma mineral de celda abierta, 60 mm, de 9 a 11 kg/m³; autoadhesivo con malla, 80 g/m² (cara oculta). Reacción al fuego: C-s2,d0 (EN 13501-1), declarada en ISINAC-DoP-IZZ-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0052** u SQUARE / CUADRADO 800x800x60 · IZZER Hang (también ISINAC)
Precio: 429.55
Suministro de SQUARE / CUADRADO 800x800x60 · IZZER Hang, marca ISINAC. Panel acústico de espuma mineral de celda abierta de 60 mm, acabado IZZER, colgado. Composición: IZZER, 100 % lana virgen merino, 460 g/m² (cara vista); espuma mineral de celda abierta, 60 mm, de 9 a 11 kg/m³. Reacción al fuego por componentes (no hay ensayo de la pieza entera): Espuma: C-s2,d0 · IZZER: C-s1,d0 (EN 13501-1), informe espuma: 080046-001-2-a · IZZER: 27/05749B/11/21. Color: a elegir en la carta de colores IZZER vigente. Precio de suministro, sin IVA, sin transporte ni instalación.

*Características técnicas*
Composición: IZZER, 100 % lana virgen merino, 460 g/m² (cara vista); espuma mineral de celda abierta, 60 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0053** u SQUARE / CUADRADO 1220x1220x20 · Grey/Gris (también ISINAC)
Precio: 176.90
Suministro de SQUARE / CUADRADO 1220x1220x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0054** u SQUARE / CUADRADO 1220x1220x20 · ILUCS Hang (también ISINAC)
Precio: 430.19
Suministro de SQUARE / CUADRADO 1220x1220x20 · ILUCS Hang, marca ISINAC. Panel acústico de espuma mineral de celda abierta de 20 mm, acabado ILUCS, colgado. Composición: ILUCS, 100 % poliéster Trevira CS®, 265 g/m², 0,6 mm (cara vista); espuma mineral de celda abierta, 20 mm, de 9 a 11 kg/m³. Reacción al fuego: C-s2,d0 (EN 13501-1), declarada en ISINAC-DoP-ILC-C-2026; informe 2026AN2267. Precio de suministro, sin IVA, sin transporte ni instalación.

*Características técnicas*
Composición: ILUCS, 100 % poliéster Trevira CS®, 265 g/m², 0,6 mm (cara vista); espuma mineral de celda abierta, 20 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0055** u SQUARE / CUADRADO 1220x1220x20 · IZZER Hang (también ISINAC)
Precio: 503.67
Suministro de SQUARE / CUADRADO 1220x1220x20 · IZZER Hang, marca ISINAC. Panel acústico de espuma mineral de celda abierta de 20 mm, acabado IZZER, colgado. Composición: IZZER, 100 % lana virgen merino, 460 g/m² (cara vista); espuma mineral de celda abierta, 20 mm, de 9 a 11 kg/m³. Reacción al fuego por componentes (no hay ensayo de la pieza entera): Espuma: C-s2,d0 · IZZER: C-s1,d0 (EN 13501-1), informe espuma: 080046-001-2-a · IZZER: 27/05749B/11/21. Color: a elegir en la carta de colores IZZER vigente. Precio de suministro, sin IVA, sin transporte ni instalación.

*Características técnicas*
Composición: IZZER, 100 % lana virgen merino, 460 g/m² (cara vista); espuma mineral de celda abierta, 20 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0056** u SQUARE / CUADRADO 1220x1220x40 · Grey/Gris (también ISINAC)
Precio: 241.18
Suministro de SQUARE / CUADRADO 1220x1220x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0057** u SQUARE / CUADRADO 1220x1220x40 · White/Blanco (también ISINAC)
Precio: 277.35
Suministro de SQUARE / CUADRADO 1220x1220x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0058** u SQUARE / CUADRADO 1220x1220x40 · ILUCS Adh (también ISINAC)
Precio: 317.99
Suministro de SQUARE / CUADRADO 1220x1220x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0059** u SQUARE / CUADRADO 1220x1220x40 · ILUCS Hang (también ISINAC)
Precio: 484.58
Suministro de SQUARE / CUADRADO 1220x1220x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0060** u SQUARE / CUADRADO 1220x1220x40 · IZZER adh (también ISINAC)
Precio: 362.04
Suministro de SQUARE / CUADRADO 1220x1220x40 · IZZER adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0061** u SQUARE / CUADRADO 1220x1220x40 · IZZER Hang (también ISINAC)
Precio: 562.78
Suministro de SQUARE / CUADRADO 1220x1220x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0062** u SQUARE / CUADRADO 1220x1220x60 · Grey/Gris (también ISINAC)
Precio: 267.54
Suministro de SQUARE / CUADRADO 1220x1220x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0063** u SQUARE / CUADRADO 1220x1220x60 · White/Blanco (también ISINAC)
Precio: 307.68
Suministro de SQUARE / CUADRADO 1220x1220x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0064** u SQUARE / CUADRADO 1220x1220x60 · ILUCS Adh (también ISINAC)
Precio: 368.75
Suministro de SQUARE / CUADRADO 1220x1220x60 · ILUCS Adh, marca ISINAC. Panel fonoabsorbente de 60 mm de espuma mineral revestido con ILUCS, con autoadhesivo en la cara oculta para instalación directa sobre pared o techo. Composición: ILUCS, 100% poliéster Trevira CS®, 265 g/m² (cara vista y los 4 cantos, anclado con 2 cm de tejido pegado en el perímetro de la cara trasera); espuma mineral de celda abierta, de 9 a 11 kg/m³ (núcleo, 60 mm); autoadhesivo con malla, 80 g/m² (cara oculta, instalación directa). Reacción al fuego: C-s2,d0 (EN 13501-1), declarada en ISINAC-DoP-ILC-A-2026; informe 2026AN2267. Precio de suministro, sin IVA, sin transporte ni instalación.

*Características técnicas*
Composición: ILUCS, 100% poliéster Trevira CS®, 265 g/m² (cara vista y los 4 cantos, anclado con 2 cm de tejido pegado en el perímetro de la cara trasera); espuma mineral de celda abierta, de 9 a 11 kg/m³ (núcleo, 60 mm); autoadhesivo con malla, 80 g/m² (cara oculta, instalación directa). Reacción al fuego: C-s2,d0 (EN 13501-1), declarada en ISINAC-DoP-ILC-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0065** u SQUARE / CUADRADO 1220x1220x60 · ILUCS Hang (también ISINAC)
Precio: 537.72
Suministro de SQUARE / CUADRADO 1220x1220x60 · ILUCS Hang, marca ISINAC. Panel acústico de espuma mineral de celda abierta de 60 mm, acabado ILUCS, colgado. Composición: ILUCS, 100 % poliéster Trevira CS®, 265 g/m², 0,6 mm (cara vista); espuma mineral de celda abierta, 60 mm, de 9 a 11 kg/m³. Reacción al fuego: C-s2,d0 (EN 13501-1), declarada en ISINAC-DoP-ILC-C-2026; informe 2026AN2267. Precio de suministro, sin IVA, sin transporte ni instalación.

*Características técnicas*
Composición: ILUCS, 100 % poliéster Trevira CS®, 265 g/m², 0,6 mm (cara vista); espuma mineral de celda abierta, 60 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0066** u SQUARE / CUADRADO 1220x1220x60 · IZZER adh (también ISINAC)
Precio: 418.09
Suministro de SQUARE / CUADRADO 1220x1220x60 · IZZER adh, marca ISINAC. Panel acústico de espuma mineral de celda abierta de 60 mm, acabado IZZER, adhesivo. Composición: IZZER, 100 % lana virgen merino, 460 g/m² (cara vista); espuma mineral de celda abierta, 60 mm, de 9 a 11 kg/m³; autoadhesivo con malla, 80 g/m² (cara oculta). Reacción al fuego: C-s2,d0 (EN 13501-1), declarada en ISINAC-DoP-IZZ-A-2026; informe 2026AN2267. Precio de suministro, sin IVA, sin transporte ni instalación.

*Características técnicas*
Composición: IZZER, 100 % lana virgen merino, 460 g/m² (cara vista); espuma mineral de celda abierta, 60 mm, de 9 a 11 kg/m³; autoadhesivo con malla, 80 g/m² (cara oculta). Reacción al fuego: C-s2,d0 (EN 13501-1), declarada en ISINAC-DoP-IZZ-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0067** u SQUARE / CUADRADO 1220x1220x60 · IZZER Hang (también ISINAC)
Precio: 620.82
Suministro de SQUARE / CUADRADO 1220x1220x60 · IZZER Hang, marca ISINAC. Panel acústico de espuma mineral de celda abierta de 60 mm, acabado IZZER, colgado. Composición: IZZER, 100 % lana virgen merino, 460 g/m² (cara vista); espuma mineral de celda abierta, 60 mm, de 9 a 11 kg/m³. Reacción al fuego por componentes (no hay ensayo de la pieza entera): Espuma: C-s2,d0 · IZZER: C-s1,d0 (EN 13501-1), informe espuma: 080046-001-2-a · IZZER: 27/05749B/11/21. Color: a elegir en la carta de colores IZZER vigente. Precio de suministro, sin IVA, sin transporte ni instalación.

*Características técnicas*
Composición: IZZER, 100 % lana virgen merino, 460 g/m² (cara vista); espuma mineral de celda abierta, 60 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

## CAP02 RECTANGLE / RECTÁNGULO (también ISINAC)

**ISINAC.0068** u RECTANGLE / RECTÁNGULO 1220x100x20 · Grey/Gris (también ISINAC)
Precio: 15.16
Suministro de RECTANGLE / RECTÁNGULO 1220x100x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0069** u RECTANGLE / RECTÁNGULO 1220x100x40 · Grey/Gris (también ISINAC)
Precio: 21.24
Suministro de RECTANGLE / RECTÁNGULO 1220x100x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0070** u RECTANGLE / RECTÁNGULO 1220x100x40 · White/Blanco (también ISINAC)
Precio: 24.42
Suministro de RECTANGLE / RECTÁNGULO 1220x100x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0071** u RECTANGLE / RECTÁNGULO 1220x100x60 · Grey/Gris (también ISINAC)
Precio: 28.49
Suministro de RECTANGLE / RECTÁNGULO 1220x100x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0072** u RECTANGLE / RECTÁNGULO 1220x100x60 · White/Blanco (también ISINAC)
Precio: 32.77
Suministro de RECTANGLE / RECTÁNGULO 1220x100x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0073** u RECTANGLE / RECTÁNGULO 1220x200x20 · Grey/Gris (también ISINAC)
Precio: 30.29
Suministro de RECTANGLE / RECTÁNGULO 1220x200x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0074** u RECTANGLE / RECTÁNGULO 1220x200x40 · Grey/Gris (también ISINAC)
Precio: 42.48
Suministro de RECTANGLE / RECTÁNGULO 1220x200x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0075** u RECTANGLE / RECTÁNGULO 1220x200x40 · White/Blanco (también ISINAC)
Precio: 48.86
Suministro de RECTANGLE / RECTÁNGULO 1220x200x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0076** u RECTANGLE / RECTÁNGULO 1220x200x40 · ILUCS Adh (también ISINAC)
Precio: 80.20
Suministro de RECTANGLE / RECTÁNGULO 1220x200x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0077** u RECTANGLE / RECTÁNGULO 1220x200x40 · ILUCS Hang (también ISINAC)
Precio: 114.72
Suministro de RECTANGLE / RECTÁNGULO 1220x200x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0078** u RECTANGLE / RECTÁNGULO 1220x200x40 · IZZER adh (también ISINAC)
Precio: 104.63
Suministro de RECTANGLE / RECTÁNGULO 1220x200x40 · IZZER adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0079** u RECTANGLE / RECTÁNGULO 1220x200x40 · IZZER Hang (también ISINAC)
Precio: 129.36
Suministro de RECTANGLE / RECTÁNGULO 1220x200x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0080** u RECTANGLE / RECTÁNGULO 1220x200x60 · Grey/Gris (también ISINAC)
Precio: 57.00
Suministro de RECTANGLE / RECTÁNGULO 1220x200x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0081** u RECTANGLE / RECTÁNGULO 1220x200x60 · White/Blanco (también ISINAC)
Precio: 65.54
Suministro de RECTANGLE / RECTÁNGULO 1220x200x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0082** u RECTANGLE / RECTÁNGULO 1220x200x60 · ILUCS Adh (también ISINAC)
Precio: 101.40
Suministro de RECTANGLE / RECTÁNGULO 1220x200x60 · ILUCS Adh, marca ISINAC. Panel fonoabsorbente de 60 mm de espuma mineral revestido con ILUCS, con autoadhesivo en la cara oculta para instalación directa sobre pared o techo. Composición: ILUCS, 100% poliéster Trevira CS®, 265 g/m² (cara vista y los 4 cantos, anclado con 2 cm de tejido pegado en el perímetro de la cara trasera); espuma mineral de celda abierta, de 9 a 11 kg/m³ (núcleo, 60 mm); autoadhesivo con malla, 80 g/m² (cara oculta, instalación directa). Reacción al fuego: C-s2,d0 (EN 13501-1), declarada en ISINAC-DoP-ILC-A-2026; informe 2026AN2267. Precio de suministro, sin IVA, sin transporte ni instalación.

*Características técnicas*
Composición: ILUCS, 100% poliéster Trevira CS®, 265 g/m² (cara vista y los 4 cantos, anclado con 2 cm de tejido pegado en el perímetro de la cara trasera); espuma mineral de celda abierta, de 9 a 11 kg/m³ (núcleo, 60 mm); autoadhesivo con malla, 80 g/m² (cara oculta, instalación directa). Reacción al fuego: C-s2,d0 (EN 13501-1), declarada en ISINAC-DoP-ILC-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0083** u RECTANGLE / RECTÁNGULO 1220x200x60 · ILUCS Hang (también ISINAC)
Precio: 126.50
Suministro de RECTANGLE / RECTÁNGULO 1220x200x60 · ILUCS Hang, marca ISINAC. Panel acústico de espuma mineral de celda abierta de 60 mm, acabado ILUCS, colgado. Composición: ILUCS, 100 % poliéster Trevira CS®, 265 g/m², 0,6 mm (cara vista); espuma mineral de celda abierta, 60 mm, de 9 a 11 kg/m³. Reacción al fuego: C-s2,d0 (EN 13501-1), declarada en ISINAC-DoP-ILC-C-2026; informe 2026AN2267. Precio de suministro, sin IVA, sin transporte ni instalación.

*Características técnicas*
Composición: ILUCS, 100 % poliéster Trevira CS®, 265 g/m², 0,6 mm (cara vista); espuma mineral de celda abierta, 60 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0084** u RECTANGLE / RECTÁNGULO 1220x200x60 · IZZER adh (también ISINAC)
Precio: 116.27
Suministro de RECTANGLE / RECTÁNGULO 1220x200x60 · IZZER adh, marca ISINAC. Panel acústico de espuma mineral de celda abierta de 60 mm, acabado IZZER, adhesivo. Composición: IZZER, 100 % lana virgen merino, 460 g/m² (cara vista); espuma mineral de celda abierta, 60 mm, de 9 a 11 kg/m³; autoadhesivo con malla, 80 g/m² (cara oculta). Reacción al fuego: C-s2,d0 (EN 13501-1), declarada en ISINAC-DoP-IZZ-A-2026; informe 2026AN2267. Precio de suministro, sin IVA, sin transporte ni instalación.

*Características técnicas*
Composición: IZZER, 100 % lana virgen merino, 460 g/m² (cara vista); espuma mineral de celda abierta, 60 mm, de 9 a 11 kg/m³; autoadhesivo con malla, 80 g/m² (cara oculta). Reacción al fuego: C-s2,d0 (EN 13501-1), declarada en ISINAC-DoP-IZZ-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0085** u RECTANGLE / RECTÁNGULO 1220x200x60 · IZZER Hang (también ISINAC)
Precio: 144.78
Suministro de RECTANGLE / RECTÁNGULO 1220x200x60 · IZZER Hang, marca ISINAC. Panel acústico de espuma mineral de celda abierta de 60 mm, acabado IZZER, colgado. Composición: IZZER, 100 % lana virgen merino, 460 g/m² (cara vista); espuma mineral de celda abierta, 60 mm, de 9 a 11 kg/m³. Reacción al fuego por componentes (no hay ensayo de la pieza entera): Espuma: C-s2,d0 · IZZER: C-s1,d0 (EN 13501-1), informe espuma: 080046-001-2-a · IZZER: 27/05749B/11/21. Color: a elegir en la carta de colores IZZER vigente. Precio de suministro, sin IVA, sin transporte ni instalación.

*Características técnicas*
Composición: IZZER, 100 % lana virgen merino, 460 g/m² (cara vista); espuma mineral de celda abierta, 60 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0086** u RECTANGLE / RECTÁNGULO 1220x305x20 · Grey/Gris (también ISINAC)
Precio: 44.15
Suministro de RECTANGLE / RECTÁNGULO 1220x305x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0087** u RECTANGLE / RECTÁNGULO 1220x305x40 · Grey/Gris (también ISINAC)
Precio: 60.10
Suministro de RECTANGLE / RECTÁNGULO 1220x305x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0088** u RECTANGLE / RECTÁNGULO 1220x305x40 · White/Blanco (también ISINAC)
Precio: 69.11
Suministro de RECTANGLE / RECTÁNGULO 1220x305x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0089** u RECTANGLE / RECTÁNGULO 1220x305x40 · ILUCS Adh (también ISINAC)
Precio: 111.50
Suministro de RECTANGLE / RECTÁNGULO 1220x305x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0090** u RECTANGLE / RECTÁNGULO 1220x305x40 · ILUCS Hang (también ISINAC)
Precio: 160.31
Suministro de RECTANGLE / RECTÁNGULO 1220x305x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0091** u RECTANGLE / RECTÁNGULO 1220x305x40 · IZZER adh (también ISINAC)
Precio: 134.97
Suministro de RECTANGLE / RECTÁNGULO 1220x305x40 · IZZER adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0092** u RECTANGLE / RECTÁNGULO 1220x305x40 · IZZER Hang (también ISINAC)
Precio: 179.67
Suministro de RECTANGLE / RECTÁNGULO 1220x305x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0093** u RECTANGLE / RECTÁNGULO 1220x305x60 · Grey/Gris (también ISINAC)
Precio: 72.81
Suministro de RECTANGLE / RECTÁNGULO 1220x305x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0094** u RECTANGLE / RECTÁNGULO 1220x305x60 · White/Blanco (también ISINAC)
Precio: 83.72
Suministro de RECTANGLE / RECTÁNGULO 1220x305x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0095** u RECTANGLE / RECTÁNGULO 1220x305x60 · ILUCS Adh (también ISINAC)
Precio: 139.33
Suministro de RECTANGLE / RECTÁNGULO 1220x305x60 · ILUCS Adh, marca ISINAC. Panel fonoabsorbente de 60 mm de espuma mineral revestido con ILUCS, con autoadhesivo en la cara oculta para instalación directa sobre pared o techo. Composición: ILUCS, 100% poliéster Trevira CS®, 265 g/m² (cara vista y los 4 cantos, anclado con 2 cm de tejido pegado en el perímetro de la cara trasera); espuma mineral de celda abierta, de 9 a 11 kg/m³ (núcleo, 60 mm); autoadhesivo con malla, 80 g/m² (cara oculta, instalación directa). Reacción al fuego: C-s2,d0 (EN 13501-1), declarada en ISINAC-DoP-ILC-A-2026; informe 2026AN2267. Precio de suministro, sin IVA, sin transporte ni instalación.

*Características técnicas*
Composición: ILUCS, 100% poliéster Trevira CS®, 265 g/m² (cara vista y los 4 cantos, anclado con 2 cm de tejido pegado en el perímetro de la cara trasera); espuma mineral de celda abierta, de 9 a 11 kg/m³ (núcleo, 60 mm); autoadhesivo con malla, 80 g/m² (cara oculta, instalación directa). Reacción al fuego: C-s2,d0 (EN 13501-1), declarada en ISINAC-DoP-ILC-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0096** u RECTANGLE / RECTÁNGULO 1220x305x60 · ILUCS Hang (también ISINAC)
Precio: 175.19
Suministro de RECTANGLE / RECTÁNGULO 1220x305x60 · ILUCS Hang, marca ISINAC. Panel acústico de espuma mineral de celda abierta de 60 mm, acabado ILUCS, colgado. Composición: ILUCS, 100 % poliéster Trevira CS®, 265 g/m², 0,6 mm (cara vista); espuma mineral de celda abierta, 60 mm, de 9 a 11 kg/m³. Reacción al fuego: C-s2,d0 (EN 13501-1), declarada en ISINAC-DoP-ILC-C-2026; informe 2026AN2267. Precio de suministro, sin IVA, sin transporte ni instalación.

*Características técnicas*
Composición: ILUCS, 100 % poliéster Trevira CS®, 265 g/m², 0,6 mm (cara vista); espuma mineral de celda abierta, 60 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0097** u RECTANGLE / RECTÁNGULO 1220x305x60 · IZZER adh (también ISINAC)
Precio: 159.79
Suministro de RECTANGLE / RECTÁNGULO 1220x305x60 · IZZER adh, marca ISINAC. Panel acústico de espuma mineral de celda abierta de 60 mm, acabado IZZER, adhesivo. Composición: IZZER, 100 % lana virgen merino, 460 g/m² (cara vista); espuma mineral de celda abierta, 60 mm, de 9 a 11 kg/m³; autoadhesivo con malla, 80 g/m² (cara oculta). Reacción al fuego: C-s2,d0 (EN 13501-1), declarada en ISINAC-DoP-IZZ-A-2026; informe 2026AN2267. Precio de suministro, sin IVA, sin transporte ni instalación.

*Características técnicas*
Composición: IZZER, 100 % lana virgen merino, 460 g/m² (cara vista); espuma mineral de celda abierta, 60 mm, de 9 a 11 kg/m³; autoadhesivo con malla, 80 g/m² (cara oculta). Reacción al fuego: C-s2,d0 (EN 13501-1), declarada en ISINAC-DoP-IZZ-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0098** u RECTANGLE / RECTÁNGULO 1220x305x60 · IZZER Hang (también ISINAC)
Precio: 198.39
Suministro de RECTANGLE / RECTÁNGULO 1220x305x60 · IZZER Hang, marca ISINAC. Panel acústico de espuma mineral de celda abierta de 60 mm, acabado IZZER, colgado. Composición: IZZER, 100 % lana virgen merino, 460 g/m² (cara vista); espuma mineral de celda abierta, 60 mm, de 9 a 11 kg/m³. Reacción al fuego por componentes (no hay ensayo de la pieza entera): Espuma: C-s2,d0 · IZZER: C-s1,d0 (EN 13501-1), informe espuma: 080046-001-2-a · IZZER: 27/05749B/11/21. Color: a elegir en la carta de colores IZZER vigente. Precio de suministro, sin IVA, sin transporte ni instalación.

*Características técnicas*
Composición: IZZER, 100 % lana virgen merino, 460 g/m² (cara vista); espuma mineral de celda abierta, 60 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0099** u RECTANGLE / RECTÁNGULO 1220x400x20 · Grey/Gris (también ISINAC)
Precio: 59.32
Suministro de RECTANGLE / RECTÁNGULO 1220x400x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0100** u RECTANGLE / RECTÁNGULO 1220x400x40 · Grey/Gris (también ISINAC)
Precio: 84.72
Suministro de RECTANGLE / RECTÁNGULO 1220x400x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0101** u RECTANGLE / RECTÁNGULO 1220x400x40 · White/Blanco (también ISINAC)
Precio: 97.42
Suministro de RECTANGLE / RECTÁNGULO 1220x400x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0102** u RECTANGLE / RECTÁNGULO 1220x400x40 · ILUCS Adh (también ISINAC)
Precio: 145.38
Suministro de RECTANGLE / RECTÁNGULO 1220x400x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0103** u RECTANGLE / RECTÁNGULO 1220x400x40 · ILUCS Hang (también ISINAC)
Precio: 194.68
Suministro de RECTANGLE / RECTÁNGULO 1220x400x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0104** u RECTANGLE / RECTÁNGULO 1220x400x40 · IZZER adh (también ISINAC)
Precio: 189.64
Suministro de RECTANGLE / RECTÁNGULO 1220x400x40 · IZZER adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0105** u RECTANGLE / RECTÁNGULO 1220x400x40 · IZZER Hang (también ISINAC)
Precio: 215.14
Suministro de RECTANGLE / RECTÁNGULO 1220x400x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0106** u RECTANGLE / RECTÁNGULO 1220x400x60 · Grey/Gris (también ISINAC)
Precio: 100.18
Suministro de RECTANGLE / RECTÁNGULO 1220x400x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0107** u RECTANGLE / RECTÁNGULO 1220x400x60 · White/Blanco (también ISINAC)
Precio: 115.20
Suministro de RECTANGLE / RECTÁNGULO 1220x400x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0108** u RECTANGLE / RECTÁNGULO 1220x400x60 · ILUCS Adh (también ISINAC)
Precio: 166.96
Suministro de RECTANGLE / RECTÁNGULO 1220x400x60 · ILUCS Adh, marca ISINAC. Panel fonoabsorbente de 60 mm de espuma mineral revestido con ILUCS, con autoadhesivo en la cara oculta para instalación directa sobre pared o techo. Composición: ILUCS, 100% poliéster Trevira CS®, 265 g/m² (cara vista y los 4 cantos, anclado con 2 cm de tejido pegado en el perímetro de la cara trasera); espuma mineral de celda abierta, de 9 a 11 kg/m³ (núcleo, 60 mm); autoadhesivo con malla, 80 g/m² (cara oculta, instalación directa). Reacción al fuego: C-s2,d0 (EN 13501-1), declarada en ISINAC-DoP-ILC-A-2026; informe 2026AN2267. Precio de suministro, sin IVA, sin transporte ni instalación.

*Características técnicas*
Composición: ILUCS, 100% poliéster Trevira CS®, 265 g/m² (cara vista y los 4 cantos, anclado con 2 cm de tejido pegado en el perímetro de la cara trasera); espuma mineral de celda abierta, de 9 a 11 kg/m³ (núcleo, 60 mm); autoadhesivo con malla, 80 g/m² (cara oculta, instalación directa). Reacción al fuego: C-s2,d0 (EN 13501-1), declarada en ISINAC-DoP-ILC-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0109** u RECTANGLE / RECTÁNGULO 1220x400x60 · ILUCS Hang (también ISINAC)
Precio: 215.18
Suministro de RECTANGLE / RECTÁNGULO 1220x400x60 · ILUCS Hang, marca ISINAC. Panel acústico de espuma mineral de celda abierta de 60 mm, acabado ILUCS, colgado. Composición: ILUCS, 100 % poliéster Trevira CS®, 265 g/m², 0,6 mm (cara vista); espuma mineral de celda abierta, 60 mm, de 9 a 11 kg/m³. Reacción al fuego: C-s2,d0 (EN 13501-1), declarada en ISINAC-DoP-ILC-C-2026; informe 2026AN2267. Precio de suministro, sin IVA, sin transporte ni instalación.

*Características técnicas*
Composición: ILUCS, 100 % poliéster Trevira CS®, 265 g/m², 0,6 mm (cara vista); espuma mineral de celda abierta, 60 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0110** u RECTANGLE / RECTÁNGULO 1220x400x60 · IZZER adh (también ISINAC)
Precio: 213.31
Suministro de RECTANGLE / RECTÁNGULO 1220x400x60 · IZZER adh, marca ISINAC. Panel acústico de espuma mineral de celda abierta de 60 mm, acabado IZZER, adhesivo. Composición: IZZER, 100 % lana virgen merino, 460 g/m² (cara vista); espuma mineral de celda abierta, 60 mm, de 9 a 11 kg/m³; autoadhesivo con malla, 80 g/m² (cara oculta). Reacción al fuego: C-s2,d0 (EN 13501-1), declarada en ISINAC-DoP-IZZ-A-2026; informe 2026AN2267. Precio de suministro, sin IVA, sin transporte ni instalación.

*Características técnicas*
Composición: IZZER, 100 % lana virgen merino, 460 g/m² (cara vista); espuma mineral de celda abierta, 60 mm, de 9 a 11 kg/m³; autoadhesivo con malla, 80 g/m² (cara oculta). Reacción al fuego: C-s2,d0 (EN 13501-1), declarada en ISINAC-DoP-IZZ-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0111** u RECTANGLE / RECTÁNGULO 1220x400x60 · IZZER Hang (también ISINAC)
Precio: 239.65
Suministro de RECTANGLE / RECTÁNGULO 1220x400x60 · IZZER Hang, marca ISINAC. Panel acústico de espuma mineral de celda abierta de 60 mm, acabado IZZER, colgado. Composición: IZZER, 100 % lana virgen merino, 460 g/m² (cara vista); espuma mineral de celda abierta, 60 mm, de 9 a 11 kg/m³. Reacción al fuego por componentes (no hay ensayo de la pieza entera): Espuma: C-s2,d0 · IZZER: C-s1,d0 (EN 13501-1), informe espuma: 080046-001-2-a · IZZER: 27/05749B/11/21. Color: a elegir en la carta de colores IZZER vigente. Precio de suministro, sin IVA, sin transporte ni instalación.

*Características técnicas*
Composición: IZZER, 100 % lana virgen merino, 460 g/m² (cara vista); espuma mineral de celda abierta, 60 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0112** u RECTANGLE / RECTÁNGULO 1220x610x20 · Grey/Gris (también ISINAC)
Precio: 87.69
Suministro de RECTANGLE / RECTÁNGULO 1220x610x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0113** u RECTANGLE / RECTÁNGULO 1220x610x40 · Grey/Gris (también ISINAC)
Precio: 120.20
Suministro de RECTANGLE / RECTÁNGULO 1220x610x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0114** u RECTANGLE / RECTÁNGULO 1220x610x40 · White/Blanco (también ISINAC)
Precio: 138.19
Suministro de RECTANGLE / RECTÁNGULO 1220x610x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0115** u RECTANGLE / RECTÁNGULO 1220x610x40 · ILUCS Adh (también ISINAC)
Precio: 201.25
Suministro de RECTANGLE / RECTÁNGULO 1220x610x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0116** u RECTANGLE / RECTÁNGULO 1220x610x40 · ILUCS Hang (también ISINAC)
Precio: 257.51
Suministro de RECTANGLE / RECTÁNGULO 1220x610x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0117** u RECTANGLE / RECTÁNGULO 1220x610x40 · IZZER adh (también ISINAC)
Precio: 225.98
Suministro de RECTANGLE / RECTÁNGULO 1220x610x40 · IZZER adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0118** u RECTANGLE / RECTÁNGULO 1220x610x40 · IZZER Hang (también ISINAC)
Precio: 280.41
Suministro de RECTANGLE / RECTÁNGULO 1220x610x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0119** u RECTANGLE / RECTÁNGULO 1220x610x60 · Grey/Gris (también ISINAC)
Precio: 142.88
Suministro de RECTANGLE / RECTÁNGULO 1220x610x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0120** u RECTANGLE / RECTÁNGULO 1220x610x60 · White/Blanco (también ISINAC)
Precio: 164.30
Suministro de RECTANGLE / RECTÁNGULO 1220x610x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0121** u RECTANGLE / RECTÁNGULO 1220x610x60 · ILUCS Adh (también ISINAC)
Precio: 225.39
Suministro de RECTANGLE / RECTÁNGULO 1220x610x60 · ILUCS Adh, marca ISINAC. Panel fonoabsorbente de 60 mm de espuma mineral revestido con ILUCS, con autoadhesivo en la cara oculta para instalación directa sobre pared o techo. Composición: ILUCS, 100% poliéster Trevira CS®, 265 g/m² (cara vista y los 4 cantos, anclado con 2 cm de tejido pegado en el perímetro de la cara trasera); espuma mineral de celda abierta, de 9 a 11 kg/m³ (núcleo, 60 mm); autoadhesivo con malla, 80 g/m² (cara oculta, instalación directa). Reacción al fuego: C-s2,d0 (EN 13501-1), declarada en ISINAC-DoP-ILC-A-2026; informe 2026AN2267. Precio de suministro, sin IVA, sin transporte ni instalación.

*Características técnicas*
Composición: ILUCS, 100% poliéster Trevira CS®, 265 g/m² (cara vista y los 4 cantos, anclado con 2 cm de tejido pegado en el perímetro de la cara trasera); espuma mineral de celda abierta, de 9 a 11 kg/m³ (núcleo, 60 mm); autoadhesivo con malla, 80 g/m² (cara oculta, instalación directa). Reacción al fuego: C-s2,d0 (EN 13501-1), declarada en ISINAC-DoP-ILC-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0122** u RECTANGLE / RECTÁNGULO 1220x610x60 · ILUCS Hang (también ISINAC)
Precio: 284.63
Suministro de RECTANGLE / RECTÁNGULO 1220x610x60 · ILUCS Hang, marca ISINAC. Panel acústico de espuma mineral de celda abierta de 60 mm, acabado ILUCS, colgado. Composición: ILUCS, 100 % poliéster Trevira CS®, 265 g/m², 0,6 mm (cara vista); espuma mineral de celda abierta, 60 mm, de 9 a 11 kg/m³. Reacción al fuego: C-s2,d0 (EN 13501-1), declarada en ISINAC-DoP-ILC-C-2026; informe 2026AN2267. Precio de suministro, sin IVA, sin transporte ni instalación.

*Características técnicas*
Composición: ILUCS, 100 % poliéster Trevira CS®, 265 g/m², 0,6 mm (cara vista); espuma mineral de celda abierta, 60 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0123** u RECTANGLE / RECTÁNGULO 1220x610x60 · IZZER adh (también ISINAC)
Precio: 255.59
Suministro de RECTANGLE / RECTÁNGULO 1220x610x60 · IZZER adh, marca ISINAC. Panel acústico de espuma mineral de celda abierta de 60 mm, acabado IZZER, adhesivo. Composición: IZZER, 100 % lana virgen merino, 460 g/m² (cara vista); espuma mineral de celda abierta, 60 mm, de 9 a 11 kg/m³; autoadhesivo con malla, 80 g/m² (cara oculta). Reacción al fuego: C-s2,d0 (EN 13501-1), declarada en ISINAC-DoP-IZZ-A-2026; informe 2026AN2267. Precio de suministro, sin IVA, sin transporte ni instalación.

*Características técnicas*
Composición: IZZER, 100 % lana virgen merino, 460 g/m² (cara vista); espuma mineral de celda abierta, 60 mm, de 9 a 11 kg/m³; autoadhesivo con malla, 80 g/m² (cara oculta). Reacción al fuego: C-s2,d0 (EN 13501-1), declarada en ISINAC-DoP-IZZ-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0124** u RECTANGLE / RECTÁNGULO 1220x610x60 · IZZER Hang (también ISINAC)
Precio: 311.93
Suministro de RECTANGLE / RECTÁNGULO 1220x610x60 · IZZER Hang, marca ISINAC. Panel acústico de espuma mineral de celda abierta de 60 mm, acabado IZZER, colgado. Composición: IZZER, 100 % lana virgen merino, 460 g/m² (cara vista); espuma mineral de celda abierta, 60 mm, de 9 a 11 kg/m³. Reacción al fuego por componentes (no hay ensayo de la pieza entera): Espuma: C-s2,d0 · IZZER: C-s1,d0 (EN 13501-1), informe espuma: 080046-001-2-a · IZZER: 27/05749B/11/21. Color: a elegir en la carta de colores IZZER vigente. Precio de suministro, sin IVA, sin transporte ni instalación.

*Características técnicas*
Composición: IZZER, 100 % lana virgen merino, 460 g/m² (cara vista); espuma mineral de celda abierta, 60 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

## CAP03 CIRCLE / CÍRCULO (también ISINAC)

**ISINAC.0125** u CIRCLE / CÍRCULO 305x20 · Grey/Gris (también ISINAC)
Precio: 12.22
Suministro de CIRCLE / CÍRCULO 305x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0126** u CIRCLE / CÍRCULO 305x40 · Grey/Gris (también ISINAC)
Precio: 20.72
Suministro de CIRCLE / CÍRCULO 305x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0127** u CIRCLE / CÍRCULO 305x40 · White/Blanco (también ISINAC)
Precio: 23.82
Suministro de CIRCLE / CÍRCULO 305x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0128** u CIRCLE / CÍRCULO 305x40 · ILUCS Adh (también ISINAC)
Precio: 43.42
Suministro de CIRCLE / CÍRCULO 305x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0129** u CIRCLE / CÍRCULO 305x40 · ILUCS Hang (también ISINAC)
Precio: 113.92
Suministro de CIRCLE / CÍRCULO 305x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0130** u CIRCLE / CÍRCULO 305x40 · IZZER adh (también ISINAC)
Precio: 47.33
Suministro de CIRCLE / CÍRCULO 305x40 · IZZER adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0131** u CIRCLE / CÍRCULO 305x40 · IZZER Hang (también ISINAC)
Precio: 125.52
Suministro de CIRCLE / CÍRCULO 305x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0132** u CIRCLE / CÍRCULO 305x60 · Grey/Gris (también ISINAC)
Precio: 25.43
Suministro de CIRCLE / CÍRCULO 305x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0133** u CIRCLE / CÍRCULO 305x60 · White/Blanco (también ISINAC)
Precio: 29.25
Suministro de CIRCLE / CÍRCULO 305x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0134** u CIRCLE / CÍRCULO 305x60 · ILUCS Adh (también ISINAC)
Precio: 50.52
Suministro de CIRCLE / CÍRCULO 305x60 · ILUCS Adh, marca ISINAC. Panel fonoabsorbente de 60 mm de espuma mineral revestido con ILUCS, con autoadhesivo en la cara oculta para instalación directa sobre pared o techo. Composición: ILUCS, 100% poliéster Trevira CS®, 265 g/m² (cara vista y los 4 cantos, anclado con 2 cm de tejido pegado en el perímetro de la cara trasera); espuma mineral de celda abierta, de 9 a 11 kg/m³ (núcleo, 60 mm); autoadhesivo con malla, 80 g/m² (cara oculta, instalación directa). Reacción al fuego: C-s2,d0 (EN 13501-1), declarada en ISINAC-DoP-ILC-A-2026; informe 2026AN2267. Precio de suministro, sin IVA, sin transporte ni instalación.

*Características técnicas*
Composición: ILUCS, 100% poliéster Trevira CS®, 265 g/m² (cara vista y los 4 cantos, anclado con 2 cm de tejido pegado en el perímetro de la cara trasera); espuma mineral de celda abierta, de 9 a 11 kg/m³ (núcleo, 60 mm); autoadhesivo con malla, 80 g/m² (cara oculta, instalación directa). Reacción al fuego: C-s2,d0 (EN 13501-1), declarada en ISINAC-DoP-ILC-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0135** u CIRCLE / CÍRCULO 305x60 · ILUCS Hang (también ISINAC)
Precio: 122.09
Suministro de CIRCLE / CÍRCULO 305x60 · ILUCS Hang, marca ISINAC. Panel acústico de espuma mineral de celda abierta de 60 mm, acabado ILUCS, colgado. Composición: ILUCS, 100 % poliéster Trevira CS®, 265 g/m², 0,6 mm (cara vista); espuma mineral de celda abierta, 60 mm, de 9 a 11 kg/m³. Reacción al fuego: C-s2,d0 (EN 13501-1), declarada en ISINAC-DoP-ILC-C-2026; informe 2026AN2267. Precio de suministro, sin IVA, sin transporte ni instalación.

*Características técnicas*
Composición: ILUCS, 100 % poliéster Trevira CS®, 265 g/m², 0,6 mm (cara vista); espuma mineral de celda abierta, 60 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0136** u CIRCLE / CÍRCULO 305x60 · IZZER adh (también ISINAC)
Precio: 55.91
Suministro de CIRCLE / CÍRCULO 305x60 · IZZER adh, marca ISINAC. Panel acústico de espuma mineral de celda abierta de 60 mm, acabado IZZER, adhesivo. Composición: IZZER, 100 % lana virgen merino, 460 g/m² (cara vista); espuma mineral de celda abierta, 60 mm, de 9 a 11 kg/m³; autoadhesivo con malla, 80 g/m² (cara oculta). Reacción al fuego: C-s2,d0 (EN 13501-1), declarada en ISINAC-DoP-IZZ-A-2026; informe 2026AN2267. Precio de suministro, sin IVA, sin transporte ni instalación.

*Características técnicas*
Composición: IZZER, 100 % lana virgen merino, 460 g/m² (cara vista); espuma mineral de celda abierta, 60 mm, de 9 a 11 kg/m³; autoadhesivo con malla, 80 g/m² (cara oculta). Reacción al fuego: C-s2,d0 (EN 13501-1), declarada en ISINAC-DoP-IZZ-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0137** u CIRCLE / CÍRCULO 305x60 · IZZER Hang (también ISINAC)
Precio: 134.11
Suministro de CIRCLE / CÍRCULO 305x60 · IZZER Hang, marca ISINAC. Panel acústico de espuma mineral de celda abierta de 60 mm, acabado IZZER, colgado. Composición: IZZER, 100 % lana virgen merino, 460 g/m² (cara vista); espuma mineral de celda abierta, 60 mm, de 9 a 11 kg/m³. Reacción al fuego por componentes (no hay ensayo de la pieza entera): Espuma: C-s2,d0 · IZZER: C-s1,d0 (EN 13501-1), informe espuma: 080046-001-2-a · IZZER: 27/05749B/11/21. Color: a elegir en la carta de colores IZZER vigente. Precio de suministro, sin IVA, sin transporte ni instalación.

*Características técnicas*
Composición: IZZER, 100 % lana virgen merino, 460 g/m² (cara vista); espuma mineral de celda abierta, 60 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0138** u CIRCLE / CÍRCULO 400x20 · Grey/Gris (también ISINAC)
Precio: 19.70
Suministro de CIRCLE / CÍRCULO 400x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0139** u CIRCLE / CÍRCULO 400x40 · Grey/Gris (también ISINAC)
Precio: 28.24
Suministro de CIRCLE / CÍRCULO 400x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0140** u CIRCLE / CÍRCULO 400x40 · White/Blanco (también ISINAC)
Precio: 32.47
Suministro de CIRCLE / CÍRCULO 400x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0141** u CIRCLE / CÍRCULO 400x40 · ILUCS Adh (también ISINAC)
Precio: 64.11
Suministro de CIRCLE / CÍRCULO 400x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0142** u CIRCLE / CÍRCULO 400x40 · ILUCS Hang (también ISINAC)
Precio: 148.71
Suministro de CIRCLE / CÍRCULO 400x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0143** u CIRCLE / CÍRCULO 400x40 · IZZER adh (también ISINAC)
Precio: 69.78
Suministro de CIRCLE / CÍRCULO 400x40 · IZZER adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0144** u CIRCLE / CÍRCULO 400x40 · IZZER Hang (también ISINAC)
Precio: 164.30
Suministro de CIRCLE / CÍRCULO 400x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0145** u CIRCLE / CÍRCULO 400x60 · Grey/Gris (también ISINAC)
Precio: 33.56
Suministro de CIRCLE / CÍRCULO 400x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0146** u CIRCLE / CÍRCULO 400x60 · White/Blanco (también ISINAC)
Precio: 38.60
Suministro de CIRCLE / CÍRCULO 400x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0147** u CIRCLE / CÍRCULO 400x60 · ILUCS Adh (también ISINAC)
Precio: 71.97
Suministro de CIRCLE / CÍRCULO 400x60 · ILUCS Adh, marca ISINAC. Panel fonoabsorbente de 60 mm de espuma mineral revestido con ILUCS, con autoadhesivo en la cara oculta para instalación directa sobre pared o techo. Composición: ILUCS, 100% poliéster Trevira CS®, 265 g/m² (cara vista y los 4 cantos, anclado con 2 cm de tejido pegado en el perímetro de la cara trasera); espuma mineral de celda abierta, de 9 a 11 kg/m³ (núcleo, 60 mm); autoadhesivo con malla, 80 g/m² (cara oculta, instalación directa). Reacción al fuego: C-s2,d0 (EN 13501-1), declarada en ISINAC-DoP-ILC-A-2026; informe 2026AN2267. Precio de suministro, sin IVA, sin transporte ni instalación.

*Características técnicas*
Composición: ILUCS, 100% poliéster Trevira CS®, 265 g/m² (cara vista y los 4 cantos, anclado con 2 cm de tejido pegado en el perímetro de la cara trasera); espuma mineral de celda abierta, de 9 a 11 kg/m³ (núcleo, 60 mm); autoadhesivo con malla, 80 g/m² (cara oculta, instalación directa). Reacción al fuego: C-s2,d0 (EN 13501-1), declarada en ISINAC-DoP-ILC-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0148** u CIRCLE / CÍRCULO 400x60 · ILUCS Hang (también ISINAC)
Precio: 157.85
Suministro de CIRCLE / CÍRCULO 400x60 · ILUCS Hang, marca ISINAC. Panel acústico de espuma mineral de celda abierta de 60 mm, acabado ILUCS, colgado. Composición: ILUCS, 100 % poliéster Trevira CS®, 265 g/m², 0,6 mm (cara vista); espuma mineral de celda abierta, 60 mm, de 9 a 11 kg/m³. Reacción al fuego: C-s2,d0 (EN 13501-1), declarada en ISINAC-DoP-ILC-C-2026; informe 2026AN2267. Precio de suministro, sin IVA, sin transporte ni instalación.

*Características técnicas*
Composición: ILUCS, 100 % poliéster Trevira CS®, 265 g/m², 0,6 mm (cara vista); espuma mineral de celda abierta, 60 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0149** u CIRCLE / CÍRCULO 400x60 · IZZER adh (también ISINAC)
Precio: 79.42
Suministro de CIRCLE / CÍRCULO 400x60 · IZZER adh, marca ISINAC. Panel acústico de espuma mineral de celda abierta de 60 mm, acabado IZZER, adhesivo. Composición: IZZER, 100 % lana virgen merino, 460 g/m² (cara vista); espuma mineral de celda abierta, 60 mm, de 9 a 11 kg/m³; autoadhesivo con malla, 80 g/m² (cara oculta). Reacción al fuego: C-s2,d0 (EN 13501-1), declarada en ISINAC-DoP-IZZ-A-2026; informe 2026AN2267. Precio de suministro, sin IVA, sin transporte ni instalación.

*Características técnicas*
Composición: IZZER, 100 % lana virgen merino, 460 g/m² (cara vista); espuma mineral de celda abierta, 60 mm, de 9 a 11 kg/m³; autoadhesivo con malla, 80 g/m² (cara oculta). Reacción al fuego: C-s2,d0 (EN 13501-1), declarada en ISINAC-DoP-IZZ-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0150** u CIRCLE / CÍRCULO 400x60 · IZZER Hang (también ISINAC)
Precio: 173.92
Suministro de CIRCLE / CÍRCULO 400x60 · IZZER Hang, marca ISINAC. Panel acústico de espuma mineral de celda abierta de 60 mm, acabado IZZER, colgado. Composición: IZZER, 100 % lana virgen merino, 460 g/m² (cara vista); espuma mineral de celda abierta, 60 mm, de 9 a 11 kg/m³. Reacción al fuego por componentes (no hay ensayo de la pieza entera): Espuma: C-s2,d0 · IZZER: C-s1,d0 (EN 13501-1), informe espuma: 080046-001-2-a · IZZER: 27/05749B/11/21. Color: a elegir en la carta de colores IZZER vigente. Precio de suministro, sin IVA, sin transporte ni instalación.

*Características técnicas*
Composición: IZZER, 100 % lana virgen merino, 460 g/m² (cara vista); espuma mineral de celda abierta, 60 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0151** u CIRCLE / CÍRCULO 610x20 · Grey/Gris (también ISINAC)
Precio: 44.12
Suministro de CIRCLE / CÍRCULO 610x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0152** u CIRCLE / CÍRCULO 610x40 · Grey/Gris (también ISINAC)
Precio: 55.19
Suministro de CIRCLE / CÍRCULO 610x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0153** u CIRCLE / CÍRCULO 610x40 · White/Blanco (también ISINAC)
Precio: 63.46
Suministro de CIRCLE / CÍRCULO 610x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0154** u CIRCLE / CÍRCULO 610x40 · ILUCS Adh (también ISINAC)
Precio: 96.91
Suministro de CIRCLE / CÍRCULO 610x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0155** u CIRCLE / CÍRCULO 610x40 · ILUCS Hang (también ISINAC)
Precio: 215.84
Suministro de CIRCLE / CÍRCULO 610x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0156** u CIRCLE / CÍRCULO 610x40 · IZZER adh (también ISINAC)
Precio: 107.67
Suministro de CIRCLE / CÍRCULO 610x40 · IZZER adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0157** u CIRCLE / CÍRCULO 610x40 · IZZER Hang (también ISINAC)
Precio: 232.87
Suministro de CIRCLE / CÍRCULO 610x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0158** u CIRCLE / CÍRCULO 610x60 · Grey/Gris (también ISINAC)
Precio: 67.58
Suministro de CIRCLE / CÍRCULO 610x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0159** u CIRCLE / CÍRCULO 610x60 · White/Blanco (también ISINAC)
Precio: 77.70
Suministro de CIRCLE / CÍRCULO 610x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0160** u CIRCLE / CÍRCULO 610x60 · ILUCS Adh (también ISINAC)
Precio: 113.23
Suministro de CIRCLE / CÍRCULO 610x60 · ILUCS Adh, marca ISINAC. Panel fonoabsorbente de 60 mm de espuma mineral revestido con ILUCS, con autoadhesivo en la cara oculta para instalación directa sobre pared o techo. Composición: ILUCS, 100% poliéster Trevira CS®, 265 g/m² (cara vista y los 4 cantos, anclado con 2 cm de tejido pegado en el perímetro de la cara trasera); espuma mineral de celda abierta, de 9 a 11 kg/m³ (núcleo, 60 mm); autoadhesivo con malla, 80 g/m² (cara oculta, instalación directa). Reacción al fuego: C-s2,d0 (EN 13501-1), declarada en ISINAC-DoP-ILC-A-2026; informe 2026AN2267. Precio de suministro, sin IVA, sin transporte ni instalación.

*Características técnicas*
Composición: ILUCS, 100% poliéster Trevira CS®, 265 g/m² (cara vista y los 4 cantos, anclado con 2 cm de tejido pegado en el perímetro de la cara trasera); espuma mineral de celda abierta, de 9 a 11 kg/m³ (núcleo, 60 mm); autoadhesivo con malla, 80 g/m² (cara oculta, instalación directa). Reacción al fuego: C-s2,d0 (EN 13501-1), declarada en ISINAC-DoP-ILC-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0161** u CIRCLE / CÍRCULO 610x60 · ILUCS Hang (también ISINAC)
Precio: 233.89
Suministro de CIRCLE / CÍRCULO 610x60 · ILUCS Hang, marca ISINAC. Panel acústico de espuma mineral de celda abierta de 60 mm, acabado ILUCS, colgado. Composición: ILUCS, 100 % poliéster Trevira CS®, 265 g/m², 0,6 mm (cara vista); espuma mineral de celda abierta, 60 mm, de 9 a 11 kg/m³. Reacción al fuego: C-s2,d0 (EN 13501-1), declarada en ISINAC-DoP-ILC-C-2026; informe 2026AN2267. Precio de suministro, sin IVA, sin transporte ni instalación.

*Características técnicas*
Composición: ILUCS, 100 % poliéster Trevira CS®, 265 g/m², 0,6 mm (cara vista); espuma mineral de celda abierta, 60 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0162** u CIRCLE / CÍRCULO 610x60 · IZZER adh (también ISINAC)
Precio: 126.36
Suministro de CIRCLE / CÍRCULO 610x60 · IZZER adh, marca ISINAC. Panel acústico de espuma mineral de celda abierta de 60 mm, acabado IZZER, adhesivo. Composición: IZZER, 100 % lana virgen merino, 460 g/m² (cara vista); espuma mineral de celda abierta, 60 mm, de 9 a 11 kg/m³; autoadhesivo con malla, 80 g/m² (cara oculta). Reacción al fuego: C-s2,d0 (EN 13501-1), declarada en ISINAC-DoP-IZZ-A-2026; informe 2026AN2267. Precio de suministro, sin IVA, sin transporte ni instalación.

*Características técnicas*
Composición: IZZER, 100 % lana virgen merino, 460 g/m² (cara vista); espuma mineral de celda abierta, 60 mm, de 9 a 11 kg/m³; autoadhesivo con malla, 80 g/m² (cara oculta). Reacción al fuego: C-s2,d0 (EN 13501-1), declarada en ISINAC-DoP-IZZ-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0163** u CIRCLE / CÍRCULO 610x60 · IZZER Hang (también ISINAC)
Precio: 251.56
Suministro de CIRCLE / CÍRCULO 610x60 · IZZER Hang, marca ISINAC. Panel acústico de espuma mineral de celda abierta de 60 mm, acabado IZZER, colgado. Composición: IZZER, 100 % lana virgen merino, 460 g/m² (cara vista); espuma mineral de celda abierta, 60 mm, de 9 a 11 kg/m³. Reacción al fuego por componentes (no hay ensayo de la pieza entera): Espuma: C-s2,d0 · IZZER: C-s1,d0 (EN 13501-1), informe espuma: 080046-001-2-a · IZZER: 27/05749B/11/21. Color: a elegir en la carta de colores IZZER vigente. Precio de suministro, sin IVA, sin transporte ni instalación.

*Características técnicas*
Composición: IZZER, 100 % lana virgen merino, 460 g/m² (cara vista); espuma mineral de celda abierta, 60 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0164** u CIRCLE / CÍRCULO 800x20 · Grey/Gris (también ISINAC)
Precio: 92.55
Suministro de CIRCLE / CÍRCULO 800x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0165** u CIRCLE / CÍRCULO 800x40 · Grey/Gris (también ISINAC)
Precio: 128.28
Suministro de CIRCLE / CÍRCULO 800x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0166** u CIRCLE / CÍRCULO 800x40 · White/Blanco (también ISINAC)
Precio: 147.53
Suministro de CIRCLE / CÍRCULO 800x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0167** u CIRCLE / CÍRCULO 800x40 · ILUCS Adh (también ISINAC)
Precio: 204.82
Suministro de CIRCLE / CÍRCULO 800x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0168** u CIRCLE / CÍRCULO 800x40 · ILUCS Hang (también ISINAC)
Precio: 332.67
Suministro de CIRCLE / CÍRCULO 800x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0169** u CIRCLE / CÍRCULO 800x40 · IZZER adh (también ISINAC)
Precio: 280.46
Suministro de CIRCLE / CÍRCULO 800x40 · IZZER adh, marca ISINAC. Panel de espuma mineral de 40 mm forrado con IZZER de lana virgen merino, con autoadhesivo en la cara oculta: se adhiere directamente a la pared para absorber sonido sin obra ni perfilería. Composición: IZZER, 100% lana virgen merino, 460 g/m² (cara vista y cantos); espuma mineral de celda abierta, de 9 a 11 kg/m³ de densidad nominal (núcleo, 40 mm); autoadhesivo con malla, 80 g/m² (cara oculta, para pegar a la pared). Absorción acústica ponderada alfa w = 0,55 (M), clase D (calculada según UNE-EN ISO 11654). Ensayo EN ISO 354, evaluación EN ISO 11654, TECNALIA, informe B2021-LACUS-IN-146-2. Reacción al fuego: C-s2,d0 (EN 13501-1), declarada en ISINAC-DoP-IZZ-A-2026; informe 080046-001-2-a. Precio de suministro, sin IVA, sin transporte ni instalación.

*Características técnicas*
Composición: IZZER, 100% lana virgen merino, 460 g/m² (cara vista y cantos); espuma mineral de celda abierta, de 9 a 11 kg/m³ de densidad nominal (núcleo, 40 mm); autoadhesivo con malla, 80 g/m² (cara oculta, para pegar a la pared). Absorción acústica ponderada alfa w = 0,55 (M), clase D (calculada según UNE-EN ISO 11654). Ensayo EN ISO 354, evaluación EN ISO 11654, TECNALIA, informe B2021-LACUS-IN-146-2. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0170** u CIRCLE / CÍRCULO 800x40 · IZZER Hang (también ISINAC)
Precio: 351.35
Suministro de CIRCLE / CÍRCULO 800x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0171** u CIRCLE / CÍRCULO 800x60 · Grey/Gris (también ISINAC)
Precio: 163.52
Suministro de CIRCLE / CÍRCULO 800x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0172** u CIRCLE / CÍRCULO 800x60 · White/Blanco (también ISINAC)
Precio: 188.02
Suministro de CIRCLE / CÍRCULO 800x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0173** u CIRCLE / CÍRCULO 800x60 · ILUCS Adh (también ISINAC)
Precio: 305.90
Suministro de CIRCLE / CÍRCULO 800x60 · ILUCS Adh, marca ISINAC. Panel fonoabsorbente de 60 mm de espuma mineral revestido con ILUCS, con autoadhesivo en la cara oculta para instalación directa sobre pared o techo. Composición: ILUCS, 100% poliéster Trevira CS®, 265 g/m² (cara vista y los 4 cantos, anclado con 2 cm de tejido pegado en el perímetro de la cara trasera); espuma mineral de celda abierta, de 9 a 11 kg/m³ (núcleo, 60 mm); autoadhesivo con malla, 80 g/m² (cara oculta, instalación directa). Reacción al fuego: C-s2,d0 (EN 13501-1), declarada en ISINAC-DoP-ILC-A-2026; informe 2026AN2267. Precio de suministro, sin IVA, sin transporte ni instalación.

*Características técnicas*
Composición: ILUCS, 100% poliéster Trevira CS®, 265 g/m² (cara vista y los 4 cantos, anclado con 2 cm de tejido pegado en el perímetro de la cara trasera); espuma mineral de celda abierta, de 9 a 11 kg/m³ (núcleo, 60 mm); autoadhesivo con malla, 80 g/m² (cara oculta, instalación directa). Reacción al fuego: C-s2,d0 (EN 13501-1), declarada en ISINAC-DoP-ILC-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0174** u CIRCLE / CÍRCULO 800x60 · ILUCS Hang (también ISINAC)
Precio: 376.96
Suministro de CIRCLE / CÍRCULO 800x60 · ILUCS Hang, marca ISINAC. Panel acústico de espuma mineral de celda abierta de 60 mm, acabado ILUCS, colgado. Composición: ILUCS, 100 % poliéster Trevira CS®, 265 g/m², 0,6 mm (cara vista); espuma mineral de celda abierta, 60 mm, de 9 a 11 kg/m³. Reacción al fuego: C-s2,d0 (EN 13501-1), declarada en ISINAC-DoP-ILC-C-2026; informe 2026AN2267. Precio de suministro, sin IVA, sin transporte ni instalación.

*Características técnicas*
Composición: ILUCS, 100 % poliéster Trevira CS®, 265 g/m², 0,6 mm (cara vista); espuma mineral de celda abierta, 60 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0175** u CIRCLE / CÍRCULO 800x60 · IZZER adh (también ISINAC)
Precio: 325.57
Suministro de CIRCLE / CÍRCULO 800x60 · IZZER adh, marca ISINAC. Panel acústico de espuma mineral de celda abierta de 60 mm, acabado IZZER, adhesivo. Composición: IZZER, 100 % lana virgen merino, 460 g/m² (cara vista); espuma mineral de celda abierta, 60 mm, de 9 a 11 kg/m³; autoadhesivo con malla, 80 g/m² (cara oculta). Reacción al fuego: C-s2,d0 (EN 13501-1), declarada en ISINAC-DoP-IZZ-A-2026; informe 2026AN2267. Precio de suministro, sin IVA, sin transporte ni instalación.

*Características técnicas*
Composición: IZZER, 100 % lana virgen merino, 460 g/m² (cara vista); espuma mineral de celda abierta, 60 mm, de 9 a 11 kg/m³; autoadhesivo con malla, 80 g/m² (cara oculta). Reacción al fuego: C-s2,d0 (EN 13501-1), declarada en ISINAC-DoP-IZZ-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0176** u CIRCLE / CÍRCULO 800x60 · IZZER Hang (también ISINAC)
Precio: 396.45
Suministro de CIRCLE / CÍRCULO 800x60 · IZZER Hang, marca ISINAC. Panel acústico de espuma mineral de celda abierta de 60 mm, acabado IZZER, colgado. Composición: IZZER, 100 % lana virgen merino, 460 g/m² (cara vista); espuma mineral de celda abierta, 60 mm, de 9 a 11 kg/m³. Reacción al fuego por componentes (no hay ensayo de la pieza entera): Espuma: C-s2,d0 · IZZER: C-s1,d0 (EN 13501-1), informe espuma: 080046-001-2-a · IZZER: 27/05749B/11/21. Color: a elegir en la carta de colores IZZER vigente. Precio de suministro, sin IVA, sin transporte ni instalación.

*Características técnicas*
Composición: IZZER, 100 % lana virgen merino, 460 g/m² (cara vista); espuma mineral de celda abierta, 60 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0177** u CIRCLE / CÍRCULO 1220x20 · Grey/Gris (también ISINAC)
Precio: 176.90
Suministro de CIRCLE / CÍRCULO 1220x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0178** u CIRCLE / CÍRCULO 1220x20 · ILUCS Hang (también ISINAC)
Precio: 409.93
Suministro de CIRCLE / CÍRCULO 1220x20 · ILUCS Hang, marca ISINAC. Panel acústico de espuma mineral de celda abierta de 20 mm, acabado ILUCS, colgado. Composición: ILUCS, 100 % poliéster Trevira CS®, 265 g/m², 0,6 mm (cara vista); espuma mineral de celda abierta, 20 mm, de 9 a 11 kg/m³. Reacción al fuego: C-s2,d0 (EN 13501-1), declarada en ISINAC-DoP-ILC-C-2026; informe 2026AN2267. Precio de suministro, sin IVA, sin transporte ni instalación.

*Características técnicas*
Composición: ILUCS, 100 % poliéster Trevira CS®, 265 g/m², 0,6 mm (cara vista); espuma mineral de celda abierta, 20 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0179** u CIRCLE / CÍRCULO 1220x20 · IZZER Hang (también ISINAC)
Precio: 432.51
Suministro de CIRCLE / CÍRCULO 1220x20 · IZZER Hang, marca ISINAC. Panel acústico de espuma mineral de celda abierta de 20 mm, acabado IZZER, colgado. Composición: IZZER, 100 % lana virgen merino, 460 g/m² (cara vista); espuma mineral de celda abierta, 20 mm, de 9 a 11 kg/m³. Reacción al fuego por componentes (no hay ensayo de la pieza entera): Espuma: C-s2,d0 · IZZER: C-s1,d0 (EN 13501-1), informe espuma: 080046-001-2-a · IZZER: 27/05749B/11/21. Color: a elegir en la carta de colores IZZER vigente. Precio de suministro, sin IVA, sin transporte ni instalación.

*Características técnicas*
Composición: IZZER, 100 % lana virgen merino, 460 g/m² (cara vista); espuma mineral de celda abierta, 20 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0180** u CIRCLE / CÍRCULO 1220x40 · Grey/Gris (también ISINAC)
Precio: 228.23
Suministro de CIRCLE / CÍRCULO 1220x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0181** u CIRCLE / CÍRCULO 1220x40 · White/Blanco (también ISINAC)
Precio: 269.13
Suministro de CIRCLE / CÍRCULO 1220x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0182** u CIRCLE / CÍRCULO 1220x40 · ILUCS Adh (también ISINAC)
Precio: 382.91
Suministro de CIRCLE / CÍRCULO 1220x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0183** u CIRCLE / CÍRCULO 1220x40 · ILUCS Hang (también ISINAC)
Precio: 466.51
Suministro de CIRCLE / CÍRCULO 1220x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0184** u CIRCLE / CÍRCULO 1220x40 · IZZER adh (también ISINAC)
Precio: 417.52
Suministro de CIRCLE / CÍRCULO 1220x40 · IZZER adh, marca ISINAC. Panel de espuma mineral de 40 mm forrado con IZZER de lana virgen merino, con autoadhesivo en la cara oculta: se adhiere directamente a la pared para absorber sonido sin obra ni perfilería. Composición: IZZER, 100% lana virgen merino, 460 g/m² (cara vista y cantos); espuma mineral de celda abierta, de 9 a 11 kg/m³ de densidad nominal (núcleo, 40 mm); autoadhesivo con malla, 80 g/m² (cara oculta, para pegar a la pared). Absorción acústica ponderada alfa w = 0,55 (M), clase D (calculada según UNE-EN ISO 11654). Ensayo EN ISO 354, evaluación EN ISO 11654, TECNALIA, informe B2021-LACUS-IN-146-2. Reacción al fuego: C-s2,d0 (EN 13501-1), declarada en ISINAC-DoP-IZZ-A-2026; informe 080046-001-2-a. Precio de suministro, sin IVA, sin transporte ni instalación.

*Características técnicas*
Composición: IZZER, 100% lana virgen merino, 460 g/m² (cara vista y cantos); espuma mineral de celda abierta, de 9 a 11 kg/m³ de densidad nominal (núcleo, 40 mm); autoadhesivo con malla, 80 g/m² (cara oculta, para pegar a la pared). Absorción acústica ponderada alfa w = 0,55 (M), clase D (calculada según UNE-EN ISO 11654). Ensayo EN ISO 354, evaluación EN ISO 11654, TECNALIA, informe B2021-LACUS-IN-146-2. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0185** u CIRCLE / CÍRCULO 1220x40 · IZZER Hang (también ISINAC)
Precio: 490.18
Suministro de CIRCLE / CÍRCULO 1220x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0186** u CIRCLE / CÍRCULO 1220x60 · Grey/Gris (también ISINAC)
Precio: 277.10
Suministro de CIRCLE / CÍRCULO 1220x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0187** u CIRCLE / CÍRCULO 1220x60 · White/Blanco (también ISINAC)
Precio: 318.68
Suministro de CIRCLE / CÍRCULO 1220x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0188** u CIRCLE / CÍRCULO 1220x60 · ILUCS Adh (también ISINAC)
Precio: 449.01
Suministro de CIRCLE / CÍRCULO 1220x60 · ILUCS Adh, marca ISINAC. Panel fonoabsorbente de 60 mm de espuma mineral revestido con ILUCS, con autoadhesivo en la cara oculta para instalación directa sobre pared o techo. Composición: ILUCS, 100% poliéster Trevira CS®, 265 g/m² (cara vista y los 4 cantos, anclado con 2 cm de tejido pegado en el perímetro de la cara trasera); espuma mineral de celda abierta, de 9 a 11 kg/m³ (núcleo, 60 mm); autoadhesivo con malla, 80 g/m² (cara oculta, instalación directa). Reacción al fuego: C-s2,d0 (EN 13501-1), declarada en ISINAC-DoP-ILC-A-2026; informe 2026AN2267. Precio de suministro, sin IVA, sin transporte ni instalación.

*Características técnicas*
Composición: ILUCS, 100% poliéster Trevira CS®, 265 g/m² (cara vista y los 4 cantos, anclado con 2 cm de tejido pegado en el perímetro de la cara trasera); espuma mineral de celda abierta, de 9 a 11 kg/m³ (núcleo, 60 mm); autoadhesivo con malla, 80 g/m² (cara oculta, instalación directa). Reacción al fuego: C-s2,d0 (EN 13501-1), declarada en ISINAC-DoP-ILC-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0189** u CIRCLE / CÍRCULO 1220x60 · ILUCS Hang (también ISINAC)
Precio: 535.58
Suministro de CIRCLE / CÍRCULO 1220x60 · ILUCS Hang, marca ISINAC. Panel acústico de espuma mineral de celda abierta de 60 mm, acabado ILUCS, colgado. Composición: ILUCS, 100 % poliéster Trevira CS®, 265 g/m², 0,6 mm (cara vista); espuma mineral de celda abierta, 60 mm, de 9 a 11 kg/m³. Reacción al fuego: C-s2,d0 (EN 13501-1), declarada en ISINAC-DoP-ILC-C-2026; informe 2026AN2267. Precio de suministro, sin IVA, sin transporte ni instalación.

*Características técnicas*
Composición: ILUCS, 100 % poliéster Trevira CS®, 265 g/m², 0,6 mm (cara vista); espuma mineral de celda abierta, 60 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0190** u CIRCLE / CÍRCULO 1220x60 · IZZER adh (también ISINAC)
Precio: 487.74
Suministro de CIRCLE / CÍRCULO 1220x60 · IZZER adh, marca ISINAC. Panel acústico de espuma mineral de celda abierta de 60 mm, acabado IZZER, adhesivo. Composición: IZZER, 100 % lana virgen merino, 460 g/m² (cara vista); espuma mineral de celda abierta, 60 mm, de 9 a 11 kg/m³; autoadhesivo con malla, 80 g/m² (cara oculta). Reacción al fuego: C-s2,d0 (EN 13501-1), declarada en ISINAC-DoP-IZZ-A-2026; informe 2026AN2267. Precio de suministro, sin IVA, sin transporte ni instalación.

*Características técnicas*
Composición: IZZER, 100 % lana virgen merino, 460 g/m² (cara vista); espuma mineral de celda abierta, 60 mm, de 9 a 11 kg/m³; autoadhesivo con malla, 80 g/m² (cara oculta). Reacción al fuego: C-s2,d0 (EN 13501-1), declarada en ISINAC-DoP-IZZ-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0191** u CIRCLE / CÍRCULO 1220x60 · IZZER Hang (también ISINAC)
Precio: 560.41
Suministro de CIRCLE / CÍRCULO 1220x60 · IZZER Hang, marca ISINAC. Panel acústico de espuma mineral de celda abierta de 60 mm, acabado IZZER, colgado. Composición: IZZER, 100 % lana virgen merino, 460 g/m² (cara vista); espuma mineral de celda abierta, 60 mm, de 9 a 11 kg/m³. Reacción al fuego por componentes (no hay ensayo de la pieza entera): Espuma: C-s2,d0 · IZZER: C-s1,d0 (EN 13501-1), informe espuma: 080046-001-2-a · IZZER: 27/05749B/11/21. Color: a elegir en la carta de colores IZZER vigente. Precio de suministro, sin IVA, sin transporte ni instalación.

*Características técnicas*
Composición: IZZER, 100 % lana virgen merino, 460 g/m² (cara vista); espuma mineral de celda abierta, 60 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

## CAP04 HEXAGON / HEXAGONO (también ISINAC)

**ISINAC.0192** u HEXAGON / HEXAGONO 305x20 · Grey/Gris (también ISINAC)
Precio: 11.00
Suministro de HEXAGON / HEXAGONO 305x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0193** u HEXAGON / HEXAGONO 305x40 · Grey/Gris (también ISINAC)
Precio: 15.53
Suministro de HEXAGON / HEXAGONO 305x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0194** u HEXAGON / HEXAGONO 305x40 · White/Blanco (también ISINAC)
Precio: 17.85
Suministro de HEXAGON / HEXAGONO 305x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0195** u HEXAGON / HEXAGONO 305x40 · ILUCS Adh (también ISINAC)
Precio: 51.15
Suministro de HEXAGON / HEXAGONO 305x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0196** u HEXAGON / HEXAGONO 305x40 · ILUCS Hang (también ISINAC)
Precio: 128.67
Suministro de HEXAGON / HEXAGONO 305x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0197** u HEXAGON / HEXAGONO 305x40 · IZZER adh (también ISINAC)
Precio: 55.08
Suministro de HEXAGON / HEXAGONO 305x40 · IZZER adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0198** u HEXAGON / HEXAGONO 305x40 · IZZER Hang (también ISINAC)
Precio: 143.76
Suministro de HEXAGON / HEXAGONO 305x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0199** u HEXAGON / HEXAGONO 305x60 · Grey/Gris (también ISINAC)
Precio: 18.87
Suministro de HEXAGON / HEXAGONO 305x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0200** u HEXAGON / HEXAGONO 305x60 · White/Blanco (también ISINAC)
Precio: 21.70
Suministro de HEXAGON / HEXAGONO 305x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0201** u HEXAGON / HEXAGONO 305x60 · ILUCS Adh (también ISINAC)
Precio: 56.88
Suministro de HEXAGON / HEXAGONO 305x60 · ILUCS Adh, marca ISINAC. Panel fonoabsorbente de 60 mm de espuma mineral revestido con ILUCS, con autoadhesivo en la cara oculta para instalación directa sobre pared o techo. Composición: ILUCS, 100% poliéster Trevira CS®, 265 g/m² (cara vista y los 4 cantos, anclado con 2 cm de tejido pegado en el perímetro de la cara trasera); espuma mineral de celda abierta, de 9 a 11 kg/m³ (núcleo, 60 mm); autoadhesivo con malla, 80 g/m² (cara oculta, instalación directa). Reacción al fuego: C-s2,d0 (EN 13501-1), declarada en ISINAC-DoP-ILC-A-2026; informe 2026AN2267. Precio de suministro, sin IVA, sin transporte ni instalación.

*Características técnicas*
Composición: ILUCS, 100% poliéster Trevira CS®, 265 g/m² (cara vista y los 4 cantos, anclado con 2 cm de tejido pegado en el perímetro de la cara trasera); espuma mineral de celda abierta, de 9 a 11 kg/m³ (núcleo, 60 mm); autoadhesivo con malla, 80 g/m² (cara oculta, instalación directa). Reacción al fuego: C-s2,d0 (EN 13501-1), declarada en ISINAC-DoP-ILC-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0202** u HEXAGON / HEXAGONO 305x60 · ILUCS Hang (también ISINAC)
Precio: 135.44
Suministro de HEXAGON / HEXAGONO 305x60 · ILUCS Hang, marca ISINAC. Panel acústico de espuma mineral de celda abierta de 60 mm, acabado ILUCS, colgado. Composición: ILUCS, 100 % poliéster Trevira CS®, 265 g/m², 0,6 mm (cara vista); espuma mineral de celda abierta, 60 mm, de 9 a 11 kg/m³. Reacción al fuego: C-s2,d0 (EN 13501-1), declarada en ISINAC-DoP-ILC-C-2026; informe 2026AN2267. Precio de suministro, sin IVA, sin transporte ni instalación.

*Características técnicas*
Composición: ILUCS, 100 % poliéster Trevira CS®, 265 g/m², 0,6 mm (cara vista); espuma mineral de celda abierta, 60 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0203** u HEXAGON / HEXAGONO 305x60 · IZZER adh (también ISINAC)
Precio: 62.28
Suministro de HEXAGON / HEXAGONO 305x60 · IZZER adh, marca ISINAC. Panel acústico de espuma mineral de celda abierta de 60 mm, acabado IZZER, adhesivo. Composición: IZZER, 100 % lana virgen merino, 460 g/m² (cara vista); espuma mineral de celda abierta, 60 mm, de 9 a 11 kg/m³; autoadhesivo con malla, 80 g/m² (cara oculta). Reacción al fuego: C-s2,d0 (EN 13501-1), declarada en ISINAC-DoP-IZZ-A-2026; informe 2026AN2267. Precio de suministro, sin IVA, sin transporte ni instalación.

*Características técnicas*
Composición: IZZER, 100 % lana virgen merino, 460 g/m² (cara vista); espuma mineral de celda abierta, 60 mm, de 9 a 11 kg/m³; autoadhesivo con malla, 80 g/m² (cara oculta). Reacción al fuego: C-s2,d0 (EN 13501-1), declarada en ISINAC-DoP-IZZ-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0204** u HEXAGON / HEXAGONO 305x60 · IZZER Hang (también ISINAC)
Precio: 150.95
Suministro de HEXAGON / HEXAGONO 305x60 · IZZER Hang, marca ISINAC. Panel acústico de espuma mineral de celda abierta de 60 mm, acabado IZZER, colgado. Composición: IZZER, 100 % lana virgen merino, 460 g/m² (cara vista); espuma mineral de celda abierta, 60 mm, de 9 a 11 kg/m³. Reacción al fuego por componentes (no hay ensayo de la pieza entera): Espuma: C-s2,d0 · IZZER: C-s1,d0 (EN 13501-1), informe espuma: 080046-001-2-a · IZZER: 27/05749B/11/21. Color: a elegir en la carta de colores IZZER vigente. Precio de suministro, sin IVA, sin transporte ni instalación.

*Características técnicas*
Composición: IZZER, 100 % lana virgen merino, 460 g/m² (cara vista); espuma mineral de celda abierta, 60 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0205** u HEXAGON / HEXAGONO 610x20 · Grey/Gris (también ISINAC)
Precio: 45.36
Suministro de HEXAGON / HEXAGONO 610x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0206** u HEXAGON / HEXAGONO 610x40 · Grey/Gris (también ISINAC)
Precio: 58.29
Suministro de HEXAGON / HEXAGONO 610x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0207** u HEXAGON / HEXAGONO 610x40 · White/Blanco (también ISINAC)
Precio: 67.03
Suministro de HEXAGON / HEXAGONO 610x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0208** u HEXAGON / HEXAGONO 610x40 · ILUCS Adh (también ISINAC)
Precio: 120.13
Suministro de HEXAGON / HEXAGONO 610x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0209** u HEXAGON / HEXAGONO 610x40 · ILUCS Hang (también ISINAC)
Precio: 223.92
Suministro de HEXAGON / HEXAGONO 610x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0210** u HEXAGON / HEXAGONO 610x40 · IZZER adh (también ISINAC)
Precio: 130.90
Suministro de HEXAGON / HEXAGONO 610x40 · IZZER adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0211** u HEXAGON / HEXAGONO 610x40 · IZZER Hang (también ISINAC)
Precio: 240.94
Suministro de HEXAGON / HEXAGONO 610x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0212** u HEXAGON / HEXAGONO 610x60 · Grey/Gris (también ISINAC)
Precio: 70.51
Suministro de HEXAGON / HEXAGONO 610x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0213** u HEXAGON / HEXAGONO 610x60 · White/Blanco (también ISINAC)
Precio: 81.09
Suministro de HEXAGON / HEXAGONO 610x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0214** u HEXAGON / HEXAGONO 610x60 · ILUCS Adh (también ISINAC)
Precio: 135.78
Suministro de HEXAGON / HEXAGONO 610x60 · ILUCS Adh, marca ISINAC. Panel fonoabsorbente de 60 mm de espuma mineral revestido con ILUCS, con autoadhesivo en la cara oculta para instalación directa sobre pared o techo. Composición: ILUCS, 100% poliéster Trevira CS®, 265 g/m² (cara vista y los 4 cantos, anclado con 2 cm de tejido pegado en el perímetro de la cara trasera); espuma mineral de celda abierta, de 9 a 11 kg/m³ (núcleo, 60 mm); autoadhesivo con malla, 80 g/m² (cara oculta, instalación directa). Reacción al fuego: C-s2,d0 (EN 13501-1), declarada en ISINAC-DoP-ILC-A-2026; informe 2026AN2267. Precio de suministro, sin IVA, sin transporte ni instalación.

*Características técnicas*
Composición: ILUCS, 100% poliéster Trevira CS®, 265 g/m² (cara vista y los 4 cantos, anclado con 2 cm de tejido pegado en el perímetro de la cara trasera); espuma mineral de celda abierta, de 9 a 11 kg/m³ (núcleo, 60 mm); autoadhesivo con malla, 80 g/m² (cara oculta, instalación directa). Reacción al fuego: C-s2,d0 (EN 13501-1), declarada en ISINAC-DoP-ILC-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0215** u HEXAGON / HEXAGONO 610x60 · ILUCS Hang (también ISINAC)
Precio: 241.26
Suministro de HEXAGON / HEXAGONO 610x60 · ILUCS Hang, marca ISINAC. Panel acústico de espuma mineral de celda abierta de 60 mm, acabado ILUCS, colgado. Composición: ILUCS, 100 % poliéster Trevira CS®, 265 g/m², 0,6 mm (cara vista); espuma mineral de celda abierta, 60 mm, de 9 a 11 kg/m³. Reacción al fuego: C-s2,d0 (EN 13501-1), declarada en ISINAC-DoP-ILC-C-2026; informe 2026AN2267. Precio de suministro, sin IVA, sin transporte ni instalación.

*Características técnicas*
Composición: ILUCS, 100 % poliéster Trevira CS®, 265 g/m², 0,6 mm (cara vista); espuma mineral de celda abierta, 60 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0216** u HEXAGON / HEXAGONO 610x60 · IZZER adh (también ISINAC)
Precio: 148.17
Suministro de HEXAGON / HEXAGONO 610x60 · IZZER adh, marca ISINAC. Panel acústico de espuma mineral de celda abierta de 60 mm, acabado IZZER, adhesivo. Composición: IZZER, 100 % lana virgen merino, 460 g/m² (cara vista); espuma mineral de celda abierta, 60 mm, de 9 a 11 kg/m³; autoadhesivo con malla, 80 g/m² (cara oculta). Reacción al fuego: C-s2,d0 (EN 13501-1), declarada en ISINAC-DoP-IZZ-A-2026; informe 2026AN2267. Precio de suministro, sin IVA, sin transporte ni instalación.

*Características técnicas*
Composición: IZZER, 100 % lana virgen merino, 460 g/m² (cara vista); espuma mineral de celda abierta, 60 mm, de 9 a 11 kg/m³; autoadhesivo con malla, 80 g/m² (cara oculta). Reacción al fuego: C-s2,d0 (EN 13501-1), declarada en ISINAC-DoP-IZZ-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0217** u HEXAGON / HEXAGONO 610x60 · IZZER Hang (también ISINAC)
Precio: 258.94
Suministro de HEXAGON / HEXAGONO 610x60 · IZZER Hang, marca ISINAC. Panel acústico de espuma mineral de celda abierta de 60 mm, acabado IZZER, colgado. Composición: IZZER, 100 % lana virgen merino, 460 g/m² (cara vista); espuma mineral de celda abierta, 60 mm, de 9 a 11 kg/m³. Reacción al fuego por componentes (no hay ensayo de la pieza entera): Espuma: C-s2,d0 · IZZER: C-s1,d0 (EN 13501-1), informe espuma: 080046-001-2-a · IZZER: 27/05749B/11/21. Color: a elegir en la carta de colores IZZER vigente. Precio de suministro, sin IVA, sin transporte ni instalación.

*Características técnicas*
Composición: IZZER, 100 % lana virgen merino, 460 g/m² (cara vista); espuma mineral de celda abierta, 60 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0218** u HEXAGON / HEXAGONO 1220x20 · Grey/Gris (también ISINAC)
Precio: 177.43
Suministro de HEXAGON / HEXAGONO 1220x20 · Grey/Gris, marca ISINAC. Panel de espuma mineral de celda abierta de 20 mm con autoadhesivo en la cara oculta: se pega directamente sobre pared o techo, sin obra ni perfilería. Absorbe sobre todo en medias y altas frecuencias. Composición: espuma mineral de celda abierta, de 9 a 11 kg/m³ (cara vista); autoadhesivo con malla, 80 g/m² (cara oculta). Absorción acústica ponderada alfa w = 0,40 (MH), clase D (calculada según UNE-EN ISO 11654). Ensayo EN ISO 354, evaluación EN ISO 11654, TECNALIA, informe 110259-2. Reacción al fuego: C-s2,d0 (EN 13501-1), declarada en ISINAC-DoP-ESP-A-2026; informe 2026AN2267. Precio de suministro, sin IVA, sin transporte ni instalación.

*Características técnicas*
Composición: espuma mineral de celda abierta, de 9 a 11 kg/m³ (cara vista); autoadhesivo con malla, 80 g/m² (cara oculta). Absorción acústica ponderada alfa w = 0,40 (MH), clase D (calculada según UNE-EN ISO 11654). Ensayo EN ISO 354, evaluación EN ISO 11654, TECNALIA, informe 110259-2. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0219** u HEXAGON / HEXAGONO 1220x20 · ILUCS Hang (también ISINAC)
Precio: 413.67
Suministro de HEXAGON / HEXAGONO 1220x20 · ILUCS Hang, marca ISINAC. Panel acústico de espuma mineral de celda abierta de 20 mm, acabado ILUCS, colgado. Composición: ILUCS, 100 % poliéster Trevira CS®, 265 g/m², 0,6 mm (cara vista); espuma mineral de celda abierta, 20 mm, de 9 a 11 kg/m³. Reacción al fuego: C-s2,d0 (EN 13501-1), declarada en ISINAC-DoP-ILC-C-2026; informe 2026AN2267. Precio de suministro, sin IVA, sin transporte ni instalación.

*Características técnicas*
Composición: ILUCS, 100 % poliéster Trevira CS®, 265 g/m², 0,6 mm (cara vista); espuma mineral de celda abierta, 20 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0220** u HEXAGON / HEXAGONO 1220x20 · IZZER Hang (también ISINAC)
Precio: 436.89
Suministro de HEXAGON / HEXAGONO 1220x20 · IZZER Hang, marca ISINAC. Panel acústico de espuma mineral de celda abierta de 20 mm, acabado IZZER, colgado. Composición: IZZER, 100 % lana virgen merino, 460 g/m² (cara vista); espuma mineral de celda abierta, 20 mm, de 9 a 11 kg/m³. Reacción al fuego por componentes (no hay ensayo de la pieza entera): Espuma: C-s2,d0 · IZZER: C-s1,d0 (EN 13501-1), informe espuma: 080046-001-2-a · IZZER: 27/05749B/11/21. Color: a elegir en la carta de colores IZZER vigente. Precio de suministro, sin IVA, sin transporte ni instalación.

*Características técnicas*
Composición: IZZER, 100 % lana virgen merino, 460 g/m² (cara vista); espuma mineral de celda abierta, 20 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0221** u HEXAGON / HEXAGONO 1220x40 · Grey/Gris (también ISINAC)
Precio: 242.22
Suministro de HEXAGON / HEXAGONO 1220x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0222** u HEXAGON / HEXAGONO 1220x40 · White/Blanco (también ISINAC)
Precio: 278.55
Suministro de HEXAGON / HEXAGONO 1220x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0223** u HEXAGON / HEXAGONO 1220x40 · ILUCS Adh (también ISINAC)
Precio: 336.96
Suministro de HEXAGON / HEXAGONO 1220x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0224** u HEXAGON / HEXAGONO 1220x40 · ILUCS Hang (también ISINAC)
Precio: 470.84
Suministro de HEXAGON / HEXAGONO 1220x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0225** u HEXAGON / HEXAGONO 1220x40 · IZZER adh (también ISINAC)
Precio: 359.81
Suministro de HEXAGON / HEXAGONO 1220x40 · IZZER adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0226** u HEXAGON / HEXAGONO 1220x40 · IZZER Hang (también ISINAC)
Precio: 495.15
Suministro de HEXAGON / HEXAGONO 1220x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0227** u HEXAGON / HEXAGONO 1220x60 · Grey/Gris (también ISINAC)
Precio: 289.72
Suministro de HEXAGON / HEXAGONO 1220x60 · Grey/Gris, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0228** u HEXAGON / HEXAGONO 1220x60 · White/Blanco (también ISINAC)
Precio: 333.17
Suministro de HEXAGON / HEXAGONO 1220x60 · White/Blanco, marca ISINAC. Panel de espuma mineral de celda abierta de 60 mm que se pega directamente sobre pared o techo, con alfa w 1,00 en ensayo y sin necesidad de cámara de aire. Composición: espuma mineral de celda abierta, 60 mm de espesor (cara vista); autoadhesivo con malla, 80 g/m² (cara oculta). Absorción acústica ponderada alfa w = 1,00, clase A (calculada según UNE-EN ISO 11654). Ensayo EN ISO 354, evaluación EN ISO 11654, TECNALIA, informe 110259-1. Reacción al fuego: C-s2,d0 (EN 13501-1), declarada en ISINAC-DoP-ESP-A-2026; informe 2026AN2267. Precio de suministro, sin IVA, sin transporte ni instalación.

*Características técnicas*
Composición: espuma mineral de celda abierta, 60 mm de espesor (cara vista); autoadhesivo con malla, 80 g/m² (cara oculta). Absorción acústica ponderada alfa w = 1,00, clase A (calculada según UNE-EN ISO 11654). Ensayo EN ISO 354, evaluación EN ISO 11654, TECNALIA, informe 110259-1. Reacción al fuego: C-s2,d0 (EN 13501-1), declarada en ISINAC-DoP-ESP-A-2026; informe 2026AN2267.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0229** u HEXAGON / HEXAGONO 1220x60 · ILUCS Adh (también ISINAC)
Precio: 379.15
Suministro de HEXAGON / HEXAGONO 1220x60 · ILUCS Adh, marca ISINAC. Panel fonoabsorbente de 60 mm de espuma mineral revestido con ILUCS, con autoadhesivo en la cara oculta para instalación directa sobre pared o techo. Composición: ILUCS, 100% poliéster Trevira CS®, 265 g/m² (cara vista y los 4 cantos, anclado con 2 cm de tejido pegado en el perímetro de la cara trasera); espuma mineral de celda abierta, de 9 a 11 kg/m³ (núcleo, 60 mm); autoadhesivo con malla, 80 g/m² (cara oculta, instalación directa). Reacción al fuego: C-s2,d0 (EN 13501-1), declarada en ISINAC-DoP-ILC-A-2026; informe 2026AN2267. Precio de suministro, sin IVA, sin transporte ni instalación.

*Características técnicas*
Composición: ILUCS, 100% poliéster Trevira CS®, 265 g/m² (cara vista y los 4 cantos, anclado con 2 cm de tejido pegado en el perímetro de la cara trasera); espuma mineral de celda abierta, de 9 a 11 kg/m³ (núcleo, 60 mm); autoadhesivo con malla, 80 g/m² (cara oculta, instalación directa). Reacción al fuego: C-s2,d0 (EN 13501-1), declarada en ISINAC-DoP-ILC-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0230** u HEXAGON / HEXAGONO 1220x60 · ILUCS Hang (también ISINAC)
Precio: 527.78
Suministro de HEXAGON / HEXAGONO 1220x60 · ILUCS Hang, marca ISINAC. Panel acústico de espuma mineral de celda abierta de 60 mm, acabado ILUCS, colgado. Composición: ILUCS, 100 % poliéster Trevira CS®, 265 g/m², 0,6 mm (cara vista); espuma mineral de celda abierta, 60 mm, de 9 a 11 kg/m³. Reacción al fuego: C-s2,d0 (EN 13501-1), declarada en ISINAC-DoP-ILC-C-2026; informe 2026AN2267. Precio de suministro, sin IVA, sin transporte ni instalación.

*Características técnicas*
Composición: ILUCS, 100 % poliéster Trevira CS®, 265 g/m², 0,6 mm (cara vista); espuma mineral de celda abierta, 60 mm, de 9 a 11 kg/m³. Reacción al fuego: C-s2,d0 (EN 13501-1), declarada en ISINAC-DoP-ILC-C-2026; informe 2026AN2267.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0231** u HEXAGON / HEXAGONO 1220x60 · IZZER adh (también ISINAC)
Precio: 417.88
Suministro de HEXAGON / HEXAGONO 1220x60 · IZZER adh, marca ISINAC. Panel acústico de espuma mineral de celda abierta de 60 mm, acabado IZZER, adhesivo. Composición: IZZER, 100 % lana virgen merino, 460 g/m² (cara vista); espuma mineral de celda abierta, 60 mm, de 9 a 11 kg/m³; autoadhesivo con malla, 80 g/m² (cara oculta). Reacción al fuego: C-s2,d0 (EN 13501-1), declarada en ISINAC-DoP-IZZ-A-2026; informe 2026AN2267. Precio de suministro, sin IVA, sin transporte ni instalación.

*Características técnicas*
Composición: IZZER, 100 % lana virgen merino, 460 g/m² (cara vista); espuma mineral de celda abierta, 60 mm, de 9 a 11 kg/m³; autoadhesivo con malla, 80 g/m² (cara oculta). Reacción al fuego: C-s2,d0 (EN 13501-1), declarada en ISINAC-DoP-IZZ-A-2026; informe 2026AN2267.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0232** u HEXAGON / HEXAGONO 1220x60 · IZZER Hang (también ISINAC)
Precio: 553.23
Suministro de HEXAGON / HEXAGONO 1220x60 · IZZER Hang, marca ISINAC. Panel acústico de espuma mineral de celda abierta de 60 mm, acabado IZZER, colgado. Composición: IZZER, 100 % lana virgen merino, 460 g/m² (cara vista); espuma mineral de celda abierta, 60 mm, de 9 a 11 kg/m³. Reacción al fuego por componentes (no hay ensayo de la pieza entera): Espuma: C-s2,d0 · IZZER: C-s1,d0 (EN 13501-1), informe espuma: 080046-001-2-a · IZZER: 27/05749B/11/21. Color: a elegir en la carta de colores IZZER vigente. Precio de suministro, sin IVA, sin transporte ni instalación.

*Características técnicas*
Composición: IZZER, 100 % lana virgen merino, 460 g/m² (cara vista); espuma mineral de celda abierta, 60 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

## CAP05 LINEAR (también ISINAC)

**ISINAC.0233** u LINEAR 610x40x100 · Grey/Gris (también ISINAC)
Precio: 10.91
Suministro de LINEAR 610x40x100 · Grey/Gris, marca ISINAC. Pieza lineal de espuma mineral de celda abierta con adhesivo incorporado, para componer techos y paredes de listones fonoabsorbentes; admite instalación magnética con su accesorio. Composición: Espuma mineral de celda abierta, espuma mineral fonoabsorbente, con adhesivo en la cara de montaje, de 9 a 11 kg/m³ (pieza vista, sin revestimiento textil); adhesivo de 200 g/m². Absorción acústica ponderada alfa w = 0,60 (MH), clase C (calculada según UNE-EN ISO 11654). Ensayo EN ISO 354:2003 (evaluación EN ISO 11654:1997), TECNALIA, informe B2023-LACUS-IN-195-2 (resultado B2023-195-M952). Reacción al fuego: C-s2,d0 (EN 13501-1:2018). TECNALIA, informe 080046-001-2 (informe de ensayo base: 080046-001-1). Precio de suministro, sin IVA, sin transporte ni instalación.

*Características técnicas*
Composición: Espuma mineral de celda abierta, espuma mineral fonoabsorbente, con adhesivo en la cara de montaje, de 9 a 11 kg/m³ (pieza vista, sin revestimiento textil); adhesivo de 200 g/m². Absorción acústica ponderada alfa w = 0,60 (MH), clase C (calculada según UNE-EN ISO 11654). Ensayo EN ISO 354:2003 (evaluación EN ISO 11654:1997), TECNALIA, informe B2023-LACUS-IN-195-2 (resultado B2023-195-M952). Reacción al fuego: C-s2,d0 (EN 13501-1:2018). TECNALIA, informe 080046-001-2 (informe de ensayo base: 080046-001-1).

*Condiciones previas*
Soporte limpio, seco y sin polvo. Lejos de fuentes de polvo y suciedad. Lejos de fuentes de calor de más de 45 °C.

*Ejecución*
Gris: vale para todo tipo de ambientes salvo baños turcos y salas que se limpian con agua directa por medios mecánicos. El adhesivo de la LINEAR aguanta por debajo de 50 °C. El adhesivo es de contacto: no admite mover ni recolocar, y desde que se quita la lámina hay 10 minutos para colocarla. No cortar las piezas en obra: el corte por personal ajeno a ISINAC anula la garantía comercial de la pieza.

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

**ISINAC.0234** u LINEAR 610x40x100 · White/Blanco (también ISINAC)
Precio: 12.54
Suministro de LINEAR 610x40x100 · White/Blanco, marca ISINAC. Pieza lineal de espuma mineral de celda abierta con adhesivo incorporado, para componer techos y paredes de listones fonoabsorbentes; admite instalación magnética con su accesorio. Composición: Espuma mineral de celda abierta, espuma mineral fonoabsorbente, con adhesivo en la cara de montaje, de 9 a 11 kg/m³ (pieza vista, sin revestimiento textil); adhesivo de 200 g/m². Absorción acústica ponderada alfa w = 0,60 (MH), clase C (calculada según UNE-EN ISO 11654). Ensayo EN ISO 354:2003 (evaluación EN ISO 11654:1997), TECNALIA, informe B2023-LACUS-IN-195-2 (resultado B2023-195-M952). Reacción al fuego: C-s2,d0 (EN 13501-1:2018). TECNALIA, informe 080046-001-2 (informe de ensayo base: 080046-001-1). Precio de suministro, sin IVA, sin transporte ni instalación.

*Características técnicas*
Composición: Espuma mineral de celda abierta, espuma mineral fonoabsorbente, con adhesivo en la cara de montaje, de 9 a 11 kg/m³ (pieza vista, sin revestimiento textil); adhesivo de 200 g/m². Absorción acústica ponderada alfa w = 0,60 (MH), clase C (calculada según UNE-EN ISO 11654). Ensayo EN ISO 354:2003 (evaluación EN ISO 11654:1997), TECNALIA, informe B2023-LACUS-IN-195-2 (resultado B2023-195-M952). Reacción al fuego: C-s2,d0 (EN 13501-1:2018). TECNALIA, informe 080046-001-2 (informe de ensayo base: 080046-001-1).

*Condiciones previas*
Soporte limpio, seco y sin polvo. Lejos de fuentes de polvo y suciedad. Lejos de fuentes de calor de más de 45 °C.

*Ejecución*
Blanca: vale para todo tipo de ambientes salvo baños turcos y salas que se limpian con agua directa por medios mecánicos; además, no en piscinas ni en ambientes húmedos. El adhesivo de la LINEAR aguanta por debajo de 50 °C. El adhesivo es de contacto: no admite mover ni recolocar, y desde que se quita la lámina hay 10 minutos para colocarla. No cortar las piezas en obra: el corte por personal ajeno a ISINAC anula la garantía comercial de la pieza.

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

**ISINAC.0235** u LINEAR 1220x40x100 · Grey/Gris (también ISINAC)
Precio: 19.86
Suministro de LINEAR 1220x40x100 · Grey/Gris, marca ISINAC. Pieza lineal de espuma mineral de celda abierta con adhesivo incorporado, para componer techos y paredes de listones fonoabsorbentes; admite instalación magnética con su accesorio. Composición: Espuma mineral de celda abierta, espuma mineral fonoabsorbente, con adhesivo en la cara de montaje, de 9 a 11 kg/m³ (pieza vista, sin revestimiento textil); adhesivo de 200 g/m². Absorción acústica ponderada alfa w = 0,60 (MH), clase C (calculada según UNE-EN ISO 11654). Ensayo EN ISO 354:2003 (evaluación EN ISO 11654:1997), TECNALIA, informe B2023-LACUS-IN-195-2 (resultado B2023-195-M952). Reacción al fuego: C-s2,d0 (EN 13501-1:2018). TECNALIA, informe 080046-001-2 (informe de ensayo base: 080046-001-1). Precio de suministro, sin IVA, sin transporte ni instalación.

*Características técnicas*
Composición: Espuma mineral de celda abierta, espuma mineral fonoabsorbente, con adhesivo en la cara de montaje, de 9 a 11 kg/m³ (pieza vista, sin revestimiento textil); adhesivo de 200 g/m². Absorción acústica ponderada alfa w = 0,60 (MH), clase C (calculada según UNE-EN ISO 11654). Ensayo EN ISO 354:2003 (evaluación EN ISO 11654:1997), TECNALIA, informe B2023-LACUS-IN-195-2 (resultado B2023-195-M952). Reacción al fuego: C-s2,d0 (EN 13501-1:2018). TECNALIA, informe 080046-001-2 (informe de ensayo base: 080046-001-1).

*Condiciones previas*
Soporte limpio, seco y sin polvo. Lejos de fuentes de polvo y suciedad. Lejos de fuentes de calor de más de 45 °C.

*Ejecución*
Gris: vale para todo tipo de ambientes salvo baños turcos y salas que se limpian con agua directa por medios mecánicos. El adhesivo de la LINEAR aguanta por debajo de 50 °C. El adhesivo es de contacto: no admite mover ni recolocar, y desde que se quita la lámina hay 10 minutos para colocarla. No cortar las piezas en obra: el corte por personal ajeno a ISINAC anula la garantía comercial de la pieza.

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

**ISINAC.0236** u LINEAR 1220x40x100 · White/Blanco (también ISINAC)
Precio: 22.83
Suministro de LINEAR 1220x40x100 · White/Blanco, marca ISINAC. Pieza lineal de espuma mineral de celda abierta con adhesivo incorporado, para componer techos y paredes de listones fonoabsorbentes; admite instalación magnética con su accesorio. Composición: Espuma mineral de celda abierta, espuma mineral fonoabsorbente, con adhesivo en la cara de montaje, de 9 a 11 kg/m³ (pieza vista, sin revestimiento textil); adhesivo de 200 g/m². Absorción acústica ponderada alfa w = 0,60 (MH), clase C (calculada según UNE-EN ISO 11654). Ensayo EN ISO 354:2003 (evaluación EN ISO 11654:1997), TECNALIA, informe B2023-LACUS-IN-195-2 (resultado B2023-195-M952). Reacción al fuego: C-s2,d0 (EN 13501-1:2018). TECNALIA, informe 080046-001-2 (informe de ensayo base: 080046-001-1). Precio de suministro, sin IVA, sin transporte ni instalación.

*Características técnicas*
Composición: Espuma mineral de celda abierta, espuma mineral fonoabsorbente, con adhesivo en la cara de montaje, de 9 a 11 kg/m³ (pieza vista, sin revestimiento textil); adhesivo de 200 g/m². Absorción acústica ponderada alfa w = 0,60 (MH), clase C (calculada según UNE-EN ISO 11654). Ensayo EN ISO 354:2003 (evaluación EN ISO 11654:1997), TECNALIA, informe B2023-LACUS-IN-195-2 (resultado B2023-195-M952). Reacción al fuego: C-s2,d0 (EN 13501-1:2018). TECNALIA, informe 080046-001-2 (informe de ensayo base: 080046-001-1).

*Condiciones previas*
Soporte limpio, seco y sin polvo. Lejos de fuentes de polvo y suciedad. Lejos de fuentes de calor de más de 45 °C.

*Ejecución*
Blanca: vale para todo tipo de ambientes salvo baños turcos y salas que se limpian con agua directa por medios mecánicos; además, no en piscinas ni en ambientes húmedos. El adhesivo de la LINEAR aguanta por debajo de 50 °C. El adhesivo es de contacto: no admite mover ni recolocar, y desde que se quita la lámina hay 10 minutos para colocarla. No cortar las piezas en obra: el corte por personal ajeno a ISINAC anula la garantía comercial de la pieza.

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

## CAP06 CYLINDER / CILINDRO (también ISINAC)

**ISINAC.0237** u CYLINDER / CILINDRO 1200x150 · Grey/Gris (también ISINAC)
Precio: 103.88
Suministro de CYLINDER / CILINDRO 1200x150 · Grey/Gris, marca ISINAC. Piezas volumétricas de espuma mineral de celda abierta —cubo, cilindro y paralelepípedo— que se instalan suspendidas del techo. Composición: Pieza maciza de espuma mineral, espuma mineral de celda abierta, de 9 a 11 kg/m³ (material único, sin tejido ni adhesivo). Precio de suministro, sin IVA, sin transporte ni instalación.

*Características técnicas*
Composición: Pieza maciza de espuma mineral, espuma mineral de celda abierta, de 9 a 11 kg/m³ (material único, sin tejido ni adhesivo).

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Informes de ensayo citados en Características técnicas. Comprobación del formato y del acabado recibidos. Reacción al fuego: consultar a ISINAC.

*Normas de aplicación*
CTE DB-HR. Protección frente al ruido.

*Mantenimiento*
Según el manual de limpieza de ISINAC. Garantía comercial ISINAC según las Condiciones Generales de Garantía vigentes (10 años en interior para la espuma mineral, el WB y los tejidos), desde la fecha de factura y adicional a la garantía legal.

**ISINAC.0238** u CYLINDER / CILINDRO 1200x150 · White/Blanco (también ISINAC)
Precio: 119.46
Suministro de CYLINDER / CILINDRO 1200x150 · White/Blanco, marca ISINAC. Piezas volumétricas de espuma mineral de celda abierta —cubo, cilindro y paralelepípedo— que se instalan suspendidas del techo. Composición: Pieza maciza de espuma mineral, espuma mineral de celda abierta, de 9 a 11 kg/m³ (material único, sin tejido ni adhesivo). Precio de suministro, sin IVA, sin transporte ni instalación.

*Características técnicas*
Composición: Pieza maciza de espuma mineral, espuma mineral de celda abierta, de 9 a 11 kg/m³ (material único, sin tejido ni adhesivo).

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Informes de ensayo citados en Características técnicas. Comprobación del formato y del acabado recibidos. Reacción al fuego: consultar a ISINAC.

*Normas de aplicación*
CTE DB-HR. Protección frente al ruido.

*Mantenimiento*
Según el manual de limpieza de ISINAC. Garantía comercial ISINAC según las Condiciones Generales de Garantía vigentes (10 años en interior para la espuma mineral, el WB y los tejidos), desde la fecha de factura y adicional a la garantía legal.

**ISINAC.0239** u CYLINDER / CILINDRO 1200x150 · ILUCS Hang (también ISINAC)
Precio: 238.65
Suministro de CYLINDER / CILINDRO 1200x150 · ILUCS Hang, marca ISINAC. Piezas tridimensionales de espuma mineral de celda abierta forradas con ILUCS, suspendidas del techo para absorber sonido donde no se puede o no se quiere tocar la pared. Composición: ILUCS, 100 % poliéster Trevira CS®, 265 g/m², 0,6 mm (cara vista); espuma mineral de celda abierta, de 9 a 11 kg/m³ (cuerpo tridimensional de la pieza). Color: a elegir en la carta de colores ILUCS vigente. Precio de suministro, sin IVA, sin transporte ni instalación.

*Características técnicas*
Composición: ILUCS, 100 % poliéster Trevira CS®, 265 g/m², 0,6 mm (cara vista); espuma mineral de celda abierta, de 9 a 11 kg/m³ (cuerpo tridimensional de la pieza). Color: a elegir en la carta de colores ILUCS vigente.

*Condiciones previas*
Según el manual de instalación de ISINAC (isinac.com, apartado Documentación, «Manual de productos ISINAC»).

*Ejecución*
Según el manual de instalación de ISINAC (isinac.com, apartado Documentación, «Manual de productos ISINAC»).

*Medición*
Número de piezas realmente colocadas, según la documentación del proyecto.

*Control*
Ficha técnica del producto e informes de ensayo citados en Características técnicas. Comprobación del formato y del acabado recibidos. Reacción al fuego: consultar a ISINAC.

*Normas de aplicación*
CTE DB-HR. Protección frente al ruido.

*Mantenimiento*
Según el manual de limpieza de ISINAC. Garantía comercial ISINAC según las Condiciones Generales de Garantía vigentes (10 años en interior para la espuma mineral, el WB y los tejidos), desde la fecha de factura y adicional a la garantía legal.

**ISINAC.0240** u CYLINDER / CILINDRO 1200x150 · IZZER Hang (también ISINAC)
Precio: 259.12
Suministro de CYLINDER / CILINDRO 1200x150 · IZZER Hang, marca ISINAC. Piezas tridimensionales de espuma mineral de celda abierta forradas con IZZER, suspendidas del techo para absorber sonido donde no se puede o no se quiere tocar la pared. Composición: IZZER, 100 % lana virgen merino, 460 g/m² (cara vista); espuma mineral de celda abierta, de 9 a 11 kg/m³ (cuerpo tridimensional de la pieza). Color: a elegir en la carta de colores IZZER vigente. Precio de suministro, sin IVA, sin transporte ni instalación.

*Características técnicas*
Composición: IZZER, 100 % lana virgen merino, 460 g/m² (cara vista); espuma mineral de celda abierta, de 9 a 11 kg/m³ (cuerpo tridimensional de la pieza). Color: a elegir en la carta de colores IZZER vigente.

*Condiciones previas*
Según el manual de instalación de ISINAC (isinac.com, apartado Documentación, «Manual de productos ISINAC»).

*Ejecución*
Según el manual de instalación de ISINAC (isinac.com, apartado Documentación, «Manual de productos ISINAC»).

*Medición*
Número de piezas realmente colocadas, según la documentación del proyecto.

*Control*
Ficha técnica del producto e informes de ensayo citados en Características técnicas. Comprobación del formato y del acabado recibidos. Reacción al fuego: consultar a ISINAC.

*Normas de aplicación*
CTE DB-HR. Protección frente al ruido.

*Mantenimiento*
Según el manual de limpieza de ISINAC. Garantía comercial ISINAC según las Condiciones Generales de Garantía vigentes (10 años en interior para la espuma mineral, el WB y los tejidos), desde la fecha de factura y adicional a la garantía legal.

## CAP07 PARALLELEPIPED / PARALELEPIPEDO (también ISINAC)

**ISINAC.0241** u PARALLELEPIPED / PARALELEPIPEDO 100x100x1200 · Grey/Gris (también ISINAC)
Precio: 81.09
Suministro de PARALLELEPIPED / PARALELEPIPEDO 100x100x1200 · Grey/Gris, marca ISINAC. Piezas volumétricas de espuma mineral de celda abierta —cubo, cilindro y paralelepípedo— que se instalan suspendidas del techo. Composición: Pieza maciza de espuma mineral, espuma mineral de celda abierta, de 9 a 11 kg/m³ (material único, sin tejido ni adhesivo). Precio de suministro, sin IVA, sin transporte ni instalación.

*Características técnicas*
Composición: Pieza maciza de espuma mineral, espuma mineral de celda abierta, de 9 a 11 kg/m³ (material único, sin tejido ni adhesivo).

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Informes de ensayo citados en Características técnicas. Comprobación del formato y del acabado recibidos. Reacción al fuego: consultar a ISINAC.

*Normas de aplicación*
CTE DB-HR. Protección frente al ruido.

*Mantenimiento*
Según el manual de limpieza de ISINAC. Garantía comercial ISINAC según las Condiciones Generales de Garantía vigentes (10 años en interior para la espuma mineral, el WB y los tejidos), desde la fecha de factura y adicional a la garantía legal.

**ISINAC.0242** u PARALLELEPIPED / PARALELEPIPEDO 100x100x1200 · White/Blanco (también ISINAC)
Precio: 93.25
Suministro de PARALLELEPIPED / PARALELEPIPEDO 100x100x1200 · White/Blanco, marca ISINAC. Piezas volumétricas de espuma mineral de celda abierta —cubo, cilindro y paralelepípedo— que se instalan suspendidas del techo. Composición: Pieza maciza de espuma mineral, espuma mineral de celda abierta, de 9 a 11 kg/m³ (material único, sin tejido ni adhesivo). Precio de suministro, sin IVA, sin transporte ni instalación.

*Características técnicas*
Composición: Pieza maciza de espuma mineral, espuma mineral de celda abierta, de 9 a 11 kg/m³ (material único, sin tejido ni adhesivo).

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Informes de ensayo citados en Características técnicas. Comprobación del formato y del acabado recibidos. Reacción al fuego: consultar a ISINAC.

*Normas de aplicación*
CTE DB-HR. Protección frente al ruido.

*Mantenimiento*
Según el manual de limpieza de ISINAC. Garantía comercial ISINAC según las Condiciones Generales de Garantía vigentes (10 años en interior para la espuma mineral, el WB y los tejidos), desde la fecha de factura y adicional a la garantía legal.

**ISINAC.0243** u PARALLELEPIPED / PARALELEPIPEDO 100x100x1200 · ILUCS Hang (también ISINAC)
Precio: 191.90
Suministro de PARALLELEPIPED / PARALELEPIPEDO 100x100x1200 · ILUCS Hang, marca ISINAC. Piezas tridimensionales de espuma mineral de celda abierta forradas con ILUCS, suspendidas del techo para absorber sonido donde no se puede o no se quiere tocar la pared. Composición: ILUCS, 100 % poliéster Trevira CS®, 265 g/m², 0,6 mm (cara vista); espuma mineral de celda abierta, de 9 a 11 kg/m³ (cuerpo tridimensional de la pieza). Color: a elegir en la carta de colores ILUCS vigente. Precio de suministro, sin IVA, sin transporte ni instalación.

*Características técnicas*
Composición: ILUCS, 100 % poliéster Trevira CS®, 265 g/m², 0,6 mm (cara vista); espuma mineral de celda abierta, de 9 a 11 kg/m³ (cuerpo tridimensional de la pieza). Color: a elegir en la carta de colores ILUCS vigente.

*Condiciones previas*
Según el manual de instalación de ISINAC (isinac.com, apartado Documentación, «Manual de productos ISINAC»).

*Ejecución*
Según el manual de instalación de ISINAC (isinac.com, apartado Documentación, «Manual de productos ISINAC»).

*Medición*
Número de piezas realmente colocadas, según la documentación del proyecto.

*Control*
Ficha técnica del producto e informes de ensayo citados en Características técnicas. Comprobación del formato y del acabado recibidos. Reacción al fuego: consultar a ISINAC.

*Normas de aplicación*
CTE DB-HR. Protección frente al ruido.

*Mantenimiento*
Según el manual de limpieza de ISINAC. Garantía comercial ISINAC según las Condiciones Generales de Garantía vigentes (10 años en interior para la espuma mineral, el WB y los tejidos), desde la fecha de factura y adicional a la garantía legal.

**ISINAC.0244** u PARALLELEPIPED / PARALELEPIPEDO 100x100x1200 · IZZER Hang (también ISINAC)
Precio: 206.28
Suministro de PARALLELEPIPED / PARALELEPIPEDO 100x100x1200 · IZZER Hang, marca ISINAC. Piezas tridimensionales de espuma mineral de celda abierta forradas con IZZER, suspendidas del techo para absorber sonido donde no se puede o no se quiere tocar la pared. Composición: IZZER, 100 % lana virgen merino, 460 g/m² (cara vista); espuma mineral de celda abierta, de 9 a 11 kg/m³ (cuerpo tridimensional de la pieza). Color: a elegir en la carta de colores IZZER vigente. Precio de suministro, sin IVA, sin transporte ni instalación.

*Características técnicas*
Composición: IZZER, 100 % lana virgen merino, 460 g/m² (cara vista); espuma mineral de celda abierta, de 9 a 11 kg/m³ (cuerpo tridimensional de la pieza). Color: a elegir en la carta de colores IZZER vigente.

*Condiciones previas*
Según el manual de instalación de ISINAC (isinac.com, apartado Documentación, «Manual de productos ISINAC»).

*Ejecución*
Según el manual de instalación de ISINAC (isinac.com, apartado Documentación, «Manual de productos ISINAC»).

*Medición*
Número de piezas realmente colocadas, según la documentación del proyecto.

*Control*
Ficha técnica del producto e informes de ensayo citados en Características técnicas. Comprobación del formato y del acabado recibidos. Reacción al fuego: consultar a ISINAC.

*Normas de aplicación*
CTE DB-HR. Protección frente al ruido.

*Mantenimiento*
Según el manual de limpieza de ISINAC. Garantía comercial ISINAC según las Condiciones Generales de Garantía vigentes (10 años en interior para la espuma mineral, el WB y los tejidos), desde la fecha de factura y adicional a la garantía legal.

**ISINAC.0245** u PARALLELEPIPED / PARALELEPIPEDO 150x150x1200 · Grey/Gris (también ISINAC)
Precio: 116.27
Suministro de PARALLELEPIPED / PARALELEPIPEDO 150x150x1200 · Grey/Gris, marca ISINAC. Piezas volumétricas de espuma mineral de celda abierta —cubo, cilindro y paralelepípedo— que se instalan suspendidas del techo. Composición: Pieza maciza de espuma mineral, espuma mineral de celda abierta, de 9 a 11 kg/m³ (material único, sin tejido ni adhesivo). Precio de suministro, sin IVA, sin transporte ni instalación.

*Características técnicas*
Composición: Pieza maciza de espuma mineral, espuma mineral de celda abierta, de 9 a 11 kg/m³ (material único, sin tejido ni adhesivo).

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Informes de ensayo citados en Características técnicas. Comprobación del formato y del acabado recibidos. Reacción al fuego: consultar a ISINAC.

*Normas de aplicación*
CTE DB-HR. Protección frente al ruido.

*Mantenimiento*
Según el manual de limpieza de ISINAC. Garantía comercial ISINAC según las Condiciones Generales de Garantía vigentes (10 años en interior para la espuma mineral, el WB y los tejidos), desde la fecha de factura y adicional a la garantía legal.

**ISINAC.0246** u PARALLELEPIPED / PARALELEPIPEDO 150x150x1200 · White/Blanco (también ISINAC)
Precio: 133.72
Suministro de PARALLELEPIPED / PARALELEPIPEDO 150x150x1200 · White/Blanco, marca ISINAC. Piezas volumétricas de espuma mineral de celda abierta —cubo, cilindro y paralelepípedo— que se instalan suspendidas del techo. Composición: Pieza maciza de espuma mineral, espuma mineral de celda abierta, de 9 a 11 kg/m³ (material único, sin tejido ni adhesivo). Precio de suministro, sin IVA, sin transporte ni instalación.

*Características técnicas*
Composición: Pieza maciza de espuma mineral, espuma mineral de celda abierta, de 9 a 11 kg/m³ (material único, sin tejido ni adhesivo).

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Informes de ensayo citados en Características técnicas. Comprobación del formato y del acabado recibidos. Reacción al fuego: consultar a ISINAC.

*Normas de aplicación*
CTE DB-HR. Protección frente al ruido.

*Mantenimiento*
Según el manual de limpieza de ISINAC. Garantía comercial ISINAC según las Condiciones Generales de Garantía vigentes (10 años en interior para la espuma mineral, el WB y los tejidos), desde la fecha de factura y adicional a la garantía legal.

**ISINAC.0247** u PARALLELEPIPED / PARALELEPIPEDO 150x150x1200 · ILUCS Hang (también ISINAC)
Precio: 238.65
Suministro de PARALLELEPIPED / PARALELEPIPEDO 150x150x1200 · ILUCS Hang, marca ISINAC. Piezas tridimensionales de espuma mineral de celda abierta forradas con ILUCS, suspendidas del techo para absorber sonido donde no se puede o no se quiere tocar la pared. Composición: ILUCS, 100 % poliéster Trevira CS®, 265 g/m², 0,6 mm (cara vista); espuma mineral de celda abierta, de 9 a 11 kg/m³ (cuerpo tridimensional de la pieza). Color: a elegir en la carta de colores ILUCS vigente. Precio de suministro, sin IVA, sin transporte ni instalación.

*Características técnicas*
Composición: ILUCS, 100 % poliéster Trevira CS®, 265 g/m², 0,6 mm (cara vista); espuma mineral de celda abierta, de 9 a 11 kg/m³ (cuerpo tridimensional de la pieza). Color: a elegir en la carta de colores ILUCS vigente.

*Condiciones previas*
Según el manual de instalación de ISINAC (isinac.com, apartado Documentación, «Manual de productos ISINAC»).

*Ejecución*
Según el manual de instalación de ISINAC (isinac.com, apartado Documentación, «Manual de productos ISINAC»).

*Medición*
Número de piezas realmente colocadas, según la documentación del proyecto.

*Control*
Ficha técnica del producto e informes de ensayo citados en Características técnicas. Comprobación del formato y del acabado recibidos. Reacción al fuego: consultar a ISINAC.

*Normas de aplicación*
CTE DB-HR. Protección frente al ruido.

*Mantenimiento*
Según el manual de limpieza de ISINAC. Garantía comercial ISINAC según las Condiciones Generales de Garantía vigentes (10 años en interior para la espuma mineral, el WB y los tejidos), desde la fecha de factura y adicional a la garantía legal.

**ISINAC.0248** u PARALLELEPIPED / PARALELEPIPEDO 150x150x1200 · IZZER Hang (también ISINAC)
Precio: 259.12
Suministro de PARALLELEPIPED / PARALELEPIPEDO 150x150x1200 · IZZER Hang, marca ISINAC. Piezas tridimensionales de espuma mineral de celda abierta forradas con IZZER, suspendidas del techo para absorber sonido donde no se puede o no se quiere tocar la pared. Composición: IZZER, 100 % lana virgen merino, 460 g/m² (cara vista); espuma mineral de celda abierta, de 9 a 11 kg/m³ (cuerpo tridimensional de la pieza). Color: a elegir en la carta de colores IZZER vigente. Precio de suministro, sin IVA, sin transporte ni instalación.

*Características técnicas*
Composición: IZZER, 100 % lana virgen merino, 460 g/m² (cara vista); espuma mineral de celda abierta, de 9 a 11 kg/m³ (cuerpo tridimensional de la pieza). Color: a elegir en la carta de colores IZZER vigente.

*Condiciones previas*
Según el manual de instalación de ISINAC (isinac.com, apartado Documentación, «Manual de productos ISINAC»).

*Ejecución*
Según el manual de instalación de ISINAC (isinac.com, apartado Documentación, «Manual de productos ISINAC»).

*Medición*
Número de piezas realmente colocadas, según la documentación del proyecto.

*Control*
Ficha técnica del producto e informes de ensayo citados en Características técnicas. Comprobación del formato y del acabado recibidos. Reacción al fuego: consultar a ISINAC.

*Normas de aplicación*
CTE DB-HR. Protección frente al ruido.

*Mantenimiento*
Según el manual de limpieza de ISINAC. Garantía comercial ISINAC según las Condiciones Generales de Garantía vigentes (10 años en interior para la espuma mineral, el WB y los tejidos), desde la fecha de factura y adicional a la garantía legal.

## CAP08 CUBE / CUBO (también ISINAC)

**ISINAC.0249** u CUBE / CUBO 150x150 · Grey/Gris (también ISINAC)
Precio: 28.70
Suministro de CUBE / CUBO 150x150 · Grey/Gris, marca ISINAC. Piezas volumétricas de espuma mineral de celda abierta —cubo, cilindro y paralelepípedo— que se instalan suspendidas del techo. Composición: Pieza maciza de espuma mineral, espuma mineral de celda abierta, de 9 a 11 kg/m³ (material único, sin tejido ni adhesivo). Precio de suministro, sin IVA, sin transporte ni instalación.

*Características técnicas*
Composición: Pieza maciza de espuma mineral, espuma mineral de celda abierta, de 9 a 11 kg/m³ (material único, sin tejido ni adhesivo).

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Informes de ensayo citados en Características técnicas. Comprobación del formato y del acabado recibidos. Reacción al fuego: consultar a ISINAC.

*Normas de aplicación*
CTE DB-HR. Protección frente al ruido.

*Mantenimiento*
Según el manual de limpieza de ISINAC. Garantía comercial ISINAC según las Condiciones Generales de Garantía vigentes (10 años en interior para la espuma mineral, el WB y los tejidos), desde la fecha de factura y adicional a la garantía legal.

**ISINAC.0250** u CUBE / CUBO 150x150 · White/Blanco (también ISINAC)
Precio: 33.00
Suministro de CUBE / CUBO 150x150 · White/Blanco, marca ISINAC. Piezas volumétricas de espuma mineral de celda abierta —cubo, cilindro y paralelepípedo— que se instalan suspendidas del techo. Composición: Pieza maciza de espuma mineral, espuma mineral de celda abierta, de 9 a 11 kg/m³ (material único, sin tejido ni adhesivo). Precio de suministro, sin IVA, sin transporte ni instalación.

*Características técnicas*
Composición: Pieza maciza de espuma mineral, espuma mineral de celda abierta, de 9 a 11 kg/m³ (material único, sin tejido ni adhesivo).

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Informes de ensayo citados en Características técnicas. Comprobación del formato y del acabado recibidos. Reacción al fuego: consultar a ISINAC.

*Normas de aplicación*
CTE DB-HR. Protección frente al ruido.

*Mantenimiento*
Según el manual de limpieza de ISINAC. Garantía comercial ISINAC según las Condiciones Generales de Garantía vigentes (10 años en interior para la espuma mineral, el WB y los tejidos), desde la fecha de factura y adicional a la garantía legal.

**ISINAC.0251** u CUBE / CUBO 150x150 · ILUCS Hang (también ISINAC)
Precio: 77.09
Suministro de CUBE / CUBO 150x150 · ILUCS Hang, marca ISINAC. Piezas tridimensionales de espuma mineral de celda abierta forradas con ILUCS, suspendidas del techo para absorber sonido donde no se puede o no se quiere tocar la pared. Composición: ILUCS, 100 % poliéster Trevira CS®, 265 g/m², 0,6 mm (cara vista); espuma mineral de celda abierta, de 9 a 11 kg/m³ (cuerpo tridimensional de la pieza). Color: a elegir en la carta de colores ILUCS vigente. Precio de suministro, sin IVA, sin transporte ni instalación.

*Características técnicas*
Composición: ILUCS, 100 % poliéster Trevira CS®, 265 g/m², 0,6 mm (cara vista); espuma mineral de celda abierta, de 9 a 11 kg/m³ (cuerpo tridimensional de la pieza). Color: a elegir en la carta de colores ILUCS vigente.

*Condiciones previas*
Según el manual de instalación de ISINAC (isinac.com, apartado Documentación, «Manual de productos ISINAC»).

*Ejecución*
Según el manual de instalación de ISINAC (isinac.com, apartado Documentación, «Manual de productos ISINAC»).

*Medición*
Número de piezas realmente colocadas, según la documentación del proyecto.

*Control*
Ficha técnica del producto e informes de ensayo citados en Características técnicas. Comprobación del formato y del acabado recibidos. Reacción al fuego: consultar a ISINAC.

*Normas de aplicación*
CTE DB-HR. Protección frente al ruido.

*Mantenimiento*
Según el manual de limpieza de ISINAC. Garantía comercial ISINAC según las Condiciones Generales de Garantía vigentes (10 años en interior para la espuma mineral, el WB y los tejidos), desde la fecha de factura y adicional a la garantía legal.

**ISINAC.0252** u CUBE / CUBO 150x150 · IZZER Hang (también ISINAC)
Precio: 86.16
Suministro de CUBE / CUBO 150x150 · IZZER Hang, marca ISINAC. Piezas tridimensionales de espuma mineral de celda abierta forradas con IZZER, suspendidas del techo para absorber sonido donde no se puede o no se quiere tocar la pared. Composición: IZZER, 100 % lana virgen merino, 460 g/m² (cara vista); espuma mineral de celda abierta, de 9 a 11 kg/m³ (cuerpo tridimensional de la pieza). Color: a elegir en la carta de colores IZZER vigente. Precio de suministro, sin IVA, sin transporte ni instalación.

*Características técnicas*
Composición: IZZER, 100 % lana virgen merino, 460 g/m² (cara vista); espuma mineral de celda abierta, de 9 a 11 kg/m³ (cuerpo tridimensional de la pieza). Color: a elegir en la carta de colores IZZER vigente.

*Condiciones previas*
Según el manual de instalación de ISINAC (isinac.com, apartado Documentación, «Manual de productos ISINAC»).

*Ejecución*
Según el manual de instalación de ISINAC (isinac.com, apartado Documentación, «Manual de productos ISINAC»).

*Medición*
Número de piezas realmente colocadas, según la documentación del proyecto.

*Control*
Ficha técnica del producto e informes de ensayo citados en Características técnicas. Comprobación del formato y del acabado recibidos. Reacción al fuego: consultar a ISINAC.

*Normas de aplicación*
CTE DB-HR. Protección frente al ruido.

*Mantenimiento*
Según el manual de limpieza de ISINAC. Garantía comercial ISINAC según las Condiciones Generales de Garantía vigentes (10 años en interior para la espuma mineral, el WB y los tejidos), desde la fecha de factura y adicional a la garantía legal.

**ISINAC.0253** u CUBE / CUBO 200x200 · Grey/Gris (también ISINAC)
Precio: 54.35
Suministro de CUBE / CUBO 200x200 · Grey/Gris, marca ISINAC. Piezas volumétricas de espuma mineral de celda abierta —cubo, cilindro y paralelepípedo— que se instalan suspendidas del techo. Composición: Pieza maciza de espuma mineral, espuma mineral de celda abierta, de 9 a 11 kg/m³ (material único, sin tejido ni adhesivo). Precio de suministro, sin IVA, sin transporte ni instalación.

*Características técnicas*
Composición: Pieza maciza de espuma mineral, espuma mineral de celda abierta, de 9 a 11 kg/m³ (material único, sin tejido ni adhesivo).

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Informes de ensayo citados en Características técnicas. Comprobación del formato y del acabado recibidos. Reacción al fuego: consultar a ISINAC.

*Normas de aplicación*
CTE DB-HR. Protección frente al ruido.

*Mantenimiento*
Según el manual de limpieza de ISINAC. Garantía comercial ISINAC según las Condiciones Generales de Garantía vigentes (10 años en interior para la espuma mineral, el WB y los tejidos), desde la fecha de factura y adicional a la garantía legal.

**ISINAC.0254** u CUBE / CUBO 200x200 · White/Blanco (también ISINAC)
Precio: 62.51
Suministro de CUBE / CUBO 200x200 · White/Blanco, marca ISINAC. Piezas volumétricas de espuma mineral de celda abierta —cubo, cilindro y paralelepípedo— que se instalan suspendidas del techo. Composición: Pieza maciza de espuma mineral, espuma mineral de celda abierta, de 9 a 11 kg/m³ (material único, sin tejido ni adhesivo). Precio de suministro, sin IVA, sin transporte ni instalación.

*Características técnicas*
Composición: Pieza maciza de espuma mineral, espuma mineral de celda abierta, de 9 a 11 kg/m³ (material único, sin tejido ni adhesivo).

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Informes de ensayo citados en Características técnicas. Comprobación del formato y del acabado recibidos. Reacción al fuego: consultar a ISINAC.

*Normas de aplicación*
CTE DB-HR. Protección frente al ruido.

*Mantenimiento*
Según el manual de limpieza de ISINAC. Garantía comercial ISINAC según las Condiciones Generales de Garantía vigentes (10 años en interior para la espuma mineral, el WB y los tejidos), desde la fecha de factura y adicional a la garantía legal.

**ISINAC.0255** u CUBE / CUBO 200x200 · ILUCS Hang (también ISINAC)
Precio: 109.35
Suministro de CUBE / CUBO 200x200 · ILUCS Hang, marca ISINAC. Piezas tridimensionales de espuma mineral de celda abierta forradas con ILUCS, suspendidas del techo para absorber sonido donde no se puede o no se quiere tocar la pared. Composición: ILUCS, 100 % poliéster Trevira CS®, 265 g/m², 0,6 mm (cara vista); espuma mineral de celda abierta, de 9 a 11 kg/m³ (cuerpo tridimensional de la pieza). Color: a elegir en la carta de colores ILUCS vigente. Precio de suministro, sin IVA, sin transporte ni instalación.

*Características técnicas*
Composición: ILUCS, 100 % poliéster Trevira CS®, 265 g/m², 0,6 mm (cara vista); espuma mineral de celda abierta, de 9 a 11 kg/m³ (cuerpo tridimensional de la pieza). Color: a elegir en la carta de colores ILUCS vigente.

*Condiciones previas*
Según el manual de instalación de ISINAC (isinac.com, apartado Documentación, «Manual de productos ISINAC»).

*Ejecución*
Según el manual de instalación de ISINAC (isinac.com, apartado Documentación, «Manual de productos ISINAC»).

*Medición*
Número de piezas realmente colocadas, según la documentación del proyecto.

*Control*
Ficha técnica del producto e informes de ensayo citados en Características técnicas. Comprobación del formato y del acabado recibidos. Reacción al fuego: consultar a ISINAC.

*Normas de aplicación*
CTE DB-HR. Protección frente al ruido.

*Mantenimiento*
Según el manual de limpieza de ISINAC. Garantía comercial ISINAC según las Condiciones Generales de Garantía vigentes (10 años en interior para la espuma mineral, el WB y los tejidos), desde la fecha de factura y adicional a la garantía legal.

**ISINAC.0256** u CUBE / CUBO 200x200 · IZZER Hang (también ISINAC)
Precio: 142.66
Suministro de CUBE / CUBO 200x200 · IZZER Hang, marca ISINAC. Piezas tridimensionales de espuma mineral de celda abierta forradas con IZZER, suspendidas del techo para absorber sonido donde no se puede o no se quiere tocar la pared. Composición: IZZER, 100 % lana virgen merino, 460 g/m² (cara vista); espuma mineral de celda abierta, de 9 a 11 kg/m³ (cuerpo tridimensional de la pieza). Color: a elegir en la carta de colores IZZER vigente. Precio de suministro, sin IVA, sin transporte ni instalación.

*Características técnicas*
Composición: IZZER, 100 % lana virgen merino, 460 g/m² (cara vista); espuma mineral de celda abierta, de 9 a 11 kg/m³ (cuerpo tridimensional de la pieza). Color: a elegir en la carta de colores IZZER vigente.

*Condiciones previas*
Según el manual de instalación de ISINAC (isinac.com, apartado Documentación, «Manual de productos ISINAC»).

*Ejecución*
Según el manual de instalación de ISINAC (isinac.com, apartado Documentación, «Manual de productos ISINAC»).

*Medición*
Número de piezas realmente colocadas, según la documentación del proyecto.

*Control*
Ficha técnica del producto e informes de ensayo citados en Características técnicas. Comprobación del formato y del acabado recibidos. Reacción al fuego: consultar a ISINAC.

*Normas de aplicación*
CTE DB-HR. Protección frente al ruido.

*Mantenimiento*
Según el manual de limpieza de ISINAC. Garantía comercial ISINAC según las Condiciones Generales de Garantía vigentes (10 años en interior para la espuma mineral, el WB y los tejidos), desde la fecha de factura y adicional a la garantía legal.

**ISINAC.0257** u CUBE / CUBO 480x480 · Grey/Gris (también ISINAC)
Precio: 271.37
Suministro de CUBE / CUBO 480x480 · Grey/Gris, marca ISINAC. Piezas volumétricas de espuma mineral de celda abierta —cubo, cilindro y paralelepípedo— que se instalan suspendidas del techo. Composición: Pieza maciza de espuma mineral, espuma mineral de celda abierta, de 9 a 11 kg/m³ (material único, sin tejido ni adhesivo). Precio de suministro, sin IVA, sin transporte ni instalación.

*Características técnicas*
Composición: Pieza maciza de espuma mineral, espuma mineral de celda abierta, de 9 a 11 kg/m³ (material único, sin tejido ni adhesivo).

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Informes de ensayo citados en Características técnicas. Comprobación del formato y del acabado recibidos. Reacción al fuego: consultar a ISINAC.

*Normas de aplicación*
CTE DB-HR. Protección frente al ruido.

*Mantenimiento*
Según el manual de limpieza de ISINAC. Garantía comercial ISINAC según las Condiciones Generales de Garantía vigentes (10 años en interior para la espuma mineral, el WB y los tejidos), desde la fecha de factura y adicional a la garantía legal.

**ISINAC.0258** u CUBE / CUBO 480x480 · White/Blanco (también ISINAC)
Precio: 312.07
Suministro de CUBE / CUBO 480x480 · White/Blanco, marca ISINAC. Piezas volumétricas de espuma mineral de celda abierta —cubo, cilindro y paralelepípedo— que se instalan suspendidas del techo. Composición: Pieza maciza de espuma mineral, espuma mineral de celda abierta, de 9 a 11 kg/m³ (material único, sin tejido ni adhesivo). Precio de suministro, sin IVA, sin transporte ni instalación.

*Características técnicas*
Composición: Pieza maciza de espuma mineral, espuma mineral de celda abierta, de 9 a 11 kg/m³ (material único, sin tejido ni adhesivo).

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Informes de ensayo citados en Características técnicas. Comprobación del formato y del acabado recibidos. Reacción al fuego: consultar a ISINAC.

*Normas de aplicación*
CTE DB-HR. Protección frente al ruido.

*Mantenimiento*
Según el manual de limpieza de ISINAC. Garantía comercial ISINAC según las Condiciones Generales de Garantía vigentes (10 años en interior para la espuma mineral, el WB y los tejidos), desde la fecha de factura y adicional a la garantía legal.

**ISINAC.0259** u CUBE / CUBO 480x480 · ILUCS Hang (también ISINAC)
Precio: 411.05
Suministro de CUBE / CUBO 480x480 · ILUCS Hang, marca ISINAC. Piezas tridimensionales de espuma mineral de celda abierta forradas con ILUCS, suspendidas del techo para absorber sonido donde no se puede o no se quiere tocar la pared. Composición: ILUCS, 100 % poliéster Trevira CS®, 265 g/m², 0,6 mm (cara vista); espuma mineral de celda abierta, de 9 a 11 kg/m³ (cuerpo tridimensional de la pieza). Color: a elegir en la carta de colores ILUCS vigente. Precio de suministro, sin IVA, sin transporte ni instalación.

*Características técnicas*
Composición: ILUCS, 100 % poliéster Trevira CS®, 265 g/m², 0,6 mm (cara vista); espuma mineral de celda abierta, de 9 a 11 kg/m³ (cuerpo tridimensional de la pieza). Color: a elegir en la carta de colores ILUCS vigente.

*Condiciones previas*
Según el manual de instalación de ISINAC (isinac.com, apartado Documentación, «Manual de productos ISINAC»).

*Ejecución*
Según el manual de instalación de ISINAC (isinac.com, apartado Documentación, «Manual de productos ISINAC»).

*Medición*
Número de piezas realmente colocadas, según la documentación del proyecto.

*Control*
Ficha técnica del producto e informes de ensayo citados en Características técnicas. Comprobación del formato y del acabado recibidos. Reacción al fuego: consultar a ISINAC.

*Normas de aplicación*
CTE DB-HR. Protección frente al ruido.

*Mantenimiento*
Según el manual de limpieza de ISINAC. Garantía comercial ISINAC según las Condiciones Generales de Garantía vigentes (10 años en interior para la espuma mineral, el WB y los tejidos), desde la fecha de factura y adicional a la garantía legal.

**ISINAC.0260** u CUBE / CUBO 480x480 · IZZER Hang (también ISINAC)
Precio: 453.74
Suministro de CUBE / CUBO 480x480 · IZZER Hang, marca ISINAC. Piezas tridimensionales de espuma mineral de celda abierta forradas con IZZER, suspendidas del techo para absorber sonido donde no se puede o no se quiere tocar la pared. Composición: IZZER, 100 % lana virgen merino, 460 g/m² (cara vista); espuma mineral de celda abierta, de 9 a 11 kg/m³ (cuerpo tridimensional de la pieza). Color: a elegir en la carta de colores IZZER vigente. Precio de suministro, sin IVA, sin transporte ni instalación.

*Características técnicas*
Composición: IZZER, 100 % lana virgen merino, 460 g/m² (cara vista); espuma mineral de celda abierta, de 9 a 11 kg/m³ (cuerpo tridimensional de la pieza). Color: a elegir en la carta de colores IZZER vigente.

*Condiciones previas*
Según el manual de instalación de ISINAC (isinac.com, apartado Documentación, «Manual de productos ISINAC»).

*Ejecución*
Según el manual de instalación de ISINAC (isinac.com, apartado Documentación, «Manual de productos ISINAC»).

*Medición*
Número de piezas realmente colocadas, según la documentación del proyecto.

*Control*
Ficha técnica del producto e informes de ensayo citados en Características técnicas. Comprobación del formato y del acabado recibidos. Reacción al fuego: consultar a ISINAC.

*Normas de aplicación*
CTE DB-HR. Protección frente al ruido.

*Mantenimiento*
Según el manual de limpieza de ISINAC. Garantía comercial ISINAC según las Condiciones Generales de Garantía vigentes (10 años en interior para la espuma mineral, el WB y los tejidos), desde la fecha de factura y adicional a la garantía legal.

## CAP09 PILL (también ISINAC)

**ISINAC.0261** u PILL 610x305x40 · Grey/Gris (también ISINAC)
Precio: 29.72
Suministro de PILL 610x305x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0262** u PILL 610x305x40 · White/Blanco (también ISINAC)
Precio: 34.19
Suministro de PILL 610x305x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0263** u PILL 610x305x40 · ILUCS Hang (también ISINAC)
Precio: 84.69
Suministro de PILL 610x305x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0264** u PILL 610x305x40 · IZZER Hang (también ISINAC)
Precio: 96.78
Suministro de PILL 610x305x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0265** u PILL 1220x305x40 · Grey/Gris (también ISINAC)
Precio: 66.11
Suministro de PILL 1220x305x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0266** u PILL 1220x305x40 · White/Blanco (también ISINAC)
Precio: 76.03
Suministro de PILL 1220x305x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0267** u PILL 1220x305x40 · ILUCS Hang (también ISINAC)
Precio: 176.35
Suministro de PILL 1220x305x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0268** u PILL 1220x305x40 · IZZER Hang (también ISINAC)
Precio: 197.64
Suministro de PILL 1220x305x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0269** u PILL 800x400x40 · Grey/Gris (también ISINAC)
Precio: 95.19
Suministro de PILL 800x400x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0270** u PILL 800x400x40 · White/Blanco (también ISINAC)
Precio: 109.45
Suministro de PILL 800x400x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0271** u PILL 800x400x40 · ILUCS Hang (también ISINAC)
Precio: 185.60
Suministro de PILL 800x400x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0272** u PILL 800x400x40 · IZZER Hang (también ISINAC)
Precio: 205.33
Suministro de PILL 800x400x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0273** u PILL 1220x400x40 · Grey/Gris (también ISINAC)
Precio: 93.18
Suministro de PILL 1220x400x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0274** u PILL 1220x400x40 · White/Blanco (también ISINAC)
Precio: 107.16
Suministro de PILL 1220x400x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0275** u PILL 1220x400x40 · ILUCS Hang (también ISINAC)
Precio: 214.16
Suministro de PILL 1220x400x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0276** u PILL 1220x400x40 · IZZER Hang (también ISINAC)
Precio: 236.65
Suministro de PILL 1220x400x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

## CAP10 TRISMA (también ISINAC)

**ISINAC.0277** u TRISMA 610x407x40 · Grey/Gris (también ISINAC)
Precio: 44.99
Suministro de TRISMA 610x407x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0278** u TRISMA 610x407x40 · White/Blanco (también ISINAC)
Precio: 51.73
Suministro de TRISMA 610x407x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0279** u TRISMA 610x407x40 · ILUCS Adh (también ISINAC)
Precio: 72.08
Suministro de TRISMA 610x407x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0280** u TRISMA 610x407x40 · ILUCS Hang (también ISINAC)
Precio: 107.73
Suministro de TRISMA 610x407x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0281** u TRISMA 610x407x40 · IZZER Adh (también ISINAC)
Precio: 83.03
Suministro de TRISMA 610x407x40 · IZZER Adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0282** u TRISMA 610x407x40 · IZZER Hang (también ISINAC)
Precio: 129.07
Suministro de TRISMA 610x407x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0283** u TRISMA 800x533x40 · Grey/Gris (también ISINAC)
Precio: 121.13
Suministro de TRISMA 800x533x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0284** u TRISMA 800x533x40 · White/Blanco (también ISINAC)
Precio: 139.29
Suministro de TRISMA 800x533x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0285** u TRISMA 800x533x40 · ILUCS Adh (también ISINAC)
Precio: 162.71
Suministro de TRISMA 800x533x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0286** u TRISMA 800x533x40 · ILUCS Hang (también ISINAC)
Precio: 236.24
Suministro de TRISMA 800x533x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0287** u TRISMA 800x533x40 · IZZER Adh (también ISINAC)
Precio: 212.28
Suministro de TRISMA 800x533x40 · IZZER Adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0288** u TRISMA 800x533x40 · IZZER Hang (también ISINAC)
Precio: 261.33
Suministro de TRISMA 800x533x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

**ISINAC.0289** u TRISMA 1220x813x40 · Grey/Gris (también ISINAC)
Precio: 168.83
Suministro de TRISMA 1220x813x40 · Grey/Gris, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Gris: vale para todo tipo de ambientes salvo baños turcos y salas que se limpian con agua directa por medios mecánicos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0290** u TRISMA 1220x813x40 · White/Blanco (también ISINAC)
Precio: 194.14
Suministro de TRISMA 1220x813x40 · White/Blanco, marca ISINAC. Panel de espuma mineral de celda abierta de 40 mm con autoadhesivo en la cara oculta, para absorción acústica en pared y techo con instalación directa y sin obra. Composición: espuma mineral de celda abierta, de 9 a 11 kg/m³ (cara vista, sin revestimiento textil); autoadhesivo con malla, 80 g/m² (cara oculta). Absorción acústica ponderada alfa w = 0,75 (MH), clase C (calculada según UNE-EN ISO 11654). Ensayo EN ISO 354, evaluación EN ISO 11654, TECNALIA, informe B2018-LACUS-IN-27 III. Reacción al fuego: C-s2,d0 (EN 13501-1), declarada en ISINAC-DoP-ESP-A-2026; informe 080046-001-2-a. Precio de suministro, sin IVA, sin transporte ni instalación.

*Características técnicas*
Composición: espuma mineral de celda abierta, de 9 a 11 kg/m³ (cara vista, sin revestimiento textil); autoadhesivo con malla, 80 g/m² (cara oculta). Absorción acústica ponderada alfa w = 0,75 (MH), clase C (calculada según UNE-EN ISO 11654). Ensayo EN ISO 354, evaluación EN ISO 11654, TECNALIA, informe B2018-LACUS-IN-27 III. Reacción al fuego: C-s2,d0 (EN 13501-1), declarada en ISINAC-DoP-ESP-A-2026; informe 080046-001-2-a.

*Condiciones previas*
Soporte limpio, seco y sin polvo. Lejos de fuentes de polvo y suciedad. Lejos de fuentes de calor de más de 45 °C.

*Ejecución*
Blanca: vale para todo tipo de ambientes salvo baños turcos y salas que se limpian con agua directa por medios mecánicos; además, no en piscinas ni en ambientes húmedos. El adhesivo aguanta por debajo de 45 °C. El adhesivo es de contacto: no admite mover ni recolocar, y desde que se quita la lámina hay 10 minutos para colocarla. No cortar las piezas en obra: el corte por personal ajeno a ISINAC anula la garantía comercial de la pieza.

*Medición*
Número de piezas realmente colocadas, según la documentación del proyecto.

*Control*
Marcado CE y Declaración de Prestaciones ISINAC-DoP-ESP-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0291** u TRISMA 1220x813x40 · ILUCS Adh (también ISINAC)
Precio: 222.60
Suministro de TRISMA 1220x813x40 · ILUCS Adh, marca ISINAC. Panel absorbente de 40 mm con núcleo de espuma mineral y ILUCS en cara vista y cantos, con autoadhesivo incorporado: se retira el papel siliconado y se pega sobre pared o techo, sin herramienta ni perfilería. Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a. Precio de suministro, sin IVA, sin transporte ni instalación.

*Características técnicas*
Composición: ILUCS, 100 % poliéster Trevira CS®, 265 g/m², espesor 0,6 mm (cara vista y los 4 cantos, con 2 cm de tejido pegado en el perímetro de la cara trasera); espuma mineral de celda abierta, 40 mm de espesor, de 9 a 11 kg/m³ (núcleo absorbente); autoadhesivo con malla, 80 g/m² (cara oculta). Absorción acústica ponderada alfa w = 0,85 (H), clase B (calculada según UNE-EN ISO 11654). Ensayo EN ISO 354, evaluación EN ISO 11654, TECNALIA, informe B2018-LACUS-IN-27 II. Reacción al fuego: C-s2,d0 (EN 13501-1), declarada en ISINAC-DoP-ILC-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-ILC-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0292** u TRISMA 1220x813x40 · ILUCS Hang (también ISINAC)
Precio: 339.20
Suministro de TRISMA 1220x813x40 · ILUCS Hang, marca ISINAC. Panel absorbente de 40 mm de espuma mineral forrado en ILUCS, colgado del techo a 400 mm de la superficie. Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a. Precio de suministro, sin IVA, sin transporte ni instalación.

*Características técnicas*
Composición: ILUCS, 100% poliéster Trevira CS®, 265 g/m² (cara vista y los 4 cantos, con anclaje de 2 cm de tejido pegado en el perímetro de la cara trasera); espuma mineral de celda abierta, de 9 a 11 kg/m³. Absorción acústica ponderada alfa w = 0,80 (H), clase B (calculada según UNE-EN ISO 11654), ensayado a 400 mm de la superficie. Ensayo EN ISO 354, evaluación EN ISO 11654, TECNALIA, informe B2019-LACUS-IN-54 II. Reacción al fuego: C-s2,d0 (EN 13501-1), declarada en ISINAC-DoP-ILC-C-2026; informe 080046-001-2-a.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Marcado CE y Declaración de Prestaciones ISINAC-DoP-ILC-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0293** u TRISMA 1220x813x40 · IZZER Adh (también ISINAC)
Precio: 253.43
Suministro de TRISMA 1220x813x40 · IZZER Adh, marca ISINAC. Panel de espuma mineral de 40 mm forrado con IZZER de lana virgen merino, con autoadhesivo en la cara oculta: se adhiere directamente a la pared para absorber sonido sin obra ni perfilería. Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a. Precio de suministro, sin IVA, sin transporte ni instalación.

*Características técnicas*
Composición: IZZER, 100% lana virgen merino, 460 g/m² (cara vista y cantos); espuma mineral de celda abierta, de 9 a 11 kg/m³ de densidad nominal (núcleo, 40 mm); autoadhesivo con malla, 80 g/m² (cara oculta, para pegar a la pared). Absorción acústica ponderada alfa w = 0,90, clase A (calculada según UNE-EN ISO 11654). Ensayo EN ISO 354, evaluación EN ISO 11654, TECNALIA, informe B2021-LACUS-IN-146-3. Reacción al fuego: C-s2,d0 (EN 13501-1), declarada en ISINAC-DoP-IZZ-A-2026; informe 080046-001-2-a.

*Condiciones previas*
Soporte limpio, seco y sin polvo. Lejos de fuentes de polvo y suciedad. Lejos de fuentes de calor de más de 45 °C.

*Ejecución*
El adhesivo aguanta por debajo de 45 °C. El adhesivo es de contacto: no admite mover ni recolocar, y desde que se quita la lámina hay 10 minutos para colocarla. No cortar las piezas en obra: el corte por personal ajeno a ISINAC anula la garantía comercial de la pieza.

*Medición*
Número de piezas realmente colocadas, según la documentación del proyecto.

*Control*
Marcado CE y Declaración de Prestaciones ISINAC-DoP-IZZ-A-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

**ISINAC.0294** u TRISMA 1220x813x40 · IZZER Hang (también ISINAC)
Precio: 393.95
Suministro de TRISMA 1220x813x40 · IZZER Hang, marca ISINAC. Panel acústico de espuma mineral de celda abierta de 40 mm, acabado IZZER, colgado. Composición: IZZER, 100 % lana virgen merino, 460 g/m² (cara vista); espuma mineral de celda abierta, 40 mm, de 9 a 11 kg/m³. Reacción al fuego por componentes (no hay ensayo de la pieza entera): Espuma: C-s2,d0 · IZZER: C-s1,d0 (EN 13501-1), informe espuma: 080046-001-2-a · IZZER: 27/05749B/11/21. Color: a elegir en la carta de colores IZZER vigente. Precio de suministro, sin IVA, sin transporte ni instalación.

*Características técnicas*
Composición: IZZER, 100 % lana virgen merino, 460 g/m² (cara vista); espuma mineral de celda abierta, 40 mm, de 9 a 11 kg/m³. Reacción al fuego por componentes (no hay ensayo de la pieza entera): Espuma: C-s2,d0 · IZZER: C-s1,d0 (EN 13501-1), informe espuma: 080046-001-2-a · IZZER: 27/05749B/11/21. Color: a elegir en la carta de colores IZZER vigente.

*Condiciones previas*
Soporte limpio, seco y sin polvo. Lejos de fuentes de polvo y suciedad. Lejos de fuentes de calor de más de 45 °C.

*Ejecución*
Es para colgar (accesorio de cuelgue: muelle y cable). Herrajes según la tarifa y el manual de ISINAC. Si se pega por cuenta propia, ISINAC no responde del pegado: para pegar, la versión con adhesivo. No cortar las piezas en obra: el corte por personal ajeno a ISINAC anula la garantía comercial de la pieza. Con música fuerte (más de 80 dB), una pieza colgada puede vibrar.

*Medición*
Número de piezas realmente colocadas, según la documentación del proyecto.

*Control*
Comprobación del formato y del acabado recibidos.

*Normas de aplicación*
CTE DB-HR. Protección frente al ruido. UNE-EN 13501-1. Clasificación en función del comportamiento frente al fuego de los productos de construcción y elementos para la edificación.

*Mantenimiento*
Según el manual de limpieza de ISINAC. Garantía comercial ISINAC según las Condiciones Generales de Garantía vigentes (10 años en interior para la espuma mineral, el WB y los tejidos), desde la fecha de factura y adicional a la garantía legal.

## CAP11 CURTAINS / CORTINAS (también ISINAC)

**ISINAC.0295** m2 CURTAINS / CORTINAS 1 LAYER/ CAPA · PX500 (también ISINAC)
Precio: 222.48
Suministro de CURTAINS / CORTINAS 1 LAYER/ CAPA · PX500, marca ISINAC. Cortina fonoabsorbente de 1 capa de PX500, fieltro no tejido de fibra de carbono de 500 g/m²; absorbe el sonido (alfa w 0,80 ensayada plegada). Composición: PX500, no tejido 100 % fibra de carbono, 500 g/m² (capa única, negro azabache). Absorción acústica ponderada alfa w = 0,80 (H), clase B (calculada según UNE-EN ISO 11654), ensayado a 300 mm de la superficie. Ensayo EN ISO 354:2003, TECNALIA, informe 115541-1. Reacción al fuego del tejido (no de la cortina colgada): PX500: B-s1,d0 (EN 13501-1:2018). AITEX, informe 21AN0119. Precio de suministro, sin IVA, sin transporte ni instalación.

*Características técnicas*
Composición: PX500, no tejido 100 % fibra de carbono, 500 g/m² (capa única, negro azabache). Absorción acústica ponderada alfa w = 0,80 (H), clase B (calculada según UNE-EN ISO 11654), ensayado a 300 mm de la superficie. Ensayo EN ISO 354:2003, TECNALIA, informe 115541-1. Reacción al fuego del tejido (no de la cortina colgada): PX500: B-s1,d0 (EN 13501-1:2018). AITEX, informe 21AN0119.

*Condiciones previas*
Según el manual de instalación de ISINAC (isinac.com, apartado Documentación, «Manual de productos ISINAC»).

*Ejecución*
Según el manual de instalación de ISINAC (isinac.com, apartado Documentación, «Manual de productos ISINAC»).

*Medición*
Superficie de cortina realmente colocada, en m², según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación. CTE DB-SI, Sección SI 1: en uso de pública concurrencia, los elementos textiles suspendidos (cortinas, cortinajes) deben ser de clase 1 según UNE-EN 13773. Esta cortina no tiene ensayo UNE-EN 13773 publicado: para ese uso, consultar a ISINAC.

*Mantenimiento*
Según el manual de limpieza de ISINAC. Garantía comercial ISINAC según las Condiciones Generales de Garantía vigentes (10 años en interior para la espuma mineral, el WB y los tejidos), desde la fecha de factura y adicional a la garantía legal.

**ISINAC.0296** m2 CURTAINS / CORTINAS 1 LAYER/ CAPA · ILUCS (también ISINAC)
Precio: 212.07
Suministro de CURTAINS / CORTINAS 1 LAYER/ CAPA · ILUCS, marca ISINAC. Cortina fonoabsorbente de una capa de ILUCS, poliéster Trevira CS®: alfa w 0,45 ensayada plegada a 300 mm de la pared, y personalizable por sublimación. Composición: ILUCS, poliéster Trevira CS®, 265 g/m² (capa única, cara vista). Absorción acústica ponderada alfa w = 0,45 (H), clase D (calculada según UNE-EN ISO 11654), ensayado a 300 mm de la superficie. Ensayo EN ISO 354:2003 (alfa w según EN ISO 11654:1997), TECNALIA, informe 115541-3. Reacción al fuego del tejido (no de la cortina colgada): B-s1,d0 (EN 13501-1), informe 27/03465E/03/15. Color: a elegir en la carta de colores ILUCS vigente. Precio de suministro, sin IVA, sin transporte ni instalación.

*Características técnicas*
Composición: ILUCS, poliéster Trevira CS®, 265 g/m² (capa única, cara vista). Absorción acústica ponderada alfa w = 0,45 (H), clase D (calculada según UNE-EN ISO 11654), ensayado a 300 mm de la superficie. Ensayo EN ISO 354:2003 (alfa w según EN ISO 11654:1997), TECNALIA, informe 115541-3. Reacción al fuego del tejido (no de la cortina colgada): B-s1,d0 (EN 13501-1), informe 27/03465E/03/15. Color: a elegir en la carta de colores ILUCS vigente.

*Condiciones previas*
Según el manual de instalación de ISINAC (isinac.com, apartado Documentación, «Manual de productos ISINAC»).

*Ejecución*
Según el manual de instalación de ISINAC (isinac.com, apartado Documentación, «Manual de productos ISINAC»).

*Medición*
Superficie de cortina realmente colocada, en m², según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación. CTE DB-SI, Sección SI 1: en uso de pública concurrencia, los elementos textiles suspendidos (cortinas, cortinajes) deben ser de clase 1 según UNE-EN 13773. Esta cortina no tiene ensayo UNE-EN 13773 publicado: para ese uso, consultar a ISINAC.

*Mantenimiento*
Según el manual de limpieza de ISINAC. Garantía comercial ISINAC según las Condiciones Generales de Garantía vigentes (10 años en interior para la espuma mineral, el WB y los tejidos), desde la fecha de factura y adicional a la garantía legal.

**ISINAC.0297** m2 CURTAINS / CORTINAS 1 LAYER/ CAPA · IZZER (también ISINAC)
Precio: 242.53
Suministro de CURTAINS / CORTINAS 1 LAYER/ CAPA · IZZER, marca ISINAC. Cortina fonoabsorbente de una capa de IZZER, lana virgen merino: alfa w 0,80 ensayada plegada a 300 mm de la pared, cálida al tacto. Composición: IZZER, lana virgen merino 100 %, 460 g/m² (capa única, cara vista). Absorción acústica ponderada alfa w = 0,80, clase B (calculada según UNE-EN ISO 11654), ensayado a 300 mm de la superficie. Ensayo EN ISO 354:2003 (alfa w según EN ISO 11654:1997), TECNALIA, informe 115541-2. Reacción al fuego del tejido (no de la cortina colgada): IZZER: C-s1,d0 (EN 13501-1:2018). BTTG, informe 27/05749B/11/21. Color: a elegir en la carta de colores IZZER vigente. Precio de suministro, sin IVA, sin transporte ni instalación.

*Características técnicas*
Composición: IZZER, lana virgen merino 100 %, 460 g/m² (capa única, cara vista). Absorción acústica ponderada alfa w = 0,80, clase B (calculada según UNE-EN ISO 11654), ensayado a 300 mm de la superficie. Ensayo EN ISO 354:2003 (alfa w según EN ISO 11654:1997), TECNALIA, informe 115541-2. Reacción al fuego del tejido (no de la cortina colgada): IZZER: C-s1,d0 (EN 13501-1:2018). BTTG, informe 27/05749B/11/21. Color: a elegir en la carta de colores IZZER vigente.

*Condiciones previas*
Según el manual de instalación de ISINAC (isinac.com, apartado Documentación, «Manual de productos ISINAC»).

*Ejecución*
Según el manual de instalación de ISINAC (isinac.com, apartado Documentación, «Manual de productos ISINAC»).

*Medición*
Superficie de cortina realmente colocada, en m², según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación. CTE DB-SI, Sección SI 1: en uso de pública concurrencia, los elementos textiles suspendidos (cortinas, cortinajes) deben ser de clase 1 según UNE-EN 13773. Esta cortina no tiene ensayo UNE-EN 13773 publicado: para ese uso, consultar a ISINAC.

*Mantenimiento*
Según el manual de limpieza de ISINAC. Garantía comercial ISINAC según las Condiciones Generales de Garantía vigentes (10 años en interior para la espuma mineral, el WB y los tejidos), desde la fecha de factura y adicional a la garantía legal.

**ISINAC.0298** m2 CURTAINS / CORTINAS 2 LAYERS/ CAPAS · ILUCS (también ISINAC)
Precio: 232.10
Suministro de CURTAINS / CORTINAS 2 LAYERS/ CAPAS · ILUCS, marca ISINAC. Cortina fonoabsorbente de dos capas: ILUCS de poliéster Trevira CS® a la vista y no tejido de fibra de carbono en la cara oculta. alfa w 0,80 ensayada plegada a 200 mm de la pared. Composición: ILUCS, poliéster Trevira CS®, 265 g/m² (cara vista); PX210, no tejido 100 % fibra de carbono, 210 g/m² (cara oculta). Absorción acústica ponderada alfa w = 0,80 (H), clase B (calculada según UNE-EN ISO 11654), ensayado a 200 mm de la superficie. Ensayo EN ISO 354:2003 (alfa w según EN ISO 11654:1997), TECNALIA, informe 110259-6. Reacción al fuego del tejido (no de la cortina colgada): ILUCS: B-s1,d0 (EN 13501-1), informe 27/03465E/03/15. Color: a elegir en la carta de colores ILUCS vigente. Precio de suministro, sin IVA, sin transporte ni instalación.

*Características técnicas*
Composición: ILUCS, poliéster Trevira CS®, 265 g/m² (cara vista); PX210, no tejido 100 % fibra de carbono, 210 g/m² (cara oculta). Absorción acústica ponderada alfa w = 0,80 (H), clase B (calculada según UNE-EN ISO 11654), ensayado a 200 mm de la superficie. Ensayo EN ISO 354:2003 (alfa w según EN ISO 11654:1997), TECNALIA, informe 110259-6. Reacción al fuego del tejido (no de la cortina colgada): ILUCS: B-s1,d0 (EN 13501-1), informe 27/03465E/03/15. Color: a elegir en la carta de colores ILUCS vigente.

*Condiciones previas*
Según el manual de instalación de ISINAC (isinac.com, apartado Documentación, «Manual de productos ISINAC»).

*Ejecución*
Según el manual de instalación de ISINAC (isinac.com, apartado Documentación, «Manual de productos ISINAC»).

*Medición*
Superficie de cortina realmente colocada, en m², según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación. CTE DB-SI, Sección SI 1: en uso de pública concurrencia, los elementos textiles suspendidos (cortinas, cortinajes) deben ser de clase 1 según UNE-EN 13773. Esta cortina no tiene ensayo UNE-EN 13773 publicado: para ese uso, consultar a ISINAC.

*Mantenimiento*
Según el manual de limpieza de ISINAC. Garantía comercial ISINAC según las Condiciones Generales de Garantía vigentes (10 años en interior para la espuma mineral, el WB y los tejidos), desde la fecha de factura y adicional a la garantía legal.

**ISINAC.0299** m2 CURTAINS / CORTINAS 4 LAYERS/ CAPAS · ILUCS (también ISINAC)
Precio: 277.31
Suministro de CURTAINS / CORTINAS 4 LAYERS/ CAPAS · ILUCS, marca ISINAC. Cortina fonoabsorbente de cuatro capas: ILUCS de poliéster Trevira CS® en las caras vistas y no tejido de fibra de carbono en el interior. Absorción clase A (alfa w 1,00) y Rw 9 dB, las dos medidas en laboratorio. Composición: ILUCS, poliéster Trevira CS®, 265 g/m² (caras vistas); No tejido de carbono, 100 % fibra de carbono, 210-250 g/m² (capas interiores). Absorción acústica ponderada alfa w = 1,00, clase A (calculada según UNE-EN ISO 11654), ensayado a 200 mm de la superficie. Ensayo EN ISO 354:2003 (alfa w y clase según EN ISO 11654:1997), TECNALIA, informe B2019-LACUS-IN-54 V (resultado B2019-54-M615). Reacción al fuego del tejido (no de la cortina colgada): ILUCS: B-s1,d0 (EN 13501-1), informe 27/03465E/03/15. Aislamiento acústico Rw = 9 dB (C;Ctr = -1;-2). Ensayo EN ISO 717-1:2013, medido según EN ISO 10140-2:2010, TECNALIA, informe B2021-LACUS-IN-146-5 (resultado B2021-146-M844). Color: a elegir en la carta de colores ILUCS vigente. Precio de suministro, sin IVA, sin transporte ni instalación.

*Características técnicas*
Composición: ILUCS, poliéster Trevira CS®, 265 g/m² (caras vistas); No tejido de carbono, 100 % fibra de carbono, 210-250 g/m² (capas interiores). Absorción acústica ponderada alfa w = 1,00, clase A (calculada según UNE-EN ISO 11654), ensayado a 200 mm de la superficie. Ensayo EN ISO 354:2003 (alfa w y clase según EN ISO 11654:1997), TECNALIA, informe B2019-LACUS-IN-54 V (resultado B2019-54-M615). Reacción al fuego del tejido (no de la cortina colgada): ILUCS: B-s1,d0 (EN 13501-1), informe 27/03465E/03/15. Aislamiento acústico Rw = 9 dB (C;Ctr = -1;-2). Ensayo EN ISO 717-1:2013, medido según EN ISO 10140-2:2010, TECNALIA, informe B2021-LACUS-IN-146-5 (resultado B2021-146-M844). Color: a elegir en la carta de colores ILUCS vigente.

*Condiciones previas*
Según el manual de instalación de ISINAC (isinac.com, apartado Documentación, «Manual de productos ISINAC»).

*Ejecución*
Según el manual de instalación de ISINAC (isinac.com, apartado Documentación, «Manual de productos ISINAC»).

*Medición*
Superficie de cortina realmente colocada, en m², según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación. CTE DB-SI, Sección SI 1: en uso de pública concurrencia, los elementos textiles suspendidos (cortinas, cortinajes) deben ser de clase 1 según UNE-EN 13773. Esta cortina no tiene ensayo UNE-EN 13773 publicado: para ese uso, consultar a ISINAC. UNE-EN ISO 10140-2. Medición en laboratorio del aislamiento acústico al ruido aéreo. UNE-EN ISO 717-1. Evaluación del aislamiento acústico. Aislamiento a ruido aéreo.

*Mantenimiento*
Según el manual de limpieza de ISINAC. Garantía comercial ISINAC según las Condiciones Generales de Garantía vigentes (10 años en interior para la espuma mineral, el WB y los tejidos), desde la fecha de factura y adicional a la garantía legal.

**ISINAC.0300** m2 CURTAINS / CORTINAS 4 LAYERS/ CAPAS · IZZER (también ISINAC)
Precio: 330.21
Suministro de CURTAINS / CORTINAS 4 LAYERS/ CAPAS · IZZER, marca ISINAC. Cortina fonoabsorbente de lana merino con núcleo de fibra de carbono. Absorción alfa w 1,00 y aislamiento medido en laboratorio. Composición: IZZER, 100% lana virgen merino, 460 g/m² (cara vista); PX210, fieltro no tejido de fibra de carbono, 210 g/m² (núcleo); PX210, fieltro no tejido de fibra de carbono, 210 g/m² (núcleo); IZZER, 100% lana virgen merino, 460 g/m² (cara vista). Absorción acústica ponderada alfa w = 1,00, clase A (calculada según UNE-EN ISO 11654), ensayado a 200 mm de la superficie. Ensayo EN ISO 354:2003, TECNALIA, informe B2023-LACUS-IN-195-4. Reacción al fuego del tejido (no de la cortina colgada): IZZER: C-s1,d0 (EN 13501-1:2018). BTTG, informe 27/05749B/11/21. Aislamiento acústico Rw = 8 dB (C;Ctr = 0;-1). Ensayo EN ISO 10140-2:2021, TECNALIA, informe B2023-LACUS-IN-195-8. Color: a elegir en la carta de colores IZZER vigente. Precio de suministro, sin IVA, sin transporte ni instalación.

*Características técnicas*
Composición: IZZER, 100% lana virgen merino, 460 g/m² (cara vista); PX210, fieltro no tejido de fibra de carbono, 210 g/m² (núcleo); PX210, fieltro no tejido de fibra de carbono, 210 g/m² (núcleo); IZZER, 100% lana virgen merino, 460 g/m² (cara vista). Absorción acústica ponderada alfa w = 1,00, clase A (calculada según UNE-EN ISO 11654), ensayado a 200 mm de la superficie. Ensayo EN ISO 354:2003, TECNALIA, informe B2023-LACUS-IN-195-4. Reacción al fuego del tejido (no de la cortina colgada): IZZER: C-s1,d0 (EN 13501-1:2018). BTTG, informe 27/05749B/11/21. Aislamiento acústico Rw = 8 dB (C;Ctr = 0;-1). Ensayo EN ISO 10140-2:2021, TECNALIA, informe B2023-LACUS-IN-195-8. Color: a elegir en la carta de colores IZZER vigente.

*Condiciones previas*
Según el manual de instalación de ISINAC (isinac.com, apartado Documentación, «Manual de productos ISINAC»).

*Ejecución*
Según el manual de instalación de ISINAC (isinac.com, apartado Documentación, «Manual de productos ISINAC»).

*Medición*
Superficie de cortina realmente colocada, en m², según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación. CTE DB-SI, Sección SI 1: en uso de pública concurrencia, los elementos textiles suspendidos (cortinas, cortinajes) deben ser de clase 1 según UNE-EN 13773. Esta cortina no tiene ensayo UNE-EN 13773 publicado: para ese uso, consultar a ISINAC.

*Mantenimiento*
Según el manual de limpieza de ISINAC. Garantía comercial ISINAC según las Condiciones Generales de Garantía vigentes (10 años en interior para la espuma mineral, el WB y los tejidos), desde la fecha de factura y adicional a la garantía legal.

**ISINAC.0301** m2 CURTAINS / CORTINAS 8 LAYERS/ CAPAS · ILUCS (también ISINAC)
Precio: 481.25
Suministro de CURTAINS / CORTINAS 8 LAYERS/ CAPAS · ILUCS, marca ISINAC. Cortina fonoabsorbente de ocho capas: ILUCS de poliéster Trevira CS® en las caras vistas, y en el interior no tejido de fibra de carbono y fibra de vidrio. Rw 16 dB medido en laboratorio. Composición: ILUCS, poliéster Trevira CS®, 265 g/m² (caras vistas); No tejido de carbono, 100 % fibra de carbono, 210 g/m² (bajo cada cara vista); FV450, fibra de vidrio, 450 g/m² (capas interiores); SFV600, fibra de vidrio siliconada por las dos caras, 600 g/m² (capas interiores). Reacción al fuego del tejido (no de la cortina colgada): ILUCS: B-s1,d0 (EN 13501-1), informe 27/03465E/03/15. Aislamiento acústico Rw = 16 dB (C;Ctr = 0;-2). Ensayo EN ISO 717-1:2020, medido según EN ISO 10140-2:2021, TECNALIA, informe 118746-2. Color: a elegir en la carta de colores ILUCS vigente. Precio de suministro, sin IVA, sin transporte ni instalación.

*Características técnicas*
Composición: ILUCS, poliéster Trevira CS®, 265 g/m² (caras vistas); No tejido de carbono, 100 % fibra de carbono, 210 g/m² (bajo cada cara vista); FV450, fibra de vidrio, 450 g/m² (capas interiores); SFV600, fibra de vidrio siliconada por las dos caras, 600 g/m² (capas interiores). Reacción al fuego del tejido (no de la cortina colgada): ILUCS: B-s1,d0 (EN 13501-1), informe 27/03465E/03/15. Aislamiento acústico Rw = 16 dB (C;Ctr = 0;-2). Ensayo EN ISO 717-1:2020, medido según EN ISO 10140-2:2021, TECNALIA, informe 118746-2. Color: a elegir en la carta de colores ILUCS vigente.

*Condiciones previas*
Según el manual de instalación de ISINAC (isinac.com, apartado Documentación, «Manual de productos ISINAC»).

*Ejecución*
Según el manual de instalación de ISINAC (isinac.com, apartado Documentación, «Manual de productos ISINAC»).

*Medición*
Superficie de cortina realmente colocada, en m², según la documentación del proyecto.

*Control*
Ficha técnica del producto e informes de ensayo citados en Características técnicas. Comprobación del formato y del acabado recibidos.

*Normas de aplicación*
CTE DB-HR. Protección frente al ruido. CTE DB-SI, Sección SI 1. Exigencias de reacción al fuego según el uso del recinto. UNE-EN 13501-1. Clasificación en función del comportamiento frente al fuego de los productos de construcción y elementos para la edificación. CTE DB-SI, Sección SI 1: en uso de pública concurrencia, los elementos textiles suspendidos (cortinas, cortinajes) deben ser de clase 1 según UNE-EN 13773. Esta cortina no tiene ensayo UNE-EN 13773 publicado: para ese uso, consultar a ISINAC. UNE-EN ISO 10140-2. Medición en laboratorio del aislamiento acústico al ruido aéreo. UNE-EN ISO 717-1. Evaluación del aislamiento acústico. Aislamiento a ruido aéreo.

*Mantenimiento*
Según el manual de limpieza de ISINAC. Garantía comercial ISINAC según las Condiciones Generales de Garantía vigentes (10 años en interior para la espuma mineral, el WB y los tejidos), desde la fecha de factura y adicional a la garantía legal.

## CAP12 WB (también ISINAC)

**ISINAC.0302** u WB C.305 · ILUCS (también ISINAC)
Precio: 195.35
Suministro de WB C.305 · ILUCS, marca ISINAC. Panel fonoabsorbente fabricado a medida, con bastidor perimetral y ILUCS en cara vista y cara oculta; solo para instalación colgada o anclada mecánicamente. Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente. Precio de suministro, sin IVA, sin transporte ni instalación.

*Características técnicas*
Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente.

*Condiciones previas*
Según el manual de instalación de ISINAC (isinac.com, apartado Documentación, «Manual de productos ISINAC»).

*Ejecución*
Según el manual de instalación de ISINAC (isinac.com, apartado Documentación, «Manual de productos ISINAC»).

*Medición*
Número de piezas realmente colocadas, según la documentación del proyecto.

*Control*
Ficha técnica del producto e informes de ensayo citados en Características técnicas. Comprobación del formato y del acabado recibidos. Reacción al fuego: consultar a ISINAC.

*Normas de aplicación*
CTE DB-HR. Protección frente al ruido. UNE-EN ISO 354. Medición de la absorción acústica en una cámara reverberante. UNE-EN ISO 11654. Absorbentes acústicos para su utilización en edificios. Evaluación de la absorción acústica.

*Mantenimiento*
Según el manual de limpieza de ISINAC. Garantía comercial ISINAC según las Condiciones Generales de Garantía vigentes (10 años en interior para la espuma mineral, el WB y los tejidos), desde la fecha de factura y adicional a la garantía legal.

**ISINAC.0303** u WB C.305 · IZZER - WB IMECO (también ISINAC)
Precio: 208.41
Suministro de WB C.305 · IZZER - WB IMECO, marca ISINAC. Panel fonoabsorbente fabricado a medida: marco de pino macizo con barniz ignífugo (sin clase de reacción al fuego propia), lana merino en el interior y IZZER de lana en la cara vista. Solo para instalación colgada o anclada mecánicamente. Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente. Precio de suministro, sin IVA, sin transporte ni instalación.

*Características técnicas*
Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

**ISINAC.0304** u WB C.400 · ILUCS (también ISINAC)
Precio: 208.19
Suministro de WB C.400 · ILUCS, marca ISINAC. Panel fonoabsorbente fabricado a medida, con bastidor perimetral y ILUCS en cara vista y cara oculta; solo para instalación colgada o anclada mecánicamente. Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente. Precio de suministro, sin IVA, sin transporte ni instalación.

*Características técnicas*
Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente.

*Condiciones previas*
Según el manual de instalación de ISINAC (isinac.com, apartado Documentación, «Manual de productos ISINAC»).

*Ejecución*
Según el manual de instalación de ISINAC (isinac.com, apartado Documentación, «Manual de productos ISINAC»).

*Medición*
Número de piezas realmente colocadas, según la documentación del proyecto.

*Control*
Ficha técnica del producto e informes de ensayo citados en Características técnicas. Comprobación del formato y del acabado recibidos. Reacción al fuego: consultar a ISINAC.

*Normas de aplicación*
CTE DB-HR. Protección frente al ruido. UNE-EN ISO 354. Medición de la absorción acústica en una cámara reverberante. UNE-EN ISO 11654. Absorbentes acústicos para su utilización en edificios. Evaluación de la absorción acústica.

*Mantenimiento*
Según el manual de limpieza de ISINAC. Garantía comercial ISINAC según las Condiciones Generales de Garantía vigentes (10 años en interior para la espuma mineral, el WB y los tejidos), desde la fecha de factura y adicional a la garantía legal.

**ISINAC.0305** u WB C.400 · IZZER - WB IMECO (también ISINAC)
Precio: 226.35
Suministro de WB C.400 · IZZER - WB IMECO, marca ISINAC. Panel fonoabsorbente fabricado a medida: marco de pino macizo con barniz ignífugo (sin clase de reacción al fuego propia), lana merino en el interior y IZZER de lana en la cara vista. Solo para instalación colgada o anclada mecánicamente. Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente. Precio de suministro, sin IVA, sin transporte ni instalación.

*Características técnicas*
Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

**ISINAC.0306** u WB C.610 · ILUCS (también ISINAC)
Precio: 244.20
Suministro de WB C.610 · ILUCS, marca ISINAC. Panel fonoabsorbente fabricado a medida, con bastidor perimetral y ILUCS en cara vista y cara oculta; solo para instalación colgada o anclada mecánicamente. Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente. Precio de suministro, sin IVA, sin transporte ni instalación.

*Características técnicas*
Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente.

*Condiciones previas*
Según el manual de instalación de ISINAC (isinac.com, apartado Documentación, «Manual de productos ISINAC»).

*Ejecución*
Según el manual de instalación de ISINAC (isinac.com, apartado Documentación, «Manual de productos ISINAC»).

*Medición*
Número de piezas realmente colocadas, según la documentación del proyecto.

*Control*
Ficha técnica del producto e informes de ensayo citados en Características técnicas. Comprobación del formato y del acabado recibidos. Reacción al fuego: consultar a ISINAC.

*Normas de aplicación*
CTE DB-HR. Protección frente al ruido. UNE-EN ISO 354. Medición de la absorción acústica en una cámara reverberante. UNE-EN ISO 11654. Absorbentes acústicos para su utilización en edificios. Evaluación de la absorción acústica.

*Mantenimiento*
Según el manual de limpieza de ISINAC. Garantía comercial ISINAC según las Condiciones Generales de Garantía vigentes (10 años en interior para la espuma mineral, el WB y los tejidos), desde la fecha de factura y adicional a la garantía legal.

**ISINAC.0307** u WB C.610 · IZZER - WB IMECO (también ISINAC)
Precio: 276.57
Suministro de WB C.610 · IZZER - WB IMECO, marca ISINAC. Panel fonoabsorbente fabricado a medida: marco de pino macizo con barniz ignífugo (sin clase de reacción al fuego propia), lana merino en el interior y IZZER de lana en la cara vista. Solo para instalación colgada o anclada mecánicamente. Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente. Precio de suministro, sin IVA, sin transporte ni instalación.

*Características técnicas*
Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

**ISINAC.0308** u WB C.800 · ILUCS (también ISINAC)
Precio: 286.47
Suministro de WB C.800 · ILUCS, marca ISINAC. Panel fonoabsorbente fabricado a medida, con bastidor perimetral y ILUCS en cara vista y cara oculta; solo para instalación colgada o anclada mecánicamente. Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente. Precio de suministro, sin IVA, sin transporte ni instalación.

*Características técnicas*
Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente.

*Condiciones previas*
Según el manual de instalación de ISINAC (isinac.com, apartado Documentación, «Manual de productos ISINAC»).

*Ejecución*
Según el manual de instalación de ISINAC (isinac.com, apartado Documentación, «Manual de productos ISINAC»).

*Medición*
Número de piezas realmente colocadas, según la documentación del proyecto.

*Control*
Ficha técnica del producto e informes de ensayo citados en Características técnicas. Comprobación del formato y del acabado recibidos. Reacción al fuego: consultar a ISINAC.

*Normas de aplicación*
CTE DB-HR. Protección frente al ruido. UNE-EN ISO 354. Medición de la absorción acústica en una cámara reverberante. UNE-EN ISO 11654. Absorbentes acústicos para su utilización en edificios. Evaluación de la absorción acústica.

*Mantenimiento*
Según el manual de limpieza de ISINAC. Garantía comercial ISINAC según las Condiciones Generales de Garantía vigentes (10 años en interior para la espuma mineral, el WB y los tejidos), desde la fecha de factura y adicional a la garantía legal.

**ISINAC.0309** u WB C.800 · IZZER - WB IMECO (también ISINAC)
Precio: 335.24
Suministro de WB C.800 · IZZER - WB IMECO, marca ISINAC. Panel fonoabsorbente fabricado a medida: marco de pino macizo con barniz ignífugo (sin clase de reacción al fuego propia), lana merino en el interior y IZZER de lana en la cara vista. Solo para instalación colgada o anclada mecánicamente. Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente. Precio de suministro, sin IVA, sin transporte ni instalación.

*Características técnicas*
Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

**ISINAC.0310** u WB C.1220 · ILUCS (también ISINAC)
Precio: 475.78
Suministro de WB C.1220 · ILUCS, marca ISINAC. Panel fonoabsorbente fabricado a medida, con bastidor perimetral y ILUCS en cara vista y cara oculta; solo para instalación colgada o anclada mecánicamente. Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente. Precio de suministro, sin IVA, sin transporte ni instalación.

*Características técnicas*
Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente.

*Condiciones previas*
Según el manual de instalación de ISINAC (isinac.com, apartado Documentación, «Manual de productos ISINAC»).

*Ejecución*
Según el manual de instalación de ISINAC (isinac.com, apartado Documentación, «Manual de productos ISINAC»).

*Medición*
Número de piezas realmente colocadas, según la documentación del proyecto.

*Control*
Ficha técnica del producto e informes de ensayo citados en Características técnicas. Comprobación del formato y del acabado recibidos. Reacción al fuego: consultar a ISINAC.

*Normas de aplicación*
CTE DB-HR. Protección frente al ruido. UNE-EN ISO 354. Medición de la absorción acústica en una cámara reverberante. UNE-EN ISO 11654. Absorbentes acústicos para su utilización en edificios. Evaluación de la absorción acústica.

*Mantenimiento*
Según el manual de limpieza de ISINAC. Garantía comercial ISINAC según las Condiciones Generales de Garantía vigentes (10 años en interior para la espuma mineral, el WB y los tejidos), desde la fecha de factura y adicional a la garantía legal.

**ISINAC.0311** u WB C.1220 · IZZER - WB IMECO (también ISINAC)
Precio: 572.65
Suministro de WB C.1220 · IZZER - WB IMECO, marca ISINAC. Panel fonoabsorbente fabricado a medida: marco de pino macizo con barniz ignífugo (sin clase de reacción al fuego propia), lana merino en el interior y IZZER de lana en la cara vista. Solo para instalación colgada o anclada mecánicamente. Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente. Precio de suministro, sin IVA, sin transporte ni instalación.

*Características técnicas*
Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

**ISINAC.0312** u WB R.1220.100 · ILUCS (también ISINAC)
Precio: 234.06
Suministro de WB R.1220.100 · ILUCS, marca ISINAC. Panel fonoabsorbente fabricado a medida, con bastidor perimetral y ILUCS en cara vista y cara oculta; solo para instalación colgada o anclada mecánicamente. Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente. Precio de suministro, sin IVA, sin transporte ni instalación.

*Características técnicas*
Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente.

*Condiciones previas*
Según el manual de instalación de ISINAC (isinac.com, apartado Documentación, «Manual de productos ISINAC»).

*Ejecución*
Según el manual de instalación de ISINAC (isinac.com, apartado Documentación, «Manual de productos ISINAC»).

*Medición*
Número de piezas realmente colocadas, según la documentación del proyecto.

*Control*
Ficha técnica del producto e informes de ensayo citados en Características técnicas. Comprobación del formato y del acabado recibidos. Reacción al fuego: consultar a ISINAC.

*Normas de aplicación*
CTE DB-HR. Protección frente al ruido. UNE-EN ISO 354. Medición de la absorción acústica en una cámara reverberante. UNE-EN ISO 11654. Absorbentes acústicos para su utilización en edificios. Evaluación de la absorción acústica.

*Mantenimiento*
Según el manual de limpieza de ISINAC. Garantía comercial ISINAC según las Condiciones Generales de Garantía vigentes (10 años en interior para la espuma mineral, el WB y los tejidos), desde la fecha de factura y adicional a la garantía legal.

**ISINAC.0313** u WB R.1220.100 · IZZER - WB IMECO (también ISINAC)
Precio: 255.90
Suministro de WB R.1220.100 · IZZER - WB IMECO, marca ISINAC. Panel fonoabsorbente fabricado a medida: marco de pino macizo con barniz ignífugo (sin clase de reacción al fuego propia), lana merino en el interior y IZZER de lana en la cara vista. Solo para instalación colgada o anclada mecánicamente. Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente. Precio de suministro, sin IVA, sin transporte ni instalación.

*Características técnicas*
Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

**ISINAC.0314** u WB R.1220.200 · ILUCS (también ISINAC)
Precio: 250.86
Suministro de WB R.1220.200 · ILUCS, marca ISINAC. Panel fonoabsorbente fabricado a medida, con bastidor perimetral y ILUCS en cara vista y cara oculta; solo para instalación colgada o anclada mecánicamente. Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente. Precio de suministro, sin IVA, sin transporte ni instalación.

*Características técnicas*
Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente.

*Condiciones previas*
Según el manual de instalación de ISINAC (isinac.com, apartado Documentación, «Manual de productos ISINAC»).

*Ejecución*
Según el manual de instalación de ISINAC (isinac.com, apartado Documentación, «Manual de productos ISINAC»).

*Medición*
Número de piezas realmente colocadas, según la documentación del proyecto.

*Control*
Ficha técnica del producto e informes de ensayo citados en Características técnicas. Comprobación del formato y del acabado recibidos. Reacción al fuego: consultar a ISINAC.

*Normas de aplicación*
CTE DB-HR. Protección frente al ruido. UNE-EN ISO 354. Medición de la absorción acústica en una cámara reverberante. UNE-EN ISO 11654. Absorbentes acústicos para su utilización en edificios. Evaluación de la absorción acústica.

*Mantenimiento*
Según el manual de limpieza de ISINAC. Garantía comercial ISINAC según las Condiciones Generales de Garantía vigentes (10 años en interior para la espuma mineral, el WB y los tejidos), desde la fecha de factura y adicional a la garantía legal.

**ISINAC.0315** u WB R.1220.200 · IZZER - WB IMECO (también ISINAC)
Precio: 279.38
Suministro de WB R.1220.200 · IZZER - WB IMECO, marca ISINAC. Panel fonoabsorbente fabricado a medida: marco de pino macizo con barniz ignífugo (sin clase de reacción al fuego propia), lana merino en el interior y IZZER de lana en la cara vista. Solo para instalación colgada o anclada mecánicamente. Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente. Precio de suministro, sin IVA, sin transporte ni instalación.

*Características técnicas*
Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

**ISINAC.0316** u WB R.1220.305 · ILUCS (también ISINAC)
Precio: 268.57
Suministro de WB R.1220.305 · ILUCS, marca ISINAC. Panel fonoabsorbente fabricado a medida, con bastidor perimetral y ILUCS en cara vista y cara oculta; solo para instalación colgada o anclada mecánicamente. Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente. Precio de suministro, sin IVA, sin transporte ni instalación.

*Características técnicas*
Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente.

*Condiciones previas*
Según el manual de instalación de ISINAC (isinac.com, apartado Documentación, «Manual de productos ISINAC»).

*Ejecución*
Según el manual de instalación de ISINAC (isinac.com, apartado Documentación, «Manual de productos ISINAC»).

*Medición*
Número de piezas realmente colocadas, según la documentación del proyecto.

*Control*
Ficha técnica del producto e informes de ensayo citados en Características técnicas. Comprobación del formato y del acabado recibidos. Reacción al fuego: consultar a ISINAC.

*Normas de aplicación*
CTE DB-HR. Protección frente al ruido. UNE-EN ISO 354. Medición de la absorción acústica en una cámara reverberante. UNE-EN ISO 11654. Absorbentes acústicos para su utilización en edificios. Evaluación de la absorción acústica.

*Mantenimiento*
Según el manual de limpieza de ISINAC. Garantía comercial ISINAC según las Condiciones Generales de Garantía vigentes (10 años en interior para la espuma mineral, el WB y los tejidos), desde la fecha de factura y adicional a la garantía legal.

**ISINAC.0317** u WB R.1220.305 · IZZER - WB IMECO (también ISINAC)
Precio: 304.13
Suministro de WB R.1220.305 · IZZER - WB IMECO, marca ISINAC. Panel fonoabsorbente fabricado a medida: marco de pino macizo con barniz ignífugo (sin clase de reacción al fuego propia), lana merino en el interior y IZZER de lana en la cara vista. Solo para instalación colgada o anclada mecánicamente. Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente. Precio de suministro, sin IVA, sin transporte ni instalación.

*Características técnicas*
Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

**ISINAC.0318** u WB R.1220.400 · ILUCS (también ISINAC)
Precio: 284.86
Suministro de WB R.1220.400 · ILUCS, marca ISINAC. Panel fonoabsorbente fabricado a medida, con bastidor perimetral y ILUCS en cara vista y cara oculta; solo para instalación colgada o anclada mecánicamente. Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente. Precio de suministro, sin IVA, sin transporte ni instalación.

*Características técnicas*
Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente.

*Condiciones previas*
Según el manual de instalación de ISINAC (isinac.com, apartado Documentación, «Manual de productos ISINAC»).

*Ejecución*
Según el manual de instalación de ISINAC (isinac.com, apartado Documentación, «Manual de productos ISINAC»).

*Medición*
Número de piezas realmente colocadas, según la documentación del proyecto.

*Control*
Ficha técnica del producto e informes de ensayo citados en Características técnicas. Comprobación del formato y del acabado recibidos. Reacción al fuego: consultar a ISINAC.

*Normas de aplicación*
CTE DB-HR. Protección frente al ruido. UNE-EN ISO 354. Medición de la absorción acústica en una cámara reverberante. UNE-EN ISO 11654. Absorbentes acústicos para su utilización en edificios. Evaluación de la absorción acústica.

*Mantenimiento*
Según el manual de limpieza de ISINAC. Garantía comercial ISINAC según las Condiciones Generales de Garantía vigentes (10 años en interior para la espuma mineral, el WB y los tejidos), desde la fecha de factura y adicional a la garantía legal.

**ISINAC.0319** u WB R.1220.400 · IZZER - WB IMECO (también ISINAC)
Precio: 326.80
Suministro de WB R.1220.400 · IZZER - WB IMECO, marca ISINAC. Panel fonoabsorbente fabricado a medida: marco de pino macizo con barniz ignífugo (sin clase de reacción al fuego propia), lana merino en el interior y IZZER de lana en la cara vista. Solo para instalación colgada o anclada mecánicamente. Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente. Precio de suministro, sin IVA, sin transporte ni instalación.

*Características técnicas*
Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

**ISINAC.0320** u WB R.1220.610 · ILUCS (también ISINAC)
Precio: 321.46
Suministro de WB R.1220.610 · ILUCS, marca ISINAC. Panel fonoabsorbente fabricado a medida, con bastidor perimetral y ILUCS en cara vista y cara oculta; solo para instalación colgada o anclada mecánicamente. Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente. Precio de suministro, sin IVA, sin transporte ni instalación.

*Características técnicas*
Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente.

*Condiciones previas*
Según el manual de instalación de ISINAC (isinac.com, apartado Documentación, «Manual de productos ISINAC»).

*Ejecución*
Según el manual de instalación de ISINAC (isinac.com, apartado Documentación, «Manual de productos ISINAC»).

*Medición*
Número de piezas realmente colocadas, según la documentación del proyecto.

*Control*
Ficha técnica del producto e informes de ensayo citados en Características técnicas. Comprobación del formato y del acabado recibidos. Reacción al fuego: consultar a ISINAC.

*Normas de aplicación*
CTE DB-HR. Protección frente al ruido. UNE-EN ISO 354. Medición de la absorción acústica en una cámara reverberante. UNE-EN ISO 11654. Absorbentes acústicos para su utilización en edificios. Evaluación de la absorción acústica.

*Mantenimiento*
Según el manual de limpieza de ISINAC. Garantía comercial ISINAC según las Condiciones Generales de Garantía vigentes (10 años en interior para la espuma mineral, el WB y los tejidos), desde la fecha de factura y adicional a la garantía legal.

**ISINAC.0321** u WB R.1220.610 · IZZER - WB IMECO (también ISINAC)
Precio: 377.45
Suministro de WB R.1220.610 · IZZER - WB IMECO, marca ISINAC. Panel fonoabsorbente fabricado a medida: marco de pino macizo con barniz ignífugo (sin clase de reacción al fuego propia), lana merino en el interior y IZZER de lana en la cara vista. Solo para instalación colgada o anclada mecánicamente. Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente. Precio de suministro, sin IVA, sin transporte ni instalación.

*Características técnicas*
Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

**ISINAC.0322** u WB R.1220.1980 · ILUCS (también ISINAC)
Precio: 635.20
Suministro de WB R.1220.1980 · ILUCS, marca ISINAC. Panel fonoabsorbente fabricado a medida, con bastidor perimetral y ILUCS en cara vista y cara oculta; solo para instalación colgada o anclada mecánicamente. Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente. Precio de suministro, sin IVA, sin transporte ni instalación.

*Características técnicas*
Composición: ILUCS, 100% poliéster Trevira CS®, 0,6 mm de espesor, 265 g/m² (cara vista y cara oculta); espuma mineral de celda abierta, alma fonoabsorbente de 33 mm, de 9 a 11 kg/m³ densidad nominal (alma); bastidor perimetral, madera de pino macizo con barniz ignífugo (sin clase de reacción al fuego propia) (marco perimetral). Absorción acústica ponderada alfa w = 1,00, clase A (calculada según UNE-EN ISO 11654), ensayado a 400 mm de la superficie. Ensayo EN ISO 354:2003 (alfa w según EN ISO 11654:1997), TECNALIA, informe 110259-5. Color: a elegir en la carta de colores ILUCS vigente.

*Condiciones previas*
Según el manual de instalación de ISINAC (isinac.com, apartado Documentación, «Manual de productos ISINAC»).

*Ejecución*
Según el manual de instalación de ISINAC (isinac.com, apartado Documentación, «Manual de productos ISINAC»).

*Medición*
Número de piezas realmente colocadas, según la documentación del proyecto.

*Control*
Ficha técnica del producto e informes de ensayo citados en Características técnicas. Comprobación del formato y del acabado recibidos. Reacción al fuego: consultar a ISINAC.

*Normas de aplicación*
CTE DB-HR. Protección frente al ruido. UNE-EN ISO 354. Medición de la absorción acústica en una cámara reverberante. UNE-EN ISO 11654. Absorbentes acústicos para su utilización en edificios. Evaluación de la absorción acústica.

*Mantenimiento*
Según el manual de limpieza de ISINAC. Garantía comercial ISINAC según las Condiciones Generales de Garantía vigentes (10 años en interior para la espuma mineral, el WB y los tejidos), desde la fecha de factura y adicional a la garantía legal.

**ISINAC.0323** u WB R.1220.1980 · IZZER - WB IMECO (también ISINAC)
Precio: 782.96
Suministro de WB R.1220.1980 · IZZER - WB IMECO, marca ISINAC. Panel fonoabsorbente fabricado a medida: marco de pino macizo con barniz ignífugo (sin clase de reacción al fuego propia), lana merino en el interior y IZZER de lana en la cara vista. Solo para instalación colgada o anclada mecánicamente. Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente. Precio de suministro, sin IVA, sin transporte ni instalación.

*Características técnicas*
Composición: IZZER, 100% lana virgen merino, 460 g/m² (cara vista); lana merino, alma fonoabsorbente de fibra natural, 30 mm, 400 g/m² (interior); bastidor perimetral, madera de pino macizo con barniz ignífugo (sin clase de reacción al fuego propia) (marco perimetral). Absorción acústica ponderada alfa w = 0,80 (H), clase B (calculada según UNE-EN ISO 11654), ensayado a 400 mm de la superficie. Ensayo EN ISO 354:2003 (alfa w según EN ISO 11654:1997), TECNALIA, informe 110259-4. Reacción al fuego del material (no de la pieza instalada): IZZER: C-s1,d0 (EN 13501-1:2018), informe tejido: 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

## CAP13 TENS-TEX (también ISINAC)

**ISINAC.0324** m2 TENS-TEX m² · ILUCS (también ISINAC)
Precio: 212.22
Suministro de TENS-TEX m² · ILUCS, marca ISINAC. Gran panel de ILUCS tensado sobre perfil perimetral de PVC, con espuma mineral de celda abierta en el interior, fabricado a medida para crear grandes superficies fonoabsorbentes en paredes y techos. Composición: ILUCS tensado, 100 % poliéster Trevira CS®, 265 g/m², 0,6 mm (cara vista, tensado sobre el perfil perimetral); Perfil perimetral de PVC (marco perimetral; se fija mecánicamente a pared o techo); espuma mineral de celda abierta, 14 mm de espesor y de 9 a 11 kg/m³ de densidad nominal (en la versión de 15 mm ensayada), con adhesivo en la cara oculta (cubre la superficie interior hasta el borde del perfil). Absorción acústica ponderada alfa w = 0,50 (MH), clase D (calculada según UNE-EN ISO 11654). Ensayo EN ISO 354:2003 (medida) · EN ISO 11654:1997 (evaluación, alfa w = 0,50 con indicadores de forma MH), TECNALIA, informe B2023-LACUS-IN-195-7 (resultado de ensayo B2023-195-M957). Color: a elegir en la carta de colores ILUCS vigente. Precio de suministro, sin IVA, sin transporte ni instalación.

*Características técnicas*
Composición: ILUCS tensado, 100 % poliéster Trevira CS®, 265 g/m², 0,6 mm (cara vista, tensado sobre el perfil perimetral); Perfil perimetral de PVC (marco perimetral; se fija mecánicamente a pared o techo); espuma mineral de celda abierta, 14 mm de espesor y de 9 a 11 kg/m³ de densidad nominal (en la versión de 15 mm ensayada), con adhesivo en la cara oculta (cubre la superficie interior hasta el borde del perfil). Absorción acústica ponderada alfa w = 0,50 (MH), clase D (calculada según UNE-EN ISO 11654). Ensayo EN ISO 354:2003 (medida) · EN ISO 11654:1997 (evaluación, alfa w = 0,50 con indicadores de forma MH), TECNALIA, informe B2023-LACUS-IN-195-7 (resultado de ensayo B2023-195-M957). Color: a elegir en la carta de colores ILUCS vigente.

*Condiciones previas*
Según el manual de instalación de ISINAC (isinac.com, apartado Documentación, «Manual de productos ISINAC»).

*Ejecución*
Según el manual de instalación de ISINAC (isinac.com, apartado Documentación, «Manual de productos ISINAC»).

*Medición*
Superficie realmente revestida, en m², según la documentación del proyecto.

*Control*
Ficha técnica del producto e informes de ensayo citados en Características técnicas. Comprobación del formato y del acabado recibidos. Reacción al fuego: consultar a ISINAC.

*Normas de aplicación*
CTE DB-HR. Protección frente al ruido. UNE-EN ISO 354. Medición de la absorción acústica en una cámara reverberante. UNE-EN ISO 11654. Absorbentes acústicos para su utilización en edificios. Evaluación de la absorción acústica.

*Mantenimiento*
Según el manual de limpieza de ISINAC. Garantía comercial ISINAC según las Condiciones Generales de Garantía vigentes (10 años en interior para la espuma mineral, el WB y los tejidos), desde la fecha de factura y adicional a la garantía legal.

**ISINAC.0325** m2 TENS-TEX m² · IZZER (también ISINAC)
Precio: 237.69
Suministro de TENS-TEX m² · IZZER, marca ISINAC. Gran panel fabricado a medida: IZZER de lana virgen merino tensado sobre perfil perimetral de PVC con espuma mineral de celda abierta en el interior, para crear grandes superficies fonoabsorbentes continuas en paredes y techos. Composición: IZZER, 100% lana virgen merino, aprox. 2 mm, 460 g/m² (cara vista, tensado); Perfil perimetral de PVC (marco tensor del tejido); espuma mineral de celda abierta, autoadhesiva por la cara oculta, 14 mm · de 9 a 11 kg/m³ de densidad nominal (relleno interior hasta el borde del perfil). Absorción acústica ponderada alfa w = 0,50 (MH), clase D (calculada según UNE-EN ISO 11654). Ensayo EN ISO 354:2003 · evaluación según EN ISO 11654:1997, TECNALIA, informe B2023-LACUS-IN-195-5 (resultado nº B2023-195-M955). Color: a elegir en la carta de colores IZZER vigente. Precio de suministro, sin IVA, sin transporte ni instalación.

*Características técnicas*
Composición: IZZER, 100% lana virgen merino, aprox. 2 mm, 460 g/m² (cara vista, tensado); Perfil perimetral de PVC (marco tensor del tejido); espuma mineral de celda abierta, autoadhesiva por la cara oculta, 14 mm · de 9 a 11 kg/m³ de densidad nominal (relleno interior hasta el borde del perfil). Absorción acústica ponderada alfa w = 0,50 (MH), clase D (calculada según UNE-EN ISO 11654). Ensayo EN ISO 354:2003 · evaluación según EN ISO 11654:1997, TECNALIA, informe B2023-LACUS-IN-195-5 (resultado nº B2023-195-M955). Color: a elegir en la carta de colores IZZER vigente.

*Condiciones previas*
Según el manual de instalación de ISINAC (isinac.com, apartado Documentación, «Manual de productos ISINAC»).

*Ejecución*
Según el manual de instalación de ISINAC (isinac.com, apartado Documentación, «Manual de productos ISINAC»).

*Medición*
Superficie realmente revestida, en m², según la documentación del proyecto.

*Control*
Ficha técnica del producto e informes de ensayo citados en Características técnicas. Comprobación del formato y del acabado recibidos. Reacción al fuego: consultar a ISINAC.

*Normas de aplicación*
CTE DB-HR. Protección frente al ruido. UNE-EN ISO 354. Medición de la absorción acústica en una cámara reverberante. UNE-EN ISO 11654. Absorbentes acústicos para su utilización en edificios. Evaluación de la absorción acústica.

*Mantenimiento*
Según el manual de limpieza de ISINAC. Garantía comercial ISINAC según las Condiciones Generales de Garantía vigentes (10 años en interior para la espuma mineral, el WB y los tejidos), desde la fecha de factura y adicional a la garantía legal.

## CAP14 NENUFAR (también ISINAC)

**ISINAC.0326** u NENUFAR 910 (también ISINAC)
Precio: 253.00
Suministro de NENUFAR 910, marca ISINAC. Círculos fonoabsorbentes de solo 7 mm de espesor para colgar del techo, con ILUCS sublimable. Composición: ILUCS, 100% poliéster Trevira CS®, 0,6 mm, 265 g/m² (cara vista y cara oculta); PX, fieltro no tejido 100% fibra de carbono, 5 mm, 500 g/m² (alma). Absorción acústica ponderada alfa w = 0,80 (H), clase B (calculada según UNE-EN ISO 11654), ensayado a 400 mm de la superficie. Ensayo EN ISO 354:2003, TECNALIA, informe 110259-8. Reacción al fuego del material (no de la pieza instalada): PX500: B-s1,d0 (EN 13501-1:2018). AITEX, informe 21AN0119. Precio de suministro, sin IVA, sin transporte ni instalación.

*Características técnicas*
Composición: ILUCS, 100% poliéster Trevira CS®, 0,6 mm, 265 g/m² (cara vista y cara oculta); PX, fieltro no tejido 100% fibra de carbono, 5 mm, 500 g/m² (alma). Absorción acústica ponderada alfa w = 0,80 (H), clase B (calculada según UNE-EN ISO 11654), ensayado a 400 mm de la superficie. Ensayo EN ISO 354:2003, TECNALIA, informe 110259-8. Reacción al fuego del material (no de la pieza instalada): PX500: B-s1,d0 (EN 13501-1:2018). AITEX, informe 21AN0119.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

## CAP15 GOLD DESK DIVIDER / DIVISORIA (también ISINAC)

**ISINAC.0327** u GOLD DESK DIVIDER / DIVISORIA 630x400 · IZZER (también ISINAC)
Precio: 215.44
Suministro de GOLD DESK DIVIDER / DIVISORIA 630x400 · IZZER, marca ISINAC. Divisoria de escritorio fonoabsorbente en IZZER (lana merino), autoportante y sin instalación. Composición: IZZER, lana virgen 100% natural, 460 g/m² (cara vista); espuma mineral de celda abierta (núcleo absorbente); DM hidrófugo (base autoportante). Reacción al fuego por componentes (no hay ensayo de la pieza entera): IZZER: C-s1,d0 · Espuma: C-s2,d0 (BS EN 13501-1:2018). BTTG, informe 27/05749B/11/21. Color: a elegir en la carta de colores IZZER vigente. Precio de suministro, sin IVA, sin transporte ni instalación.

*Características técnicas*
Composición: IZZER, lana virgen 100% natural, 460 g/m² (cara vista); espuma mineral de celda abierta (núcleo absorbente); DM hidrófugo (base autoportante). Reacción al fuego por componentes (no hay ensayo de la pieza entera): IZZER: C-s1,d0 · Espuma: C-s2,d0 (BS EN 13501-1:2018). BTTG, informe 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. CTE DB-SI, Sección SI 1. Exigencias de reacción al fuego según el uso del recinto. UNE-EN 13501-1. Clasificación en función del comportamiento frente al fuego de los productos de construcción y elementos para la edificación.

*Mantenimiento*
Según el manual de limpieza de ISINAC. Garantía comercial ISINAC según las Condiciones Generales de Garantía vigentes (10 años en interior para la espuma mineral, el WB y los tejidos), desde la fecha de factura y adicional a la garantía legal.

## CAP16 SILVER DESK DIVIDER / DIVISORIA (también ISINAC)

**ISINAC.0328** u SILVER DESK DIVIDER / DIVISORIA 1350x400 · ILUCS (también ISINAC)
Precio: 299.81
Suministro de SILVER DESK DIVIDER / DIVISORIA 1350x400 · ILUCS, marca ISINAC. Divisoria fonoabsorbente de escritorio, autoportante y sin instalación: ILUCS (100% poliéster Trevira CS®) sobre espuma mineral de celda abierta de 40 mm, con pie antideslizante negro. Composición: ILUCS, 100% poliéster Trevira CS®, 265 g/m² (cara vista y cantos); Espuma mineral de celda abierta, de 9 a 11 kg/m³, 40 mm de espesor (núcleo); Pie antideslizante negro (base de apoyo). Reacción al fuego del material (no de la pieza instalada): Espuma: C-s2,d0 (EN 13501-1:2018). TECNALIA, informe 080046-001-2 (ensayo 080046-001-1). Color: a elegir en la carta de colores ILUCS vigente. Precio de suministro, sin IVA, sin transporte ni instalación.

*Características técnicas*
Composición: ILUCS, 100% poliéster Trevira CS®, 265 g/m² (cara vista y cantos); Espuma mineral de celda abierta, de 9 a 11 kg/m³, 40 mm de espesor (núcleo); Pie antideslizante negro (base de apoyo). Reacción al fuego del material (no de la pieza instalada): Espuma: C-s2,d0 (EN 13501-1:2018). TECNALIA, informe 080046-001-2 (ensayo 080046-001-1). Color: a elegir en la carta de colores ILUCS vigente.

*Condiciones previas*
Según el manual de instalación de ISINAC (isinac.com, apartado Documentación, «Manual de productos ISINAC»).

*Ejecución*
Según el manual de instalación de ISINAC (isinac.com, apartado Documentación, «Manual de productos ISINAC»).

*Medición*
Número de piezas realmente colocadas, según la documentación del proyecto.

*Control*
Ficha técnica del producto e informes de ensayo citados en Características técnicas. Comprobación del formato y del acabado recibidos.

*Normas de aplicación*
CTE DB-HR. Protección frente al ruido. CTE DB-SI, Sección SI 1. Exigencias de reacción al fuego según el uso del recinto. UNE-EN 13501-1. Clasificación en función del comportamiento frente al fuego de los productos de construcción y elementos para la edificación.

*Mantenimiento*
Según el manual de limpieza de ISINAC. Garantía comercial ISINAC según las Condiciones Generales de Garantía vigentes (10 años en interior para la espuma mineral, el WB y los tejidos), desde la fecha de factura y adicional a la garantía legal.

**ISINAC.0329** u SILVER DESK DIVIDER / DIVISORIA 1150x400 · ILUCS (también ISINAC)
Precio: 274.30
Suministro de SILVER DESK DIVIDER / DIVISORIA 1150x400 · ILUCS, marca ISINAC. Divisoria fonoabsorbente de escritorio, autoportante y sin instalación: ILUCS (100% poliéster Trevira CS®) sobre espuma mineral de celda abierta de 40 mm, con pie antideslizante negro. Composición: ILUCS, 100% poliéster Trevira CS®, 265 g/m² (cara vista y cantos); Espuma mineral de celda abierta, de 9 a 11 kg/m³, 40 mm de espesor (núcleo); Pie antideslizante negro (base de apoyo). Reacción al fuego del material (no de la pieza instalada): Espuma: C-s2,d0 (EN 13501-1:2018). TECNALIA, informe 080046-001-2 (ensayo 080046-001-1). Color: a elegir en la carta de colores ILUCS vigente. Precio de suministro, sin IVA, sin transporte ni instalación.

*Características técnicas*
Composición: ILUCS, 100% poliéster Trevira CS®, 265 g/m² (cara vista y cantos); Espuma mineral de celda abierta, de 9 a 11 kg/m³, 40 mm de espesor (núcleo); Pie antideslizante negro (base de apoyo). Reacción al fuego del material (no de la pieza instalada): Espuma: C-s2,d0 (EN 13501-1:2018). TECNALIA, informe 080046-001-2 (ensayo 080046-001-1). Color: a elegir en la carta de colores ILUCS vigente.

*Condiciones previas*
Según el manual de instalación de ISINAC (isinac.com, apartado Documentación, «Manual de productos ISINAC»).

*Ejecución*
Según el manual de instalación de ISINAC (isinac.com, apartado Documentación, «Manual de productos ISINAC»).

*Medición*
Número de piezas realmente colocadas, según la documentación del proyecto.

*Control*
Ficha técnica del producto e informes de ensayo citados en Características técnicas. Comprobación del formato y del acabado recibidos.

*Normas de aplicación*
CTE DB-HR. Protección frente al ruido. CTE DB-SI, Sección SI 1. Exigencias de reacción al fuego según el uso del recinto. UNE-EN 13501-1. Clasificación en función del comportamiento frente al fuego de los productos de construcción y elementos para la edificación.

*Mantenimiento*
Según el manual de limpieza de ISINAC. Garantía comercial ISINAC según las Condiciones Generales de Garantía vigentes (10 años en interior para la espuma mineral, el WB y los tejidos), desde la fecha de factura y adicional a la garantía legal.

**ISINAC.0330** u SILVER DESK DIVIDER / DIVISORIA 950x400 · ILUCS (también ISINAC)
Precio: 257.20
Suministro de SILVER DESK DIVIDER / DIVISORIA 950x400 · ILUCS, marca ISINAC. Divisoria fonoabsorbente de escritorio, autoportante y sin instalación: ILUCS (100% poliéster Trevira CS®) sobre espuma mineral de celda abierta de 40 mm, con pie antideslizante negro. Composición: ILUCS, 100% poliéster Trevira CS®, 265 g/m² (cara vista y cantos); Espuma mineral de celda abierta, de 9 a 11 kg/m³, 40 mm de espesor (núcleo); Pie antideslizante negro (base de apoyo). Reacción al fuego del material (no de la pieza instalada): Espuma: C-s2,d0 (EN 13501-1:2018). TECNALIA, informe 080046-001-2 (ensayo 080046-001-1). Color: a elegir en la carta de colores ILUCS vigente. Precio de suministro, sin IVA, sin transporte ni instalación.

*Características técnicas*
Composición: ILUCS, 100% poliéster Trevira CS®, 265 g/m² (cara vista y cantos); Espuma mineral de celda abierta, de 9 a 11 kg/m³, 40 mm de espesor (núcleo); Pie antideslizante negro (base de apoyo). Reacción al fuego del material (no de la pieza instalada): Espuma: C-s2,d0 (EN 13501-1:2018). TECNALIA, informe 080046-001-2 (ensayo 080046-001-1). Color: a elegir en la carta de colores ILUCS vigente.

*Condiciones previas*
Según el manual de instalación de ISINAC (isinac.com, apartado Documentación, «Manual de productos ISINAC»).

*Ejecución*
Según el manual de instalación de ISINAC (isinac.com, apartado Documentación, «Manual de productos ISINAC»).

*Medición*
Número de piezas realmente colocadas, según la documentación del proyecto.

*Control*
Ficha técnica del producto e informes de ensayo citados en Características técnicas. Comprobación del formato y del acabado recibidos.

*Normas de aplicación*
CTE DB-HR. Protección frente al ruido. CTE DB-SI, Sección SI 1. Exigencias de reacción al fuego según el uso del recinto. UNE-EN 13501-1. Clasificación en función del comportamiento frente al fuego de los productos de construcción y elementos para la edificación.

*Mantenimiento*
Según el manual de limpieza de ISINAC. Garantía comercial ISINAC según las Condiciones Generales de Garantía vigentes (10 años en interior para la espuma mineral, el WB y los tejidos), desde la fecha de factura y adicional a la garantía legal.

**ISINAC.0331** u SILVER DESK DIVIDER / DIVISORIA 850x400 · ILUCS (también ISINAC)
Precio: 245.03
Suministro de SILVER DESK DIVIDER / DIVISORIA 850x400 · ILUCS, marca ISINAC. Divisoria fonoabsorbente de escritorio, autoportante y sin instalación: ILUCS (100% poliéster Trevira CS®) sobre espuma mineral de celda abierta de 40 mm, con pie antideslizante negro. Composición: ILUCS, 100% poliéster Trevira CS®, 265 g/m² (cara vista y cantos); Espuma mineral de celda abierta, de 9 a 11 kg/m³, 40 mm de espesor (núcleo); Pie antideslizante negro (base de apoyo). Reacción al fuego del material (no de la pieza instalada): Espuma: C-s2,d0 (EN 13501-1:2018). TECNALIA, informe 080046-001-2 (ensayo 080046-001-1). Color: a elegir en la carta de colores ILUCS vigente. Precio de suministro, sin IVA, sin transporte ni instalación.

*Características técnicas*
Composición: ILUCS, 100% poliéster Trevira CS®, 265 g/m² (cara vista y cantos); Espuma mineral de celda abierta, de 9 a 11 kg/m³, 40 mm de espesor (núcleo); Pie antideslizante negro (base de apoyo). Reacción al fuego del material (no de la pieza instalada): Espuma: C-s2,d0 (EN 13501-1:2018). TECNALIA, informe 080046-001-2 (ensayo 080046-001-1). Color: a elegir en la carta de colores ILUCS vigente.

*Condiciones previas*
Según el manual de instalación de ISINAC (isinac.com, apartado Documentación, «Manual de productos ISINAC»).

*Ejecución*
Según el manual de instalación de ISINAC (isinac.com, apartado Documentación, «Manual de productos ISINAC»).

*Medición*
Número de piezas realmente colocadas, según la documentación del proyecto.

*Control*
Ficha técnica del producto e informes de ensayo citados en Características técnicas. Comprobación del formato y del acabado recibidos.

*Normas de aplicación*
CTE DB-HR. Protección frente al ruido. CTE DB-SI, Sección SI 1. Exigencias de reacción al fuego según el uso del recinto. UNE-EN 13501-1. Clasificación en función del comportamiento frente al fuego de los productos de construcción y elementos para la edificación.

*Mantenimiento*
Según el manual de limpieza de ISINAC. Garantía comercial ISINAC según las Condiciones Generales de Garantía vigentes (10 años en interior para la espuma mineral, el WB y los tejidos), desde la fecha de factura y adicional a la garantía legal.

**ISINAC.0332** u SILVER DESK DIVIDER / DIVISORIA 650x400 · ILUCS (también ISINAC)
Precio: 218.01
Suministro de SILVER DESK DIVIDER / DIVISORIA 650x400 · ILUCS, marca ISINAC. Divisoria fonoabsorbente de escritorio, autoportante y sin instalación: ILUCS (100% poliéster Trevira CS®) sobre espuma mineral de celda abierta de 40 mm, con pie antideslizante negro. Composición: ILUCS, 100% poliéster Trevira CS®, 265 g/m² (cara vista y cantos); Espuma mineral de celda abierta, de 9 a 11 kg/m³, 40 mm de espesor (núcleo); Pie antideslizante negro (base de apoyo). Reacción al fuego del material (no de la pieza instalada): Espuma: C-s2,d0 (EN 13501-1:2018). TECNALIA, informe 080046-001-2 (ensayo 080046-001-1). Color: a elegir en la carta de colores ILUCS vigente. Precio de suministro, sin IVA, sin transporte ni instalación.

*Características técnicas*
Composición: ILUCS, 100% poliéster Trevira CS®, 265 g/m² (cara vista y cantos); Espuma mineral de celda abierta, de 9 a 11 kg/m³, 40 mm de espesor (núcleo); Pie antideslizante negro (base de apoyo). Reacción al fuego del material (no de la pieza instalada): Espuma: C-s2,d0 (EN 13501-1:2018). TECNALIA, informe 080046-001-2 (ensayo 080046-001-1). Color: a elegir en la carta de colores ILUCS vigente.

*Condiciones previas*
Según el manual de instalación de ISINAC (isinac.com, apartado Documentación, «Manual de productos ISINAC»).

*Ejecución*
Según el manual de instalación de ISINAC (isinac.com, apartado Documentación, «Manual de productos ISINAC»).

*Medición*
Número de piezas realmente colocadas, según la documentación del proyecto.

*Control*
Ficha técnica del producto e informes de ensayo citados en Características técnicas. Comprobación del formato y del acabado recibidos.

*Normas de aplicación*
CTE DB-HR. Protección frente al ruido. CTE DB-SI, Sección SI 1. Exigencias de reacción al fuego según el uso del recinto. UNE-EN 13501-1. Clasificación en función del comportamiento frente al fuego de los productos de construcción y elementos para la edificación.

*Mantenimiento*
Según el manual de limpieza de ISINAC. Garantía comercial ISINAC según las Condiciones Generales de Garantía vigentes (10 años en interior para la espuma mineral, el WB y los tejidos), desde la fecha de factura y adicional a la garantía legal.

## CAP17 BIOMBO GOLD (también ISINAC)

**ISINAC.0333** u BIOMBO GOLD 1800x610 · IZZER (también ISINAC)
Precio: 1024.95
Suministro de BIOMBO GOLD 1800x610 · IZZER, marca ISINAC. Biombo acústico móvil de IZZER (lana virgen), con ruedas y sin instalación. Composición: IZZER, lana virgen 100%, 460 g/m² (cara vista). Reacción al fuego del material (no de la pieza instalada): IZZER: C-s1,d0 (BS EN 13501-1:2018). BTTG, informe 27/05749B/11/21. Color: a elegir en la carta de colores IZZER vigente. Precio de suministro, sin IVA, sin transporte ni instalación.

*Características técnicas*
Composición: IZZER, lana virgen 100%, 460 g/m² (cara vista). Reacción al fuego del material (no de la pieza instalada): IZZER: C-s1,d0 (BS EN 13501-1:2018). BTTG, informe 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. CTE DB-SI, Sección SI 1. Exigencias de reacción al fuego según el uso del recinto. UNE-EN 13501-1. Clasificación en función del comportamiento frente al fuego de los productos de construcción y elementos para la edificación.

*Mantenimiento*
Según el manual de limpieza de ISINAC. Garantía comercial ISINAC según las Condiciones Generales de Garantía vigentes (10 años en interior para la espuma mineral, el WB y los tejidos), desde la fecha de factura y adicional a la garantía legal.

## CAP18 BIOMBO SILVER (también ISINAC)

**ISINAC.0334** u BIOMBO SILVER 1220x610 · ILUCS (también ISINAC)
Precio: 679.00
Suministro de BIOMBO SILVER 1220x610 · ILUCS, marca ISINAC. Biombo acústico móvil de ILUCS (100% poliéster Trevira CS®) sobre pie antideslizante: divide espacios y aporta absorción sin instalación. Composición: ILUCS, fonoabsorbente 100% poliéster Trevira CS®, sublimado (cara vista); espuma mineral de celda abierta, núcleo (núcleo). Reacción al fuego por componentes (no hay ensayo de la pieza entera): Espuma: C-s2,d0 · ILUCS: B-s1,d0 (EN 13501-1:2018). TECNALIA, informe TECNALIA 080046-001-2-a (espuma) · BTTG 27/05749D/11/21 (ILUCS). Color: a elegir en la carta de colores ILUCS vigente. Precio de suministro, sin IVA, sin transporte ni instalación.

*Características técnicas*
Composición: ILUCS, fonoabsorbente 100% poliéster Trevira CS®, sublimado (cara vista); espuma mineral de celda abierta, núcleo (núcleo). Reacción al fuego por componentes (no hay ensayo de la pieza entera): Espuma: C-s2,d0 · ILUCS: B-s1,d0 (EN 13501-1:2018). TECNALIA, informe TECNALIA 080046-001-2-a (espuma) · BTTG 27/05749D/11/21 (ILUCS). Color: a elegir en la carta de colores ILUCS vigente.

*Condiciones previas*
Según el manual de instalación de ISINAC (isinac.com, apartado Documentación, «Manual de productos ISINAC»).

*Ejecución*
Según el manual de instalación de ISINAC (isinac.com, apartado Documentación, «Manual de productos ISINAC»).

*Medición*
Número de piezas realmente colocadas, según la documentación del proyecto.

*Control*
Ficha técnica del producto e informes de ensayo citados en Características técnicas. Comprobación del formato y del acabado recibidos.

*Normas de aplicación*
CTE DB-HR. Protección frente al ruido. CTE DB-SI, Sección SI 1. Exigencias de reacción al fuego según el uso del recinto. UNE-EN 13501-1. Clasificación en función del comportamiento frente al fuego de los productos de construcción y elementos para la edificación.

*Mantenimiento*
Según el manual de limpieza de ISINAC. Garantía comercial ISINAC según las Condiciones Generales de Garantía vigentes (10 años en interior para la espuma mineral, el WB y los tejidos), desde la fecha de factura y adicional a la garantía legal.

**ISINAC.0335** u BIOMBO SILVER 1220x1220 · ILUCS (también ISINAC)
Precio: 934.19
Suministro de BIOMBO SILVER 1220x1220 · ILUCS, marca ISINAC. Biombo acústico móvil de ILUCS (100% poliéster Trevira CS®) sobre pie antideslizante: divide espacios y aporta absorción sin instalación. Composición: ILUCS, fonoabsorbente 100% poliéster Trevira CS®, sublimado (cara vista); espuma mineral de celda abierta, núcleo (núcleo). Reacción al fuego por componentes (no hay ensayo de la pieza entera): Espuma: C-s2,d0 · ILUCS: B-s1,d0 (EN 13501-1:2018). TECNALIA, informe TECNALIA 080046-001-2-a (espuma) · BTTG 27/05749D/11/21 (ILUCS). Color: a elegir en la carta de colores ILUCS vigente. Precio de suministro, sin IVA, sin transporte ni instalación.

*Características técnicas*
Composición: ILUCS, fonoabsorbente 100% poliéster Trevira CS®, sublimado (cara vista); espuma mineral de celda abierta, núcleo (núcleo). Reacción al fuego por componentes (no hay ensayo de la pieza entera): Espuma: C-s2,d0 · ILUCS: B-s1,d0 (EN 13501-1:2018). TECNALIA, informe TECNALIA 080046-001-2-a (espuma) · BTTG 27/05749D/11/21 (ILUCS). Color: a elegir en la carta de colores ILUCS vigente.

*Condiciones previas*
Según el manual de instalación de ISINAC (isinac.com, apartado Documentación, «Manual de productos ISINAC»).

*Ejecución*
Según el manual de instalación de ISINAC (isinac.com, apartado Documentación, «Manual de productos ISINAC»).

*Medición*
Número de piezas realmente colocadas, según la documentación del proyecto.

*Control*
Ficha técnica del producto e informes de ensayo citados en Características técnicas. Comprobación del formato y del acabado recibidos.

*Normas de aplicación*
CTE DB-HR. Protección frente al ruido. CTE DB-SI, Sección SI 1. Exigencias de reacción al fuego según el uso del recinto. UNE-EN 13501-1. Clasificación en función del comportamiento frente al fuego de los productos de construcción y elementos para la edificación.

*Mantenimiento*
Según el manual de limpieza de ISINAC. Garantía comercial ISINAC según las Condiciones Generales de Garantía vigentes (10 años en interior para la espuma mineral, el WB y los tejidos), desde la fecha de factura y adicional a la garantía legal.

**ISINAC.0336** u BIOMBO SILVER 1500x1220 · ILUCS (también ISINAC)
Precio: 1035.40
Suministro de BIOMBO SILVER 1500x1220 · ILUCS, marca ISINAC. Biombo acústico móvil de ILUCS (100% poliéster Trevira CS®) sobre pie antideslizante: divide espacios y aporta absorción sin instalación. Composición: ILUCS, fonoabsorbente 100% poliéster Trevira CS®, sublimado (cara vista); espuma mineral de celda abierta, núcleo (núcleo). Reacción al fuego por componentes (no hay ensayo de la pieza entera): Espuma: C-s2,d0 · ILUCS: B-s1,d0 (EN 13501-1:2018). TECNALIA, informe TECNALIA 080046-001-2-a (espuma) · BTTG 27/05749D/11/21 (ILUCS). Color: a elegir en la carta de colores ILUCS vigente. Precio de suministro, sin IVA, sin transporte ni instalación.

*Características técnicas*
Composición: ILUCS, fonoabsorbente 100% poliéster Trevira CS®, sublimado (cara vista); espuma mineral de celda abierta, núcleo (núcleo). Reacción al fuego por componentes (no hay ensayo de la pieza entera): Espuma: C-s2,d0 · ILUCS: B-s1,d0 (EN 13501-1:2018). TECNALIA, informe TECNALIA 080046-001-2-a (espuma) · BTTG 27/05749D/11/21 (ILUCS). Color: a elegir en la carta de colores ILUCS vigente.

*Condiciones previas*
Según el manual de instalación de ISINAC (isinac.com, apartado Documentación, «Manual de productos ISINAC»).

*Ejecución*
Según el manual de instalación de ISINAC (isinac.com, apartado Documentación, «Manual de productos ISINAC»).

*Medición*
Número de piezas realmente colocadas, según la documentación del proyecto.

*Control*
Ficha técnica del producto e informes de ensayo citados en Características técnicas. Comprobación del formato y del acabado recibidos.

*Normas de aplicación*
CTE DB-HR. Protección frente al ruido. CTE DB-SI, Sección SI 1. Exigencias de reacción al fuego según el uso del recinto. UNE-EN 13501-1. Clasificación en función del comportamiento frente al fuego de los productos de construcción y elementos para la edificación.

*Mantenimiento*
Según el manual de limpieza de ISINAC. Garantía comercial ISINAC según las Condiciones Generales de Garantía vigentes (10 años en interior para la espuma mineral, el WB y los tejidos), desde la fecha de factura y adicional a la garantía legal.

## CAP19 BIOMBO BRONCE (también ISINAC)

**ISINAC.0337** u BIOMBO BRONCE 1500x610 · IZZER (también ISINAC)
Precio: 540.76
Suministro de BIOMBO BRONCE 1500x610 · IZZER, marca ISINAC. Biombo acústico móvil de IZZER (lana merino) sobre pie antideslizante negro; se coloca donde hace falta, sin instalación. Composición: IZZER, lana merino, aprox. 460 g/m² (cara vista); Bastidor, tubo de hierro lacado + pie antideslizante negro (estructura). Reacción al fuego del material (no de la pieza instalada): IZZER: C-s1,d0 (BS EN 13501-1:2018). BTTG, informe 27/05749B/11/21. Color: a elegir en la carta de colores IZZER vigente. Precio de suministro, sin IVA, sin transporte ni instalación.

*Características técnicas*
Composición: IZZER, lana merino, aprox. 460 g/m² (cara vista); Bastidor, tubo de hierro lacado + pie antideslizante negro (estructura). Reacción al fuego del material (no de la pieza instalada): IZZER: C-s1,d0 (BS EN 13501-1:2018). BTTG, informe 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. CTE DB-SI, Sección SI 1. Exigencias de reacción al fuego según el uso del recinto. UNE-EN 13501-1. Clasificación en función del comportamiento frente al fuego de los productos de construcción y elementos para la edificación.

*Mantenimiento*
Según el manual de limpieza de ISINAC. Garantía comercial ISINAC según las Condiciones Generales de Garantía vigentes (10 años en interior para la espuma mineral, el WB y los tejidos), desde la fecha de factura y adicional a la garantía legal.

## CAP20 PUFF DIAMANTE / BASALTO (también ISINAC)

**ISINAC.0338** u PUFF DIAMANTE / BASALTO · IZZER (también ISINAC)
Precio: 400.79
Suministro de PUFF DIAMANTE / BASALTO · IZZER, marca ISINAC. PUFF DIAMANTE: Puff fonoabsorbente de planta diamante tapizado en lana IZZER, móvil y sin instalación, en dos alturas y con ruedas o topes. PUFF BASALTO: Puff fonoabsorbente hexagonal de IZZER (lana virgen merino) sobre espuma mineral de celda abierta; solución móvil sin instalación, con ruedas o topes. Composición: IZZER, lana virgen merino · aprox. 2 mm de espesor, 460 g/m² (cara vista); espuma mineral de celda abierta (relleno absorbente); estructura, madera contrachapada y DM hidrófugo (cuerpo interior). Reacción al fuego por componentes (no hay ensayo de la pieza entera): IZZER: C-s1,d0 · Espuma: C-s2,d0 (BS EN 13501-1:2018). BTTG, informe 27/05749B/11/21. Color: a elegir en la carta de colores IZZER vigente. Precio de suministro, sin IVA, sin transporte ni instalación.

*Características técnicas*
Composición: IZZER, lana virgen merino · aprox. 2 mm de espesor, 460 g/m² (cara vista); espuma mineral de celda abierta (relleno absorbente); estructura, madera contrachapada y DM hidrófugo (cuerpo interior). Reacción al fuego por componentes (no hay ensayo de la pieza entera): IZZER: C-s1,d0 · Espuma: C-s2,d0 (BS EN 13501-1:2018). BTTG, informe 27/05749B/11/21. Color: a elegir en la carta de colores IZZER vigente.

*Condiciones previas*
Según el manual de instalación de ISINAC (isinac.com, apartado Documentación, «Manual de productos ISINAC»).

*Ejecución*
Según el manual de instalación de ISINAC (isinac.com, apartado Documentación, «Manual de productos ISINAC»).

*Medición*
Número de piezas realmente colocadas, según la documentación del proyecto.

*Control*
Informes de ensayo citados en Características técnicas. Comprobación del formato y del acabado recibidos.

*Normas de aplicación*
CTE DB-HR. Protección frente al ruido. CTE DB-SI, Sección SI 1. Exigencias de reacción al fuego según el uso del recinto. UNE-EN 13501-1. Clasificación en función del comportamiento frente al fuego de los productos de construcción y elementos para la edificación.

*Mantenimiento*
Según el manual de limpieza de ISINAC. Garantía comercial ISINAC según las Condiciones Generales de Garantía vigentes (10 años en interior para la espuma mineral, el WB y los tejidos), desde la fecha de factura y adicional a la garantía legal.

## CAP21 BLIND / ESTOR (también ISINAC)

**ISINAC.0339** u BLIND / ESTOR 1000 · ILUCS (también ISINAC)
Precio: 277.20
Suministro de BLIND / ESTOR 1000 · ILUCS, marca ISINAC. Estor enrollable fonoabsorbente de 1 capa de tejido acústico: absorbe sonido y da privacidad. Composición: ILUCS, poliéster Trevira CS® (variante ILUCS). Reacción al fuego del tejido (no de la cortina colgada): ILUCS: B-s1,d0 (EN 13501-1). BTTG, informe ILUCS: 27/03465E/03/15. Color: a elegir en la carta de colores ILUCS vigente. Precio de suministro, sin IVA, sin transporte ni instalación.

*Características técnicas*
Composición: ILUCS, poliéster Trevira CS® (variante ILUCS). Reacción al fuego del tejido (no de la cortina colgada): ILUCS: B-s1,d0 (EN 13501-1). BTTG, informe ILUCS: 27/03465E/03/15. Color: a elegir en la carta de colores ILUCS vigente.

*Condiciones previas*
Según el manual de instalación de ISINAC (isinac.com, apartado Documentación, «Manual de productos ISINAC»).

*Ejecución*
Según el manual de instalación de ISINAC (isinac.com, apartado Documentación, «Manual de productos ISINAC»).

*Medición*
Número de piezas realmente colocadas, según la documentación del proyecto.

*Control*
Informes de ensayo citados en Características técnicas. Comprobación del formato y del acabado recibidos.

*Normas de aplicación*
CTE DB-HR. Protección frente al ruido. CTE DB-SI, Sección SI 1. Exigencias de reacción al fuego según el uso del recinto. UNE-EN 13501-1. Clasificación en función del comportamiento frente al fuego de los productos de construcción y elementos para la edificación. CTE DB-SI, Sección SI 1: en uso de pública concurrencia, los elementos textiles suspendidos (cortinas, cortinajes) deben ser de clase 1 según UNE-EN 13773. Esta cortina no tiene ensayo UNE-EN 13773 publicado: para ese uso, consultar a ISINAC.

*Mantenimiento*
Según el manual de limpieza de ISINAC. Garantía comercial ISINAC según las Condiciones Generales de Garantía vigentes (10 años en interior para la espuma mineral, el WB y los tejidos), desde la fecha de factura y adicional a la garantía legal.

**ISINAC.0340** u BLIND / ESTOR 1400x1000 · IZZER (también ISINAC)
Precio: 311.85
Suministro de BLIND / ESTOR 1400x1000 · IZZER, marca ISINAC. Estor enrollable fonoabsorbente de 1 capa de tejido acústico: absorbe sonido y da privacidad. Composición: IZZER, lana 100 % (lana virgen merino), tejido enrollable, 460 g/m² (variante IZZER). Absorción acústica ponderada alfa w = 0,50 (MH), clase D (calculada según UNE-EN ISO 11654), ensayado a 100 mm de la superficie. Ensayo EN ISO 354:2003 (alfa w según EN ISO 11654:1997), TECNALIA, informe B2023-LACUS-IN-195-3 (resultado B2023-195-M953). Reacción al fuego del tejido (no de la cortina colgada): IZZER: C-s1,d0 (EN 13501-1). BTTG, informe IZZER: 27/05749B/11/21. Color: a elegir en la carta de colores IZZER vigente. Precio de suministro, sin IVA, sin transporte ni instalación.

*Características técnicas*
Composición: IZZER, lana 100 % (lana virgen merino), tejido enrollable, 460 g/m² (variante IZZER). Absorción acústica ponderada alfa w = 0,50 (MH), clase D (calculada según UNE-EN ISO 11654), ensayado a 100 mm de la superficie. Ensayo EN ISO 354:2003 (alfa w según EN ISO 11654:1997), TECNALIA, informe B2023-LACUS-IN-195-3 (resultado B2023-195-M953). Reacción al fuego del tejido (no de la cortina colgada): IZZER: C-s1,d0 (EN 13501-1). BTTG, informe IZZER: 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación. CTE DB-SI, Sección SI 1: en uso de pública concurrencia, los elementos textiles suspendidos (cortinas, cortinajes) deben ser de clase 1 según UNE-EN 13773. Esta cortina no tiene ensayo UNE-EN 13773 publicado: para ese uso, consultar a ISINAC.

*Mantenimiento*
Según el manual de limpieza de ISINAC. Garantía comercial ISINAC según las Condiciones Generales de Garantía vigentes (10 años en interior para la espuma mineral, el WB y los tejidos), desde la fecha de factura y adicional a la garantía legal.

**ISINAC.0341** u BLIND / ESTOR 2000 · ILUCS (también ISINAC)
Precio: 311.85
Suministro de BLIND / ESTOR 2000 · ILUCS, marca ISINAC. Estor enrollable fonoabsorbente de 1 capa de tejido acústico: absorbe sonido y da privacidad. Composición: ILUCS, poliéster Trevira CS® (variante ILUCS). Reacción al fuego del tejido (no de la cortina colgada): ILUCS: B-s1,d0 (EN 13501-1). BTTG, informe ILUCS: 27/03465E/03/15. Color: a elegir en la carta de colores ILUCS vigente. Precio de suministro, sin IVA, sin transporte ni instalación.

*Características técnicas*
Composición: ILUCS, poliéster Trevira CS® (variante ILUCS). Reacción al fuego del tejido (no de la cortina colgada): ILUCS: B-s1,d0 (EN 13501-1). BTTG, informe ILUCS: 27/03465E/03/15. Color: a elegir en la carta de colores ILUCS vigente.

*Condiciones previas*
Según el manual de instalación de ISINAC (isinac.com, apartado Documentación, «Manual de productos ISINAC»).

*Ejecución*
Según el manual de instalación de ISINAC (isinac.com, apartado Documentación, «Manual de productos ISINAC»).

*Medición*
Número de piezas realmente colocadas, según la documentación del proyecto.

*Control*
Informes de ensayo citados en Características técnicas. Comprobación del formato y del acabado recibidos.

*Normas de aplicación*
CTE DB-HR. Protección frente al ruido. CTE DB-SI, Sección SI 1. Exigencias de reacción al fuego según el uso del recinto. UNE-EN 13501-1. Clasificación en función del comportamiento frente al fuego de los productos de construcción y elementos para la edificación. CTE DB-SI, Sección SI 1: en uso de pública concurrencia, los elementos textiles suspendidos (cortinas, cortinajes) deben ser de clase 1 según UNE-EN 13773. Esta cortina no tiene ensayo UNE-EN 13773 publicado: para ese uso, consultar a ISINAC.

*Mantenimiento*
Según el manual de limpieza de ISINAC. Garantía comercial ISINAC según las Condiciones Generales de Garantía vigentes (10 años en interior para la espuma mineral, el WB y los tejidos), desde la fecha de factura y adicional a la garantía legal.

**ISINAC.0342** u BLIND / ESTOR 1400x2000 · IZZER (también ISINAC)
Precio: 370.76
Suministro de BLIND / ESTOR 1400x2000 · IZZER, marca ISINAC. Estor enrollable fonoabsorbente de 1 capa de tejido acústico: absorbe sonido y da privacidad. Composición: IZZER, lana 100 % (lana virgen merino), tejido enrollable, 460 g/m² (variante IZZER). Absorción acústica ponderada alfa w = 0,50 (MH), clase D (calculada según UNE-EN ISO 11654), ensayado a 100 mm de la superficie. Ensayo EN ISO 354:2003 (alfa w según EN ISO 11654:1997), TECNALIA, informe B2023-LACUS-IN-195-3 (resultado B2023-195-M953). Reacción al fuego del tejido (no de la cortina colgada): IZZER: C-s1,d0 (EN 13501-1). BTTG, informe IZZER: 27/05749B/11/21. Color: a elegir en la carta de colores IZZER vigente. Precio de suministro, sin IVA, sin transporte ni instalación.

*Características técnicas*
Composición: IZZER, lana 100 % (lana virgen merino), tejido enrollable, 460 g/m² (variante IZZER). Absorción acústica ponderada alfa w = 0,50 (MH), clase D (calculada según UNE-EN ISO 11654), ensayado a 100 mm de la superficie. Ensayo EN ISO 354:2003 (alfa w según EN ISO 11654:1997), TECNALIA, informe B2023-LACUS-IN-195-3 (resultado B2023-195-M953). Reacción al fuego del tejido (no de la cortina colgada): IZZER: C-s1,d0 (EN 13501-1). BTTG, informe IZZER: 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación. CTE DB-SI, Sección SI 1: en uso de pública concurrencia, los elementos textiles suspendidos (cortinas, cortinajes) deben ser de clase 1 según UNE-EN 13773. Esta cortina no tiene ensayo UNE-EN 13773 publicado: para ese uso, consultar a ISINAC.

*Mantenimiento*
Según el manual de limpieza de ISINAC. Garantía comercial ISINAC según las Condiciones Generales de Garantía vigentes (10 años en interior para la espuma mineral, el WB y los tejidos), desde la fecha de factura y adicional a la garantía legal.

**ISINAC.0343** u BLIND / ESTOR 3000 · ILUCS (también ISINAC)
Precio: 347.66
Suministro de BLIND / ESTOR 3000 · ILUCS, marca ISINAC. Estor enrollable fonoabsorbente de 1 capa de tejido acústico: absorbe sonido y da privacidad. Composición: ILUCS, poliéster Trevira CS® (variante ILUCS). Reacción al fuego del tejido (no de la cortina colgada): ILUCS: B-s1,d0 (EN 13501-1). BTTG, informe ILUCS: 27/03465E/03/15. Color: a elegir en la carta de colores ILUCS vigente. Precio de suministro, sin IVA, sin transporte ni instalación.

*Características técnicas*
Composición: ILUCS, poliéster Trevira CS® (variante ILUCS). Reacción al fuego del tejido (no de la cortina colgada): ILUCS: B-s1,d0 (EN 13501-1). BTTG, informe ILUCS: 27/03465E/03/15. Color: a elegir en la carta de colores ILUCS vigente.

*Condiciones previas*
Según el manual de instalación de ISINAC (isinac.com, apartado Documentación, «Manual de productos ISINAC»).

*Ejecución*
Según el manual de instalación de ISINAC (isinac.com, apartado Documentación, «Manual de productos ISINAC»).

*Medición*
Número de piezas realmente colocadas, según la documentación del proyecto.

*Control*
Informes de ensayo citados en Características técnicas. Comprobación del formato y del acabado recibidos.

*Normas de aplicación*
CTE DB-HR. Protección frente al ruido. CTE DB-SI, Sección SI 1. Exigencias de reacción al fuego según el uso del recinto. UNE-EN 13501-1. Clasificación en función del comportamiento frente al fuego de los productos de construcción y elementos para la edificación. CTE DB-SI, Sección SI 1: en uso de pública concurrencia, los elementos textiles suspendidos (cortinas, cortinajes) deben ser de clase 1 según UNE-EN 13773. Esta cortina no tiene ensayo UNE-EN 13773 publicado: para ese uso, consultar a ISINAC.

*Mantenimiento*
Según el manual de limpieza de ISINAC. Garantía comercial ISINAC según las Condiciones Generales de Garantía vigentes (10 años en interior para la espuma mineral, el WB y los tejidos), desde la fecha de factura y adicional a la garantía legal.

**ISINAC.0344** u BLIND / ESTOR 1400x3000 · IZZER (también ISINAC)
Precio: 429.66
Suministro de BLIND / ESTOR 1400x3000 · IZZER, marca ISINAC. Estor enrollable fonoabsorbente de 1 capa de tejido acústico: absorbe sonido y da privacidad. Composición: IZZER, lana 100 % (lana virgen merino), tejido enrollable, 460 g/m² (variante IZZER). Absorción acústica ponderada alfa w = 0,50 (MH), clase D (calculada según UNE-EN ISO 11654), ensayado a 100 mm de la superficie. Ensayo EN ISO 354:2003 (alfa w según EN ISO 11654:1997), TECNALIA, informe B2023-LACUS-IN-195-3 (resultado B2023-195-M953). Reacción al fuego del tejido (no de la cortina colgada): IZZER: C-s1,d0 (EN 13501-1). BTTG, informe IZZER: 27/05749B/11/21. Color: a elegir en la carta de colores IZZER vigente. Precio de suministro, sin IVA, sin transporte ni instalación.

*Características técnicas*
Composición: IZZER, lana 100 % (lana virgen merino), tejido enrollable, 460 g/m² (variante IZZER). Absorción acústica ponderada alfa w = 0,50 (MH), clase D (calculada según UNE-EN ISO 11654), ensayado a 100 mm de la superficie. Ensayo EN ISO 354:2003 (alfa w según EN ISO 11654:1997), TECNALIA, informe B2023-LACUS-IN-195-3 (resultado B2023-195-M953). Reacción al fuego del tejido (no de la cortina colgada): IZZER: C-s1,d0 (EN 13501-1). BTTG, informe IZZER: 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación. CTE DB-SI, Sección SI 1: en uso de pública concurrencia, los elementos textiles suspendidos (cortinas, cortinajes) deben ser de clase 1 según UNE-EN 13773. Esta cortina no tiene ensayo UNE-EN 13773 publicado: para ese uso, consultar a ISINAC.

*Mantenimiento*
Según el manual de limpieza de ISINAC. Garantía comercial ISINAC según las Condiciones Generales de Garantía vigentes (10 años en interior para la espuma mineral, el WB y los tejidos), desde la fecha de factura y adicional a la garantía legal.

**ISINAC.0345** u BLIND / ESTOR 4000 · ILUCS (también ISINAC)
Precio: 383.46
Suministro de BLIND / ESTOR 4000 · ILUCS, marca ISINAC. Estor enrollable fonoabsorbente de 1 capa de tejido acústico: absorbe sonido y da privacidad. Composición: ILUCS, poliéster Trevira CS® (variante ILUCS). Reacción al fuego del tejido (no de la cortina colgada): ILUCS: B-s1,d0 (EN 13501-1). BTTG, informe ILUCS: 27/03465E/03/15. Color: a elegir en la carta de colores ILUCS vigente. Precio de suministro, sin IVA, sin transporte ni instalación.

*Características técnicas*
Composición: ILUCS, poliéster Trevira CS® (variante ILUCS). Reacción al fuego del tejido (no de la cortina colgada): ILUCS: B-s1,d0 (EN 13501-1). BTTG, informe ILUCS: 27/03465E/03/15. Color: a elegir en la carta de colores ILUCS vigente.

*Condiciones previas*
Según el manual de instalación de ISINAC (isinac.com, apartado Documentación, «Manual de productos ISINAC»).

*Ejecución*
Según el manual de instalación de ISINAC (isinac.com, apartado Documentación, «Manual de productos ISINAC»).

*Medición*
Número de piezas realmente colocadas, según la documentación del proyecto.

*Control*
Informes de ensayo citados en Características técnicas. Comprobación del formato y del acabado recibidos.

*Normas de aplicación*
CTE DB-HR. Protección frente al ruido. CTE DB-SI, Sección SI 1. Exigencias de reacción al fuego según el uso del recinto. UNE-EN 13501-1. Clasificación en función del comportamiento frente al fuego de los productos de construcción y elementos para la edificación. CTE DB-SI, Sección SI 1: en uso de pública concurrencia, los elementos textiles suspendidos (cortinas, cortinajes) deben ser de clase 1 según UNE-EN 13773. Esta cortina no tiene ensayo UNE-EN 13773 publicado: para ese uso, consultar a ISINAC.

*Mantenimiento*
Según el manual de limpieza de ISINAC. Garantía comercial ISINAC según las Condiciones Generales de Garantía vigentes (10 años en interior para la espuma mineral, el WB y los tejidos), desde la fecha de factura y adicional a la garantía legal.

**ISINAC.0346** u BLIND / ESTOR 1400x4000 · IZZER (también ISINAC)
Precio: 488.57
Suministro de BLIND / ESTOR 1400x4000 · IZZER, marca ISINAC. Estor enrollable fonoabsorbente de 1 capa de tejido acústico: absorbe sonido y da privacidad. Composición: IZZER, lana 100 % (lana virgen merino), tejido enrollable, 460 g/m² (variante IZZER). Absorción acústica ponderada alfa w = 0,50 (MH), clase D (calculada según UNE-EN ISO 11654), ensayado a 100 mm de la superficie. Ensayo EN ISO 354:2003 (alfa w según EN ISO 11654:1997), TECNALIA, informe B2023-LACUS-IN-195-3 (resultado B2023-195-M953). Reacción al fuego del tejido (no de la cortina colgada): IZZER: C-s1,d0 (EN 13501-1). BTTG, informe IZZER: 27/05749B/11/21. Color: a elegir en la carta de colores IZZER vigente. Precio de suministro, sin IVA, sin transporte ni instalación.

*Características técnicas*
Composición: IZZER, lana 100 % (lana virgen merino), tejido enrollable, 460 g/m² (variante IZZER). Absorción acústica ponderada alfa w = 0,50 (MH), clase D (calculada según UNE-EN ISO 11654), ensayado a 100 mm de la superficie. Ensayo EN ISO 354:2003 (alfa w según EN ISO 11654:1997), TECNALIA, informe B2023-LACUS-IN-195-3 (resultado B2023-195-M953). Reacción al fuego del tejido (no de la cortina colgada): IZZER: C-s1,d0 (EN 13501-1). BTTG, informe IZZER: 27/05749B/11/21. Color: a elegir en la carta de colores IZZER vigente.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación. CTE DB-SI, Sección SI 1: en uso de pública concurrencia, los elementos textiles suspendidos (cortinas, cortinajes) deben ser de clase 1 según UNE-EN 13773. Esta cortina no tiene ensayo UNE-EN 13773 publicado: para ese uso, consultar a ISINAC.

*Mantenimiento*
Según el manual de limpieza de ISINAC. Garantía comercial ISINAC según las Condiciones Generales de Garantía vigentes (10 años en interior para la espuma mineral, el WB y los tejidos), desde la fecha de factura y adicional a la garantía legal.

## CAP22 IKLA IZU (también ISINAC)

**ISINAC.0347** u IKLA IZU (también ISINAC)
Precio: 1295.80
Suministro de IKLA IZU, marca ISINAC. Luminaria acústica suspendida: discos de espuma mineral fonoabsorbente montados sobre un eje con tubo de luz integrado. Composición: Discos fonoabsorbentes, espuma mineral de celda abierta, gris claro, acabado liso (cara vista); Luminaria integrada, LED (iluminación); Difusor, policarbonato opal (difusor de la luminaria); Bordes metálicos, metal con acabado cepillado (remate). Reacción al fuego del material (no de la pieza instalada): Espuma: C-s2,d0 (EN 13501-1:2018). TECNALIA, informe 080046-001-2-a. Precio de suministro, sin IVA, sin transporte ni instalación.

*Características técnicas*
Composición: Discos fonoabsorbentes, espuma mineral de celda abierta, gris claro, acabado liso (cara vista); Luminaria integrada, LED (iluminación); Difusor, policarbonato opal (difusor de la luminaria); Bordes metálicos, metal con acabado cepillado (remate). Reacción al fuego del material (no de la pieza instalada): Espuma: C-s2,d0 (EN 13501-1:2018). TECNALIA, informe 080046-001-2-a.

*Condiciones previas*
Según el manual de instalación de ISINAC (isinac.com, apartado Documentación, «Manual de productos ISINAC»).

*Ejecución*
Según el manual de instalación de ISINAC (isinac.com, apartado Documentación, «Manual de productos ISINAC»).

*Medición*
Número de piezas realmente colocadas, según la documentación del proyecto.

*Control*
Informes de ensayo citados en Características técnicas. Comprobación del formato y del acabado recibidos.

*Normas de aplicación*
CTE DB-HR. Protección frente al ruido. CTE DB-SI, Sección SI 1. Exigencias de reacción al fuego según el uso del recinto. UNE-EN 13501-1. Clasificación en función del comportamiento frente al fuego de los productos de construcción y elementos para la edificación.

*Mantenimiento*
Según el manual de limpieza de ISINAC. Garantía comercial ISINAC según las Condiciones Generales de Garantía vigentes (10 años en interior para la espuma mineral, el WB y los tejidos), desde la fecha de factura y adicional a la garantía legal.

## CAP23 WH (también ISINAC)

**ISINAC.0348** u WH 1220x610x40 (también ISINAC)
Precio: 120.23
Suministro de WH 1220x610x40, marca ISINAC. Panel fonoabsorbente de espuma de polietileno de celda cerrada, lavable con agua directa y estable en ambientes de alta humedad; instalación colgado o fijado mecánicamente. Composición: WH, espuma de polietileno de celda cerrada (panel completo, sin tejido). Absorción acústica ponderada alfa w = 0,60 (M), clase C (calculada según UNE-EN ISO 11654). Ensayo UNI EN ISO 354 (alfa w según la tabla EN ISO 11654 impresa en el informe), Istituto Giordano S.p.A., informe 2011/1496-B. Precio de suministro, sin IVA, sin transporte ni instalación.

*Características técnicas*
Composición: WH, espuma de polietileno de celda cerrada (panel completo, sin tejido). Absorción acústica ponderada alfa w = 0,60 (M), clase C (calculada según UNE-EN ISO 11654). Ensayo UNI EN ISO 354 (alfa w según la tabla EN ISO 11654 impresa en el informe), Istituto Giordano S.p.A., informe 2011/1496-B.

*Condiciones previas*
Según el manual de instalación de ISINAC (isinac.com, apartado Documentación, «Manual de productos ISINAC»).

*Ejecución*
Según el manual de instalación de ISINAC (isinac.com, apartado Documentación, «Manual de productos ISINAC»).

*Medición*
Número de piezas realmente colocadas, según la documentación del proyecto.

*Control*
Ficha técnica del producto e informes de ensayo citados en Características técnicas. Comprobación del formato y del acabado recibidos. Reacción al fuego: consultar a ISINAC.

*Normas de aplicación*
CTE DB-HR. Protección frente al ruido. UNE-EN ISO 354. Medición de la absorción acústica en una cámara reverberante. UNE-EN ISO 11654. Absorbentes acústicos para su utilización en edificios. Evaluación de la absorción acústica.

*Mantenimiento*
Según el manual de limpieza de ISINAC. Garantía comercial ISINAC según las Condiciones Generales de Garantía vigentes (10 años en interior para la espuma mineral, el WB y los tejidos), desde la fecha de factura y adicional a la garantía legal.

## CAP24 INDUSTRIAL G (también ISINAC)

**ISINAC.0349** u INDUSTRIAL G 1220x1220x33 (también ISINAC)
Precio: 167.02
Suministro de INDUSTRIAL G 1220x1220x33, marca ISINAC. Panel fonoabsorbente de gran formato en espuma mineral gris de celda abierta, para colgar en grandes superficies. Composición: INDUSTRIAL G, espuma mineral gris de celda abierta (panel monocapa, sin tejido ni adhesivo). Precio de suministro, sin IVA, sin transporte ni instalación.

*Características técnicas*
Composición: INDUSTRIAL G, espuma mineral gris de celda abierta (panel monocapa, sin tejido ni adhesivo).

*Condiciones previas*
Según el manual de instalación de ISINAC (isinac.com, apartado Documentación, «Manual de productos ISINAC»).

*Ejecución*
Según el manual de instalación de ISINAC (isinac.com, apartado Documentación, «Manual de productos ISINAC»).

*Medición*
Número de piezas realmente colocadas, según la documentación del proyecto.

*Control*
Ficha técnica del producto e informes de ensayo citados en Características técnicas. Comprobación del formato y del acabado recibidos. Reacción al fuego: consultar a ISINAC.

*Normas de aplicación*
CTE DB-HR. Protección frente al ruido.

*Mantenimiento*
Según el manual de limpieza de ISINAC. Garantía comercial ISINAC según las Condiciones Generales de Garantía vigentes (10 años en interior para la espuma mineral, el WB y los tejidos), desde la fecha de factura y adicional a la garantía legal.

## CAP25 MFPX (también ISINAC)

**ISINAC.0350** u MFPX 610x610x40 (también ISINAC)
Precio: 99.20
Suministro de MFPX 610x610x40, marca ISINAC. Panel fonoabsorbente de espuma mineral reforzada con PX. Composición: PX210, no tejido negro de polipropileno, 230 g/m² (cara vista); espuma mineral de celda abierta, gris, de 9 a 11 kg/m³; autoadhesivo en la cara oculta (cara no vista). Reacción al fuego: B-s2,d0 (EN 13501-1:2018). TECNALIA, informe 080046-002-2 (ensayo 080046-002-1). Precio de suministro, sin IVA, sin transporte ni instalación.

*Características técnicas*
Composición: PX210, no tejido negro de polipropileno, 230 g/m² (cara vista); espuma mineral de celda abierta, gris, de 9 a 11 kg/m³; autoadhesivo en la cara oculta (cara no vista). Reacción al fuego: B-s2,d0 (EN 13501-1:2018). TECNALIA, informe 080046-002-2 (ensayo 080046-002-1).

*Condiciones previas*
Según el manual de instalación de ISINAC (isinac.com, apartado Documentación, «Manual de productos ISINAC»).

*Ejecución*
Según el manual de instalación de ISINAC (isinac.com, apartado Documentación, «Manual de productos ISINAC»).

*Medición*
Número de piezas realmente colocadas, según la documentación del proyecto.

*Control*
Informes de ensayo citados en Características técnicas. Comprobación del formato y del acabado recibidos.

*Normas de aplicación*
CTE DB-HR. Protección frente al ruido. CTE DB-SI, Sección SI 1. Exigencias de reacción al fuego según el uso del recinto. UNE-EN 13501-1. Clasificación en función del comportamiento frente al fuego de los productos de construcción y elementos para la edificación.

*Mantenimiento*
Según el manual de limpieza de ISINAC. Garantía comercial ISINAC según las Condiciones Generales de Garantía vigentes (10 años en interior para la espuma mineral, el WB y los tejidos), desde la fecha de factura y adicional a la garantía legal.

**ISINAC.0351** u MFPX 1220x610x40 (también ISINAC)
Precio: 201.25
Suministro de MFPX 1220x610x40, marca ISINAC. Panel fonoabsorbente de espuma mineral reforzada con PX. Composición: PX210, no tejido negro de polipropileno, 230 g/m² (cara vista); espuma mineral de celda abierta, gris, de 9 a 11 kg/m³; autoadhesivo en la cara oculta (cara no vista). Reacción al fuego: B-s2,d0 (EN 13501-1:2018). TECNALIA, informe 080046-002-2 (ensayo 080046-002-1). Precio de suministro, sin IVA, sin transporte ni instalación.

*Características técnicas*
Composición: PX210, no tejido negro de polipropileno, 230 g/m² (cara vista); espuma mineral de celda abierta, gris, de 9 a 11 kg/m³; autoadhesivo en la cara oculta (cara no vista). Reacción al fuego: B-s2,d0 (EN 13501-1:2018). TECNALIA, informe 080046-002-2 (ensayo 080046-002-1).

*Condiciones previas*
Según el manual de instalación de ISINAC (isinac.com, apartado Documentación, «Manual de productos ISINAC»).

*Ejecución*
Según el manual de instalación de ISINAC (isinac.com, apartado Documentación, «Manual de productos ISINAC»).

*Medición*
Número de piezas realmente colocadas, según la documentación del proyecto.

*Control*
Informes de ensayo citados en Características técnicas. Comprobación del formato y del acabado recibidos.

*Normas de aplicación*
CTE DB-HR. Protección frente al ruido. CTE DB-SI, Sección SI 1. Exigencias de reacción al fuego según el uso del recinto. UNE-EN 13501-1. Clasificación en función del comportamiento frente al fuego de los productos de construcción y elementos para la edificación.

*Mantenimiento*
Según el manual de limpieza de ISINAC. Garantía comercial ISINAC según las Condiciones Generales de Garantía vigentes (10 años en interior para la espuma mineral, el WB y los tejidos), desde la fecha de factura y adicional a la garantía legal.

## CAP26 DRIZZER (también ISINAC)

**ISINAC.0352** u DRIZZER 1220x610x20 (también ISINAC)
Precio: 188.27
Suministro de DRIZZER 1220x610x20, marca ISINAC. Panel acústico de espuma mineral de celda abierta de 20 mm, acabado IZZER. Composición: IZZER, 100 % lana virgen merino, 460 g/m² (cara vista); espuma mineral de celda abierta, 20 mm, de 9 a 11 kg/m³. Absorción acústica ponderada alfa w = 0,65 (M), clase C (calculada según UNE-EN ISO 11654). Ensayo EN ISO 354, evaluación EN ISO 11654, TECNALIA, informe B2021-LACUS-IN-146-1. Reacción al fuego: C-s2,d0 (EN 13501-1), declarada en ISINAC-DoP-IZZ-C-2026; informe 2026AN2267. Precio de suministro, sin IVA, sin transporte ni instalación.

*Características técnicas*
Composición: IZZER, 100 % lana virgen merino, 460 g/m² (cara vista); espuma mineral de celda abierta, 20 mm, de 9 a 11 kg/m³. Absorción acústica ponderada alfa w = 0,65 (M), clase C (calculada según UNE-EN ISO 11654). Ensayo EN ISO 354, evaluación EN ISO 11654, TECNALIA, informe B2021-LACUS-IN-146-1. Reacción al fuego: C-s2,d0 (EN 13501-1), declarada en ISINAC-DoP-IZZ-C-2026; informe 2026AN2267.

*Condiciones previas*
Soporte limpio, seco y sin polvo. Lejos de fuentes de polvo y suciedad. Lejos de fuentes de calor de más de 45 °C.

*Ejecución*
Según el manual de instalación de ISINAC de este producto.

*Medición*
Número de piezas realmente colocadas, según la documentación del proyecto.

*Control*
Marcado CE y Declaración de Prestaciones ISINAC-DoP-IZZ-C-2026. Comprobación del formato y del acabado recibidos.

*Normas de aplicación*
CTE DB-HR. Protección frente al ruido. UNE-EN ISO 354. Medición de la absorción acústica en una cámara reverberante. UNE-EN ISO 11654. Absorbentes acústicos para su utilización en edificios. Evaluación de la absorción acústica. CTE DB-SI, Sección SI 1. Exigencias de reacción al fuego según el uso del recinto. Reglamento (UE) 305/2011 de productos de construcción. UNE-EN 13964:2014+A1:2015. Techos suspendidos. Requisitos y métodos de ensayo (norma de su DoP). UNE-EN 13501-1. Clasificación en función del comportamiento frente al fuego de los productos de construcción y elementos para la edificación.

*Mantenimiento*
Según el manual de limpieza de ISINAC. Garantía comercial ISINAC según las Condiciones Generales de Garantía vigentes (10 años en interior para la espuma mineral, el WB y los tejidos), desde la fecha de factura y adicional a la garantía legal.

## CAP27 DIFFUSER / DIFUSOR (también ISINAC)

**ISINAC.0353** u DIFFUSER / DIFUSOR 4x4 (también ISINAC)
Precio: 589.05
Suministro de DIFFUSER / DIFUSOR 4x4, marca ISINAC. Panel difusor cuadrático de madera maciza de pino: reparte el sonido en vez de absorberlo. Composición: Tacos difusores, madera natural maciza de pino, altura variable, densidad 520 kg/m³ (ISO 845) (cara vista); Base, contrachapado C3 de abedul, densidad 650 kg/m³ (soporte). Precio de suministro, sin IVA, sin transporte ni instalación.

*Características técnicas*
Composición: Tacos difusores, madera natural maciza de pino, altura variable, densidad 520 kg/m³ (ISO 845) (cara vista); Base, contrachapado C3 de abedul, densidad 650 kg/m³ (soporte).

*Condiciones previas*
Según el manual de instalación de ISINAC (isinac.com, apartado Documentación, «Manual de productos ISINAC»).

*Ejecución*
Según el manual de instalación de ISINAC (isinac.com, apartado Documentación, «Manual de productos ISINAC»).

*Medición*
Número de piezas realmente colocadas, según la documentación del proyecto.

*Control*
Ficha técnica del producto e informes de ensayo citados en Características técnicas. Comprobación del formato y del acabado recibidos. Reacción al fuego: consultar a ISINAC.

*Normas de aplicación*
CTE DB-HR. Protección frente al ruido.

*Mantenimiento*
Según el manual de limpieza de ISINAC. Garantía comercial ISINAC según las Condiciones Generales de Garantía vigentes (10 años en interior para la espuma mineral, el WB y los tejidos), desde la fecha de factura y adicional a la garantía legal.

**ISINAC.0354** u DIFFUSER / DIFUSOR 14x7 (también ISINAC)
Precio: 268.65
Suministro de DIFFUSER / DIFUSOR 14x7, marca ISINAC. Panel difusor acústico de DM y pino macizo que reparte el sonido. Composición: DIFUSOR 14x7, DM, pino macizo y contrachapado de abedul (panel completo). Precio de suministro, sin IVA, sin transporte ni instalación.

*Características técnicas*
Composición: DIFUSOR 14x7, DM, pino macizo y contrachapado de abedul (panel completo).

*Condiciones previas*
Según el manual de instalación de ISINAC (isinac.com, apartado Documentación, «Manual de productos ISINAC»).

*Ejecución*
Según el manual de instalación de ISINAC (isinac.com, apartado Documentación, «Manual de productos ISINAC»).

*Medición*
Número de piezas realmente colocadas, según la documentación del proyecto.

*Control*
Ficha técnica del producto e informes de ensayo citados en Características técnicas. Comprobación del formato y del acabado recibidos. Reacción al fuego: consultar a ISINAC.

*Normas de aplicación*
CTE DB-HR. Protección frente al ruido.

*Mantenimiento*
Según el manual de limpieza de ISINAC. Garantía comercial ISINAC según las Condiciones Generales de Garantía vigentes (10 años en interior para la espuma mineral, el WB y los tejidos), desde la fecha de factura y adicional a la garantía legal.

## CAP28 ELYPSIUM (también ISINAC)

**ISINAC.0355** u ELYPSIUM 305x1200 · ILUCS (también ISINAC)
Precio: 765.77
Suministro de ELYPSIUM 305x1200 · ILUCS, marca ISINAC. Trampa de graves exenta de sección elíptica: absorbe graves, medios y agudos, colocada en esquina o exenta. Composición: ILUCS, 100% poliéster Trevira CS®, 265 g/m², cara vista y cantos (exterior); Espuma mineral de celda abierta, de 9 a 11 kg/m³ nominal, espesor variable 60-120 mm (interior); Espuma de poliuretano, 25 kg/m³, espesor variable 20-80 mm (interior); Bastidor, tablero contrachapado de abedul de 15 y 9 mm (estructura). Reacción al fuego por componentes (no hay ensayo de la pieza entera): Espuma: C-s2,d0 · ILUCS: B-s1,d0 (EN 13501-1). TECNALIA, informe 080046-001-2-a (espuma) · 27/03465E/03/15 (tejido). Color: a elegir en la carta de colores ILUCS vigente. Precio de suministro, sin IVA, sin transporte ni instalación.

*Características técnicas*
Composición: ILUCS, 100% poliéster Trevira CS®, 265 g/m², cara vista y cantos (exterior); Espuma mineral de celda abierta, de 9 a 11 kg/m³ nominal, espesor variable 60-120 mm (interior); Espuma de poliuretano, 25 kg/m³, espesor variable 20-80 mm (interior); Bastidor, tablero contrachapado de abedul de 15 y 9 mm (estructura). Reacción al fuego por componentes (no hay ensayo de la pieza entera): Espuma: C-s2,d0 · ILUCS: B-s1,d0 (EN 13501-1). TECNALIA, informe 080046-001-2-a (espuma) · 27/03465E/03/15 (tejido). Color: a elegir en la carta de colores ILUCS vigente.

*Condiciones previas*
Según el manual de instalación de ISINAC (isinac.com, apartado Documentación, «Manual de productos ISINAC»).

*Ejecución*
Según el manual de instalación de ISINAC (isinac.com, apartado Documentación, «Manual de productos ISINAC»).

*Medición*
Número de piezas realmente colocadas, según la documentación del proyecto.

*Control*
Ficha técnica del producto e informes de ensayo citados en Características técnicas. Comprobación del formato y del acabado recibidos.

*Normas de aplicación*
CTE DB-HR. Protección frente al ruido. CTE DB-SI, Sección SI 1. Exigencias de reacción al fuego según el uso del recinto. UNE-EN 13501-1. Clasificación en función del comportamiento frente al fuego de los productos de construcción y elementos para la edificación.

*Mantenimiento*
Según el manual de limpieza de ISINAC. Garantía comercial ISINAC según las Condiciones Generales de Garantía vigentes (10 años en interior para la espuma mineral, el WB y los tejidos), desde la fecha de factura y adicional a la garantía legal.

## CAP29 HYBRID / HÍBRIDO (también ISINAC)

**ISINAC.0356** u HYBRID / HÍBRIDO 550x1200 · ILUCS (también ISINAC)
Precio: 624.39
Suministro de HYBRID / HÍBRIDO 550x1200 · ILUCS, marca ISINAC. Panel difusor y fonoabsorbente con estructura de contrachapado de abedul y acabado textil ILUCS; difusión calculada entre 1000 y 4000 Hz. Composición: contrachapado de abedul de 15 mm y 9 mm (estructura); espuma mineral de celda abierta, de 9 a 11 kg/m³ nominal, espesor variable 60-120 mm (núcleo absorbente); ILUCS (poliéster 100% Trevira CS®), 265 g/m² (cara vista y cantos). Absorción acústica ponderada alfa w = 1,00, clase A (calculada según UNE-EN ISO 11654). Ensayo EN ISO 354:2003, Área de Acústica del Laboratorio de Control de Calidad de la Edificación del Gobierno Vasco, informe B2019-LACUS-IN-83 I (resultado B2019-83-M657). Reacción al fuego del material (no de la pieza instalada): ILUCS: B-s1,d0 (EN 13501-1:2018). BTTG, informe 27/05749D/11/21. Color: a elegir en la carta de colores ILUCS vigente. Precio de suministro, sin IVA, sin transporte ni instalación.

*Características técnicas*
Composición: contrachapado de abedul de 15 mm y 9 mm (estructura); espuma mineral de celda abierta, de 9 a 11 kg/m³ nominal, espesor variable 60-120 mm (núcleo absorbente); ILUCS (poliéster 100% Trevira CS®), 265 g/m² (cara vista y cantos). Absorción acústica ponderada alfa w = 1,00, clase A (calculada según UNE-EN ISO 11654). Ensayo EN ISO 354:2003, Área de Acústica del Laboratorio de Control de Calidad de la Edificación del Gobierno Vasco, informe B2019-LACUS-IN-83 I (resultado B2019-83-M657). Reacción al fuego del material (no de la pieza instalada): ILUCS: B-s1,d0 (EN 13501-1:2018). BTTG, informe 27/05749D/11/21. Color: a elegir en la carta de colores ILUCS vigente.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

## CAP30 WB HP (también ISINAC)

**ISINAC.0357** u WB HP 1220x2000 · ILUCS (también ISINAC)
Precio: 1362.64
Suministro de WB HP 1220x2000 · ILUCS, marca ISINAC. Panel fonoabsorbente de gran formato y 140 mm de espesor, con ILUCS en cara vista, para absorción en bajas, medias y altas frecuencias. Composición: ILUCS, 100% poliéster Trevira CS®, 0,6 mm de espesor, en cara vista y cubriendo el canto del bastidor, 265 g/m² (cara vista); espuma mineral de celda abierta, alma fonoabsorbente en capas de 33 y 60 mm dentro del bastidor, de 9 a 11 kg/m³ densidad nominal (alma); bastidor perimetral, madera de pino macizo con barniz ignífugo (sin clase de reacción al fuego propia), 130 mm de alto x 33 mm de espesor (marco perimetral); MDF, dentro del bastidor (cara oculta). Absorción acústica ponderada alfa w = 1,00, clase A (calculada según UNE-EN ISO 11654). Ensayo EN ISO 354:2003 (alfa w según EN ISO 11654:1997), TECNALIA, informe 110259-7. Reacción al fuego por componentes (no hay ensayo de la pieza entera): Espuma: C-s2,d0 · ILUCS: B-s1,d0 (EN 13501-1:2018), informe espuma: 080046-001-2-a · tejido: 27/05749D/11/21. Color: a elegir en la carta de colores ILUCS vigente. Precio de suministro, sin IVA, sin transporte ni instalación.

*Características técnicas*
Composición: ILUCS, 100% poliéster Trevira CS®, 0,6 mm de espesor, en cara vista y cubriendo el canto del bastidor, 265 g/m² (cara vista); espuma mineral de celda abierta, alma fonoabsorbente en capas de 33 y 60 mm dentro del bastidor, de 9 a 11 kg/m³ densidad nominal (alma); bastidor perimetral, madera de pino macizo con barniz ignífugo (sin clase de reacción al fuego propia), 130 mm de alto x 33 mm de espesor (marco perimetral); MDF, dentro del bastidor (cara oculta). Absorción acústica ponderada alfa w = 1,00, clase A (calculada según UNE-EN ISO 11654). Ensayo EN ISO 354:2003 (alfa w según EN ISO 11654:1997), TECNALIA, informe 110259-7. Reacción al fuego por componentes (no hay ensayo de la pieza entera): Espuma: C-s2,d0 · ILUCS: B-s1,d0 (EN 13501-1:2018), informe espuma: 080046-001-2-a · tejido: 27/05749D/11/21. Color: a elegir en la carta de colores ILUCS vigente.

*Condiciones previas*
Según el manual de instalación de ISINAC (isinac.com, apartado Documentación, «Manual de productos ISINAC»).

*Ejecución*
Según el manual de instalación de ISINAC (isinac.com, apartado Documentación, «Manual de productos ISINAC»).

*Medición*
Número de piezas realmente colocadas, según la documentación del proyecto.

*Control*
Ficha técnica del producto e informes de ensayo citados en Características técnicas. Comprobación del formato y del acabado recibidos.

*Normas de aplicación*
CTE DB-HR. Protección frente al ruido. UNE-EN ISO 354. Medición de la absorción acústica en una cámara reverberante. UNE-EN ISO 11654. Absorbentes acústicos para su utilización en edificios. Evaluación de la absorción acústica. CTE DB-SI, Sección SI 1. Exigencias de reacción al fuego según el uso del recinto. UNE-EN 13501-1. Clasificación en función del comportamiento frente al fuego de los productos de construcción y elementos para la edificación.

*Mantenimiento*
Según el manual de limpieza de ISINAC. Garantía comercial ISINAC según las Condiciones Generales de Garantía vigentes (10 años en interior para la espuma mineral, el WB y los tejidos), desde la fecha de factura y adicional a la garantía legal.

## CAP31 ABSORBRELLA (también ISINAC)

**ISINAC.0358** u ABSORBRELLA AZORES SP IASO 500x500 · lona (también ISINAC)
Precio: 3950.00
Suministro de ABSORBRELLA AZORES SP IASO 500x500 · lona, marca ABSORBRELLA. Lona acústica ABSORBRELLA para el parasol AZORES SP de IASO. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0359** u ABSORBRELLA AZORES SP IASO 500x500 · lona + parasol (también ISINAC)
Precio: 9680.00
Suministro de ABSORBRELLA AZORES SP IASO 500x500 · lona + parasol, marca ABSORBRELLA. Lona acústica ABSORBRELLA y parasol AZORES SP de IASO, con su estructura, pie y piedras como se venden en absorbrella.com. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0360** u ABSORBRELLA AZORES SP IASO 500x500 · parasol sin lona (también ISINAC)
Precio: 5730.00
Suministro de ABSORBRELLA AZORES SP IASO 500x500 · parasol sin lona, marca IASO. Parasol AZORES SP de IASO, sin la lona acústica, como se vende en absorbrella.com. Estructura fabricada por IASO; la lona acústica ABSORBRELLA se pide aparte. Precio de suministro, sin IVA, sin transporte ni instalación.

*Características técnicas*
Estructura fabricada por IASO; la lona acústica ABSORBRELLA se pide aparte.

*Condiciones previas*
Según el manual de instalación de ABSORBRELLA.

*Ejecución*
Según el manual de instalación de ABSORBRELLA.

*Medición*
Número de piezas realmente colocadas, según la documentación del proyecto.

*Control*
Ficha técnica del producto (absorbrella.com/documentacion). Comprobación del modelo, medida y color recibidos.

*Mantenimiento*
Según las instrucciones de ABSORBRELLA. Garantía de 2 años según sus Condiciones de Venta, adicional a la garantía legal.

**ISINAC.0361** m2 ABSORBRELLA CARPA a medida · ECONOMY (también ISINAC)
Precio: 227.00
Suministro de ABSORBRELLA CARPA a medida · ECONOMY, marca ABSORBRELLA. Lona acústica ABSORBRELLA a medida para carpa, cortada a las medidas del proyecto. Lona: ILUCS, 100 % poliéster Trevira CS®, 265 g/m², con capa exterior impermeable (poliéster con recubrimiento de poliuretano, columna de agua 3.000 mm). Reacción al fuego del tejido (no de la lona instalada): ILUCS B-s1,d0 (EN 13501-1). Fabricación a medida. Precio de suministro, sin IVA, sin transporte ni instalación.

*Características técnicas*
Lona: ILUCS, 100 % poliéster Trevira CS®, 265 g/m², con capa exterior impermeable (poliéster con recubrimiento de poliuretano, columna de agua 3.000 mm). Reacción al fuego del tejido (no de la lona instalada): ILUCS B-s1,d0 (EN 13501-1). Fabricación a medida.

*Condiciones previas*
Según el manual de instalación de ABSORBRELLA.

*Ejecución*
Según el manual de instalación de ABSORBRELLA.

*Medición*
Superficie de lona realmente colocada, en m², según la documentación del proyecto.

*Control*
Ficha técnica del producto (absorbrella.com/documentacion). Comprobación del modelo, medida y color recibidos.

*Normas de aplicación*
UNE-EN 13501-1. Clasificación en función del comportamiento frente al fuego de los productos de construcción y elementos para la edificación. CTE DB-SI, SI 1 apartado 4.3: los cerramientos textiles tipo carpa serán nivel T2 (UNE-EN 15619) o C-s2,d0 (UNE-EN 13501-1), y SI 6: su estructura, R 30 salvo la excepción que fija. La clase indicada es la del tejido, no la de la lona completa con su capa impermeable: para este uso, consultar a ISINAC.

*Mantenimiento*
Según las instrucciones de ABSORBRELLA. Garantía de 2 años según sus Condiciones de Venta, adicional a la garantía legal.

**ISINAC.0362** m2 ABSORBRELLA CARPA a medida · PREMIUM (también ISINAC)
Precio: 377.00
Suministro de ABSORBRELLA CARPA a medida · PREMIUM, marca ABSORBRELLA. Lona acústica ABSORBRELLA a medida para carpa, cortada a las medidas del proyecto. Lona: ILUCS, 100 % poliéster Trevira CS®, 265 g/m², reforzada con IZZER, 100 % lana virgen, 460 g/m², con capa exterior impermeable (poliéster con recubrimiento de poliuretano, columna de agua 3.000 mm). Reacción al fuego de los tejidos (no de la lona instalada): ILUCS B-s1,d0, IZZER C-s1,d0 (EN 13501-1). Fabricación a medida. Precio de suministro, sin IVA, sin transporte ni instalación.

*Características técnicas*
Lona: ILUCS, 100 % poliéster Trevira CS®, 265 g/m², reforzada con IZZER, 100 % lana virgen, 460 g/m², con capa exterior impermeable (poliéster con recubrimiento de poliuretano, columna de agua 3.000 mm). Reacción al fuego de los tejidos (no de la lona instalada): ILUCS B-s1,d0, IZZER C-s1,d0 (EN 13501-1). Fabricación a medida.

*Condiciones previas*
Según el manual de instalación de ABSORBRELLA.

*Ejecución*
Según el manual de instalación de ABSORBRELLA.

*Medición*
Superficie de lona realmente colocada, en m², según la documentación del proyecto.

*Control*
Ficha técnica del producto (absorbrella.com/documentacion). Comprobación del modelo, medida y color recibidos.

*Normas de aplicación*
UNE-EN 13501-1. Clasificación en función del comportamiento frente al fuego de los productos de construcción y elementos para la edificación. CTE DB-SI, SI 1 apartado 4.3: los cerramientos textiles tipo carpa serán nivel T2 (UNE-EN 15619) o C-s2,d0 (UNE-EN 13501-1), y SI 6: su estructura, R 30 salvo la excepción que fija. La clase indicada es la del tejido, no la de la lona completa con su capa impermeable: para este uso, consultar a ISINAC.

*Mantenimiento*
Según las instrucciones de ABSORBRELLA. Garantía de 2 años según sus Condiciones de Venta, adicional a la garantía legal.

**ISINAC.0363** u ABSORBRELLA EOLO EZPELETA 250x250 · lona (también ISINAC)
Precio: 1195.00
Suministro de ABSORBRELLA EOLO EZPELETA 250x250 · lona, marca ABSORBRELLA. Lona acústica ABSORBRELLA para el parasol EOLO de EZPELETA. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0364** u ABSORBRELLA EOLO EZPELETA 250x250 · parasol sin lona (también ISINAC)
Precio: 455.00
Suministro de ABSORBRELLA EOLO EZPELETA 250x250 · parasol sin lona, marca EZPELETA. Parasol EOLO de EZPELETA, sin la lona acústica, como se vende en absorbrella.com. Estructura fabricada por EZPELETA; la lona acústica ABSORBRELLA se pide aparte. Precio de suministro, sin IVA, sin transporte ni instalación.

*Características técnicas*
Estructura fabricada por EZPELETA; la lona acústica ABSORBRELLA se pide aparte.

*Condiciones previas*
Según el manual de instalación de ABSORBRELLA.

*Ejecución*
Según el manual de instalación de ABSORBRELLA.

*Medición*
Número de piezas realmente colocadas, según la documentación del proyecto.

*Control*
Ficha técnica del producto (absorbrella.com/documentacion). Comprobación del modelo, medida y color recibidos.

*Mantenimiento*
Según las instrucciones de ABSORBRELLA. Garantía de 2 años según sus Condiciones de Venta, adicional a la garantía legal.

**ISINAC.0365** u ABSORBRELLA GO! EOLO EZPELETA 250x250 · lona + parasol llave en mano (también ISINAC)
Precio: 1650.00
Suministro de ABSORBRELLA GO! EOLO EZPELETA 250x250 · lona + parasol llave en mano, marca ABSORBRELLA. Lona acústica ABSORBRELLA con el parasol EOLO de EZPELETA, suministrados juntos y listos para montar. Embalaje aparte, según absorbrella.com. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0366** u ABSORBRELLA FLEXO EZPELETA 300x300 · lona (también ISINAC)
Precio: 1510.00
Suministro de ABSORBRELLA FLEXO EZPELETA 300x300 · lona, marca ABSORBRELLA. Lona acústica ABSORBRELLA para el parasol FLEXO de EZPELETA. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0367** u ABSORBRELLA FLEXO EZPELETA 300x300 · lona + parasol (también ISINAC)
Precio: 2629.00
Suministro de ABSORBRELLA FLEXO EZPELETA 300x300 · lona + parasol, marca ABSORBRELLA. Lona acústica ABSORBRELLA y parasol FLEXO de EZPELETA. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0368** u ABSORBRELLA FLEXO EZPELETA 300x300 · parasol sin lona (también ISINAC)
Precio: 1119.00
Suministro de ABSORBRELLA FLEXO EZPELETA 300x300 · parasol sin lona, marca EZPELETA. Parasol FLEXO de EZPELETA, sin la lona acústica, como se vende en absorbrella.com. Estructura fabricada por EZPELETA; la lona acústica ABSORBRELLA se pide aparte. Precio de suministro, sin IVA, sin transporte ni instalación.

*Características técnicas*
Estructura fabricada por EZPELETA; la lona acústica ABSORBRELLA se pide aparte.

*Condiciones previas*
Según el manual de instalación de ABSORBRELLA.

*Ejecución*
Según el manual de instalación de ABSORBRELLA.

*Medición*
Número de piezas realmente colocadas, según la documentación del proyecto.

*Control*
Ficha técnica del producto (absorbrella.com/documentacion). Comprobación del modelo, medida y color recibidos.

*Mantenimiento*
Según las instrucciones de ABSORBRELLA. Garantía de 2 años según sus Condiciones de Venta, adicional a la garantía legal.

**ISINAC.0369** u ABSORBRELLA FORMENTERA EZPELETA 350x350 · lona (también ISINAC)
Precio: 2063.00
Suministro de ABSORBRELLA FORMENTERA EZPELETA 350x350 · lona, marca ABSORBRELLA. Lona acústica ABSORBRELLA para el parasol FORMENTERA de EZPELETA. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0370** u ABSORBRELLA FORMENTERA EZPELETA 350x350 · lona + parasol (también ISINAC)
Precio: 2937.00
Suministro de ABSORBRELLA FORMENTERA EZPELETA 350x350 · lona + parasol, marca ABSORBRELLA. Lona acústica ABSORBRELLA y parasol FORMENTERA de EZPELETA. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0371** u ABSORBRELLA FORMENTERA EZPELETA 350x350 · parasol sin lona (también ISINAC)
Precio: 874.00
Suministro de ABSORBRELLA FORMENTERA EZPELETA 350x350 · parasol sin lona, marca EZPELETA. Parasol FORMENTERA de EZPELETA, sin la lona acústica, como se vende en absorbrella.com. Estructura fabricada por EZPELETA; la lona acústica ABSORBRELLA se pide aparte. Precio de suministro, sin IVA, sin transporte ni instalación.

*Características técnicas*
Estructura fabricada por EZPELETA; la lona acústica ABSORBRELLA se pide aparte.

*Condiciones previas*
Según el manual de instalación de ABSORBRELLA.

*Ejecución*
Según el manual de instalación de ABSORBRELLA.

*Medición*
Número de piezas realmente colocadas, según la documentación del proyecto.

*Control*
Ficha técnica del producto (absorbrella.com/documentacion). Comprobación del modelo, medida y color recibidos.

*Mantenimiento*
Según las instrucciones de ABSORBRELLA. Garantía de 2 años según sus Condiciones de Venta, adicional a la garantía legal.

**ISINAC.0372** u ABSORBRELLA IBIZA IASO 250x250 · lona (también ISINAC)
Precio: 1150.00
Suministro de ABSORBRELLA IBIZA IASO 250x250 · lona, marca ABSORBRELLA. Lona acústica ABSORBRELLA para el parasol IBIZA de IASO. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0373** u ABSORBRELLA IBIZA IASO 250x250 · lona + parasol (también ISINAC)
Precio: 3231.00
Suministro de ABSORBRELLA IBIZA IASO 250x250 · lona + parasol, marca ABSORBRELLA. Lona acústica ABSORBRELLA y parasol IBIZA de IASO, con su estructura, pie y piedras como se venden en absorbrella.com. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0374** u ABSORBRELLA IBIZA IASO 250x250 · parasol sin lona (también ISINAC)
Precio: 2081.00
Suministro de ABSORBRELLA IBIZA IASO 250x250 · parasol sin lona, marca IASO. Parasol IBIZA de IASO, sin la lona acústica, como se vende en absorbrella.com. Estructura fabricada por IASO; la lona acústica ABSORBRELLA se pide aparte. Precio de suministro, sin IVA, sin transporte ni instalación.

*Características técnicas*
Estructura fabricada por IASO; la lona acústica ABSORBRELLA se pide aparte.

*Condiciones previas*
Según el manual de instalación de ABSORBRELLA.

*Ejecución*
Según el manual de instalación de ABSORBRELLA.

*Medición*
Número de piezas realmente colocadas, según la documentación del proyecto.

*Control*
Ficha técnica del producto (absorbrella.com/documentacion). Comprobación del modelo, medida y color recibidos.

*Mantenimiento*
Según las instrucciones de ABSORBRELLA. Garantía de 2 años según sus Condiciones de Venta, adicional a la garantía legal.

**ISINAC.0375** u ABSORBRELLA IBIZA IASO 300x300 · lona (también ISINAC)
Precio: 1400.00
Suministro de ABSORBRELLA IBIZA IASO 300x300 · lona, marca ABSORBRELLA. Lona acústica ABSORBRELLA para el parasol IBIZA de IASO. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0376** u ABSORBRELLA IBIZA IASO 300x300 · lona + parasol (también ISINAC)
Precio: 3661.00
Suministro de ABSORBRELLA IBIZA IASO 300x300 · lona + parasol, marca ABSORBRELLA. Lona acústica ABSORBRELLA y parasol IBIZA de IASO, con su estructura, pie y piedras como se venden en absorbrella.com. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0377** u ABSORBRELLA IBIZA IASO 300x300 · parasol sin lona (también ISINAC)
Precio: 2261.00
Suministro de ABSORBRELLA IBIZA IASO 300x300 · parasol sin lona, marca IASO. Parasol IBIZA de IASO, sin la lona acústica, como se vende en absorbrella.com. Estructura fabricada por IASO; la lona acústica ABSORBRELLA se pide aparte. Precio de suministro, sin IVA, sin transporte ni instalación.

*Características técnicas*
Estructura fabricada por IASO; la lona acústica ABSORBRELLA se pide aparte.

*Condiciones previas*
Según el manual de instalación de ABSORBRELLA.

*Ejecución*
Según el manual de instalación de ABSORBRELLA.

*Medición*
Número de piezas realmente colocadas, según la documentación del proyecto.

*Control*
Ficha técnica del producto (absorbrella.com/documentacion). Comprobación del modelo, medida y color recibidos.

*Mantenimiento*
Según las instrucciones de ABSORBRELLA. Garantía de 2 años según sus Condiciones de Venta, adicional a la garantía legal.

**ISINAC.0378** u ABSORBRELLA INDUS IASO 400x400 · lona (también ISINAC)
Precio: 2493.00
Suministro de ABSORBRELLA INDUS IASO 400x400 · lona, marca ABSORBRELLA. Lona acústica ABSORBRELLA para el parasol INDUS de IASO. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0379** u ABSORBRELLA INDUS IASO 400x400 · lona + parasol (también ISINAC)
Precio: 6380.00
Suministro de ABSORBRELLA INDUS IASO 400x400 · lona + parasol, marca ABSORBRELLA. Lona acústica ABSORBRELLA y parasol INDUS de IASO, con su estructura, pie y piedras como se venden en absorbrella.com. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0380** u ABSORBRELLA INDUS IASO 400x400 · lona · PREMIUM (también ISINAC)
Precio: 3758.00
Suministro de ABSORBRELLA INDUS IASO 400x400 · lona · PREMIUM, marca ABSORBRELLA. Lona acústica ABSORBRELLA para el parasol INDUS de IASO. Sin estructura. Lona: ILUCS, 100 % poliéster Trevira CS®, 265 g/m², reforzada con IZZER, 100 % lana virgen, 460 g/m², con capa exterior impermeable (poliéster con recubrimiento de poliuretano, columna de agua 3.000 mm). Reacción al fuego de los tejidos (no de la lona instalada): ILUCS B-s1,d0, IZZER C-s1,d0 (EN 13501-1). Precio de suministro, sin IVA, sin transporte ni instalación.

*Características técnicas*
Lona: ILUCS, 100 % poliéster Trevira CS®, 265 g/m², reforzada con IZZER, 100 % lana virgen, 460 g/m², con capa exterior impermeable (poliéster con recubrimiento de poliuretano, columna de agua 3.000 mm). Reacción al fuego de los tejidos (no de la lona instalada): ILUCS B-s1,d0, IZZER C-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0381** u ABSORBRELLA INDUS IASO 400x400 · lona + parasol · PREMIUM (también ISINAC)
Precio: 7645.00
Suministro de ABSORBRELLA INDUS IASO 400x400 · lona + parasol · PREMIUM, marca ABSORBRELLA. Lona acústica ABSORBRELLA y parasol INDUS de IASO, con su estructura, pie y piedras como se venden en absorbrella.com. Lona: ILUCS, 100 % poliéster Trevira CS®, 265 g/m², reforzada con IZZER, 100 % lana virgen, 460 g/m², con capa exterior impermeable (poliéster con recubrimiento de poliuretano, columna de agua 3.000 mm). Reacción al fuego de los tejidos (no de la lona instalada): ILUCS B-s1,d0, IZZER C-s1,d0 (EN 13501-1). Precio de suministro, sin IVA, sin transporte ni instalación.

*Características técnicas*
Lona: ILUCS, 100 % poliéster Trevira CS®, 265 g/m², reforzada con IZZER, 100 % lana virgen, 460 g/m², con capa exterior impermeable (poliéster con recubrimiento de poliuretano, columna de agua 3.000 mm). Reacción al fuego de los tejidos (no de la lona instalada): ILUCS B-s1,d0, IZZER C-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0382** u ABSORBRELLA INDUS IASO 400x400 · parasol sin lona (también ISINAC)
Precio: 3887.00
Suministro de ABSORBRELLA INDUS IASO 400x400 · parasol sin lona, marca IASO. Parasol INDUS de IASO, sin la lona acústica, como se vende en absorbrella.com. Estructura fabricada por IASO; la lona acústica ABSORBRELLA se pide aparte. Precio de suministro, sin IVA, sin transporte ni instalación.

*Características técnicas*
Estructura fabricada por IASO; la lona acústica ABSORBRELLA se pide aparte.

*Condiciones previas*
Según el manual de instalación de ABSORBRELLA.

*Ejecución*
Según el manual de instalación de ABSORBRELLA.

*Medición*
Número de piezas realmente colocadas, según la documentación del proyecto.

*Control*
Ficha técnica del producto (absorbrella.com/documentacion). Comprobación del modelo, medida y color recibidos.

*Mantenimiento*
Según las instrucciones de ABSORBRELLA. Garantía de 2 años según sus Condiciones de Venta, adicional a la garantía legal.

**ISINAC.0383** m2 ABSORBRELLA JAIMA a medida · ECONOMY (también ISINAC)
Precio: 323.00
Suministro de ABSORBRELLA JAIMA a medida · ECONOMY, marca ABSORBRELLA. Lona acústica ABSORBRELLA a medida para jaima, cortada a las medidas del proyecto. Lona: ILUCS, 100 % poliéster Trevira CS®, 265 g/m², con capa exterior impermeable (poliéster con recubrimiento de poliuretano, columna de agua 3.000 mm). Reacción al fuego del tejido (no de la lona instalada): ILUCS B-s1,d0 (EN 13501-1). Fabricación a medida. Precio de suministro, sin IVA, sin transporte ni instalación.

*Características técnicas*
Lona: ILUCS, 100 % poliéster Trevira CS®, 265 g/m², con capa exterior impermeable (poliéster con recubrimiento de poliuretano, columna de agua 3.000 mm). Reacción al fuego del tejido (no de la lona instalada): ILUCS B-s1,d0 (EN 13501-1). Fabricación a medida.

*Condiciones previas*
Según el manual de instalación de ABSORBRELLA.

*Ejecución*
Según el manual de instalación de ABSORBRELLA.

*Medición*
Superficie de lona realmente colocada, en m², según la documentación del proyecto.

*Control*
Ficha técnica del producto (absorbrella.com/documentacion). Comprobación del modelo, medida y color recibidos.

*Normas de aplicación*
UNE-EN 13501-1. Clasificación en función del comportamiento frente al fuego de los productos de construcción y elementos para la edificación. CTE DB-SI, SI 1 apartado 4.3: los cerramientos textiles tipo carpa serán nivel T2 (UNE-EN 15619) o C-s2,d0 (UNE-EN 13501-1), y SI 6: su estructura, R 30 salvo la excepción que fija. La clase indicada es la del tejido, no la de la lona completa con su capa impermeable: para este uso, consultar a ISINAC.

*Mantenimiento*
Según las instrucciones de ABSORBRELLA. Garantía de 2 años según sus Condiciones de Venta, adicional a la garantía legal.

**ISINAC.0384** m2 ABSORBRELLA JAIMA a medida · PREMIUM (también ISINAC)
Precio: 469.00
Suministro de ABSORBRELLA JAIMA a medida · PREMIUM, marca ABSORBRELLA. Lona acústica ABSORBRELLA a medida para jaima, cortada a las medidas del proyecto. Lona: ILUCS, 100 % poliéster Trevira CS®, 265 g/m², reforzada con IZZER, 100 % lana virgen, 460 g/m², con capa exterior impermeable (poliéster con recubrimiento de poliuretano, columna de agua 3.000 mm). Reacción al fuego de los tejidos (no de la lona instalada): ILUCS B-s1,d0, IZZER C-s1,d0 (EN 13501-1). Fabricación a medida. Precio de suministro, sin IVA, sin transporte ni instalación.

*Características técnicas*
Lona: ILUCS, 100 % poliéster Trevira CS®, 265 g/m², reforzada con IZZER, 100 % lana virgen, 460 g/m², con capa exterior impermeable (poliéster con recubrimiento de poliuretano, columna de agua 3.000 mm). Reacción al fuego de los tejidos (no de la lona instalada): ILUCS B-s1,d0, IZZER C-s1,d0 (EN 13501-1). Fabricación a medida.

*Condiciones previas*
Según el manual de instalación de ABSORBRELLA.

*Ejecución*
Según el manual de instalación de ABSORBRELLA.

*Medición*
Superficie de lona realmente colocada, en m², según la documentación del proyecto.

*Control*
Ficha técnica del producto (absorbrella.com/documentacion). Comprobación del modelo, medida y color recibidos.

*Normas de aplicación*
UNE-EN 13501-1. Clasificación en función del comportamiento frente al fuego de los productos de construcción y elementos para la edificación. CTE DB-SI, SI 1 apartado 4.3: los cerramientos textiles tipo carpa serán nivel T2 (UNE-EN 15619) o C-s2,d0 (UNE-EN 13501-1), y SI 6: su estructura, R 30 salvo la excepción que fija. La clase indicada es la del tejido, no la de la lona completa con su capa impermeable: para este uso, consultar a ISINAC.

*Mantenimiento*
Según las instrucciones de ABSORBRELLA. Garantía de 2 años según sus Condiciones de Venta, adicional a la garantía legal.

**ISINAC.0385** m2 ABSORBRELLA PALILLERO a medida · ECONOMY (también ISINAC)
Precio: 190.00
Suministro de ABSORBRELLA PALILLERO a medida · ECONOMY, marca ABSORBRELLA. Lona acústica ABSORBRELLA a medida para palillero, cortada a las medidas del proyecto. Lona: ILUCS, 100 % poliéster Trevira CS®, 265 g/m², con capa exterior impermeable (poliéster con recubrimiento de poliuretano, columna de agua 3.000 mm). Reacción al fuego del tejido (no de la lona instalada): ILUCS B-s1,d0 (EN 13501-1). Fabricación a medida. Precio de suministro, sin IVA, sin transporte ni instalación.

*Características técnicas*
Lona: ILUCS, 100 % poliéster Trevira CS®, 265 g/m², con capa exterior impermeable (poliéster con recubrimiento de poliuretano, columna de agua 3.000 mm). Reacción al fuego del tejido (no de la lona instalada): ILUCS B-s1,d0 (EN 13501-1). Fabricación a medida.

*Condiciones previas*
Según el manual de instalación de ABSORBRELLA.

*Ejecución*
Según el manual de instalación de ABSORBRELLA.

*Medición*
Superficie de lona realmente colocada, en m², según la documentación del proyecto.

*Control*
Ficha técnica del producto (absorbrella.com/documentacion). Comprobación del modelo, medida y color recibidos.

*Normas de aplicación*
UNE-EN 13501-1. Clasificación en función del comportamiento frente al fuego de los productos de construcción y elementos para la edificación.

*Mantenimiento*
Según las instrucciones de ABSORBRELLA. Garantía de 2 años según sus Condiciones de Venta, adicional a la garantía legal.

**ISINAC.0386** m2 ABSORBRELLA PALILLERO a medida · PREMIUM (también ISINAC)
Precio: 279.00
Suministro de ABSORBRELLA PALILLERO a medida · PREMIUM, marca ABSORBRELLA. Lona acústica ABSORBRELLA a medida para palillero, cortada a las medidas del proyecto. Lona: ILUCS, 100 % poliéster Trevira CS®, 265 g/m², reforzada con IZZER, 100 % lana virgen, 460 g/m², con capa exterior impermeable (poliéster con recubrimiento de poliuretano, columna de agua 3.000 mm). Reacción al fuego de los tejidos (no de la lona instalada): ILUCS B-s1,d0, IZZER C-s1,d0 (EN 13501-1). Fabricación a medida. Precio de suministro, sin IVA, sin transporte ni instalación.

*Características técnicas*
Lona: ILUCS, 100 % poliéster Trevira CS®, 265 g/m², reforzada con IZZER, 100 % lana virgen, 460 g/m², con capa exterior impermeable (poliéster con recubrimiento de poliuretano, columna de agua 3.000 mm). Reacción al fuego de los tejidos (no de la lona instalada): ILUCS B-s1,d0, IZZER C-s1,d0 (EN 13501-1). Fabricación a medida.

*Condiciones previas*
Según el manual de instalación de ABSORBRELLA.

*Ejecución*
Según el manual de instalación de ABSORBRELLA.

*Medición*
Superficie de lona realmente colocada, en m², según la documentación del proyecto.

*Control*
Ficha técnica del producto (absorbrella.com/documentacion). Comprobación del modelo, medida y color recibidos.

*Normas de aplicación*
UNE-EN 13501-1. Clasificación en función del comportamiento frente al fuego de los productos de construcción y elementos para la edificación.

*Mantenimiento*
Según las instrucciones de ABSORBRELLA. Garantía de 2 años según sus Condiciones de Venta, adicional a la garantía legal.

**ISINAC.0387** m2 ABSORBRELLA PARASOL a medida · ECONOMY (también ISINAC)
Precio: 192.00
Suministro de ABSORBRELLA PARASOL a medida · ECONOMY, marca ABSORBRELLA. Lona acústica ABSORBRELLA a medida para parasol, cortada a las medidas del proyecto. Lona: ILUCS, 100 % poliéster Trevira CS®, 265 g/m², con capa exterior impermeable (poliéster con recubrimiento de poliuretano, columna de agua 3.000 mm). Reacción al fuego del tejido (no de la lona instalada): ILUCS B-s1,d0 (EN 13501-1). Fabricación a medida. Precio de suministro, sin IVA, sin transporte ni instalación.

*Características técnicas*
Lona: ILUCS, 100 % poliéster Trevira CS®, 265 g/m², con capa exterior impermeable (poliéster con recubrimiento de poliuretano, columna de agua 3.000 mm). Reacción al fuego del tejido (no de la lona instalada): ILUCS B-s1,d0 (EN 13501-1). Fabricación a medida.

*Condiciones previas*
Según el manual de instalación de ABSORBRELLA.

*Ejecución*
Según el manual de instalación de ABSORBRELLA.

*Medición*
Superficie de lona realmente colocada, en m², según la documentación del proyecto.

*Control*
Ficha técnica del producto (absorbrella.com/documentacion). Comprobación del modelo, medida y color recibidos.

*Normas de aplicación*
UNE-EN 13501-1. Clasificación en función del comportamiento frente al fuego de los productos de construcción y elementos para la edificación.

*Mantenimiento*
Según las instrucciones de ABSORBRELLA. Garantía de 2 años según sus Condiciones de Venta, adicional a la garantía legal.

**ISINAC.0388** m2 ABSORBRELLA PARASOL a medida · PREMIUM (también ISINAC)
Precio: 263.00
Suministro de ABSORBRELLA PARASOL a medida · PREMIUM, marca ABSORBRELLA. Lona acústica ABSORBRELLA a medida para parasol, cortada a las medidas del proyecto. Lona: ILUCS, 100 % poliéster Trevira CS®, 265 g/m², reforzada con IZZER, 100 % lana virgen, 460 g/m², con capa exterior impermeable (poliéster con recubrimiento de poliuretano, columna de agua 3.000 mm). Reacción al fuego de los tejidos (no de la lona instalada): ILUCS B-s1,d0, IZZER C-s1,d0 (EN 13501-1). Fabricación a medida. Precio de suministro, sin IVA, sin transporte ni instalación.

*Características técnicas*
Lona: ILUCS, 100 % poliéster Trevira CS®, 265 g/m², reforzada con IZZER, 100 % lana virgen, 460 g/m², con capa exterior impermeable (poliéster con recubrimiento de poliuretano, columna de agua 3.000 mm). Reacción al fuego de los tejidos (no de la lona instalada): ILUCS B-s1,d0, IZZER C-s1,d0 (EN 13501-1). Fabricación a medida.

*Condiciones previas*
Según el manual de instalación de ABSORBRELLA.

*Ejecución*
Según el manual de instalación de ABSORBRELLA.

*Medición*
Superficie de lona realmente colocada, en m², según la documentación del proyecto.

*Control*
Ficha técnica del producto (absorbrella.com/documentacion). Comprobación del modelo, medida y color recibidos.

*Normas de aplicación*
UNE-EN 13501-1. Clasificación en función del comportamiento frente al fuego de los productos de construcción y elementos para la edificación.

*Mantenimiento*
Según las instrucciones de ABSORBRELLA. Garantía de 2 años según sus Condiciones de Venta, adicional a la garantía legal.

**ISINAC.0389** u ABSORBRELLA lona para parasol estándar 250x250 (también ISINAC)
Precio: 1195.00
Suministro de ABSORBRELLA lona para parasol estándar 250x250, marca ABSORBRELLA. Lona acústica ABSORBRELLA para parasol estándar de 250x250 cm. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0390** u ABSORBRELLA lona para parasol estándar 300x300 (también ISINAC)
Precio: 1510.00
Suministro de ABSORBRELLA lona para parasol estándar 300x300, marca ABSORBRELLA. Lona acústica ABSORBRELLA para parasol estándar de 300x300 cm. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0391** u ABSORBRELLA lona para parasol estándar 350x350 (también ISINAC)
Precio: 2063.00
Suministro de ABSORBRELLA lona para parasol estándar 350x350, marca ABSORBRELLA. Lona acústica ABSORBRELLA para parasol estándar de 350x350 cm. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0392** u ABSORBRELLA lona para parasol estándar 400x400 (también ISINAC)
Precio: 2493.00
Suministro de ABSORBRELLA lona para parasol estándar 400x400, marca ABSORBRELLA. Lona acústica ABSORBRELLA para parasol estándar de 400x400 cm. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0393** u ABSORBRELLA lona para parasol estándar 450x450 (también ISINAC)
Precio: 3218.00
Suministro de ABSORBRELLA lona para parasol estándar 450x450, marca ABSORBRELLA. Lona acústica ABSORBRELLA para parasol estándar de 450x450 cm. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0394** u ABSORBRELLA lona para parasol estándar 500x500 (también ISINAC)
Precio: 3850.00
Suministro de ABSORBRELLA lona para parasol estándar 500x500, marca ABSORBRELLA. Lona acústica ABSORBRELLA para parasol estándar de 500x500 cm. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0395** u ABSORBRELLA lona para parasol estándar 600x600 (también ISINAC)
Precio: 5497.00
Suministro de ABSORBRELLA lona para parasol estándar 600x600, marca ABSORBRELLA. Lona acústica ABSORBRELLA para parasol estándar de 600x600 cm. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0396** u ABSORBRELLA lona para parasol estándar 700x700 (también ISINAC)
Precio: 7465.00
Suministro de ABSORBRELLA lona para parasol estándar 700x700, marca ABSORBRELLA. Lona acústica ABSORBRELLA para parasol estándar de 700x700 cm. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0397** u ABSORBRELLA lona para parasol estándar 300x400 (también ISINAC)
Precio: 2223.00
Suministro de ABSORBRELLA lona para parasol estándar 300x400, marca ABSORBRELLA. Lona acústica ABSORBRELLA para parasol estándar de 300x400 cm. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0398** u ABSORBRELLA lona para parasol estándar 400x500 (también ISINAC)
Precio: 3497.00
Suministro de ABSORBRELLA lona para parasol estándar 400x500, marca ABSORBRELLA. Lona acústica ABSORBRELLA para parasol estándar de 400x500 cm. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0399** m2 ABSORBRELLA PÉRGOLA a medida · ECONOMY (también ISINAC)
Precio: 192.00
Suministro de ABSORBRELLA PÉRGOLA a medida · ECONOMY, marca ABSORBRELLA. Lona acústica ABSORBRELLA a medida para pérgola, cortada a las medidas del proyecto. Lona: ILUCS, 100 % poliéster Trevira CS®, 265 g/m², con capa exterior impermeable (poliéster con recubrimiento de poliuretano, columna de agua 3.000 mm). Reacción al fuego del tejido (no de la lona instalada): ILUCS B-s1,d0 (EN 13501-1). Fabricación a medida. Precio de suministro, sin IVA, sin transporte ni instalación.

*Características técnicas*
Lona: ILUCS, 100 % poliéster Trevira CS®, 265 g/m², con capa exterior impermeable (poliéster con recubrimiento de poliuretano, columna de agua 3.000 mm). Reacción al fuego del tejido (no de la lona instalada): ILUCS B-s1,d0 (EN 13501-1). Fabricación a medida.

*Condiciones previas*
Según el manual de instalación de ABSORBRELLA.

*Ejecución*
Según el manual de instalación de ABSORBRELLA.

*Medición*
Superficie de lona realmente colocada, en m², según la documentación del proyecto.

*Control*
Ficha técnica del producto (absorbrella.com/documentacion). Comprobación del modelo, medida y color recibidos.

*Normas de aplicación*
UNE-EN 13501-1. Clasificación en función del comportamiento frente al fuego de los productos de construcción y elementos para la edificación. UNE-EN 13561 (toldos) y Reglamento Delegado (UE) 2019/1188: la clase de resistencia al viento del toldo de pérgola la declara quien pone en el mercado el conjunto completo.

*Mantenimiento*
Según las instrucciones de ABSORBRELLA. Garantía de 2 años según sus Condiciones de Venta, adicional a la garantía legal.

**ISINAC.0400** m2 ABSORBRELLA PÉRGOLA a medida · PREMIUM (también ISINAC)
Precio: 263.00
Suministro de ABSORBRELLA PÉRGOLA a medida · PREMIUM, marca ABSORBRELLA. Lona acústica ABSORBRELLA a medida para pérgola, cortada a las medidas del proyecto. Lona: ILUCS, 100 % poliéster Trevira CS®, 265 g/m², reforzada con IZZER, 100 % lana virgen, 460 g/m², con capa exterior impermeable (poliéster con recubrimiento de poliuretano, columna de agua 3.000 mm). Reacción al fuego de los tejidos (no de la lona instalada): ILUCS B-s1,d0, IZZER C-s1,d0 (EN 13501-1). Fabricación a medida. Precio de suministro, sin IVA, sin transporte ni instalación.

*Características técnicas*
Lona: ILUCS, 100 % poliéster Trevira CS®, 265 g/m², reforzada con IZZER, 100 % lana virgen, 460 g/m², con capa exterior impermeable (poliéster con recubrimiento de poliuretano, columna de agua 3.000 mm). Reacción al fuego de los tejidos (no de la lona instalada): ILUCS B-s1,d0, IZZER C-s1,d0 (EN 13501-1). Fabricación a medida.

*Condiciones previas*
Según el manual de instalación de ABSORBRELLA.

*Ejecución*
Según el manual de instalación de ABSORBRELLA.

*Medición*
Superficie de lona realmente colocada, en m², según la documentación del proyecto.

*Control*
Ficha técnica del producto (absorbrella.com/documentacion). Comprobación del modelo, medida y color recibidos.

*Normas de aplicación*
UNE-EN 13501-1. Clasificación en función del comportamiento frente al fuego de los productos de construcción y elementos para la edificación. UNE-EN 13561 (toldos) y Reglamento Delegado (UE) 2019/1188: la clase de resistencia al viento del toldo de pérgola la declara quien pone en el mercado el conjunto completo.

*Mantenimiento*
Según las instrucciones de ABSORBRELLA. Garantía de 2 años según sus Condiciones de Venta, adicional a la garantía legal.

**ISINAC.0401** u ABSORBRELLA RAYDEN IASO 300x300 · lona (también ISINAC)
Precio: 1494.00
Suministro de ABSORBRELLA RAYDEN IASO 300x300 · lona, marca ABSORBRELLA. Lona acústica ABSORBRELLA para el parasol RAYDEN de IASO. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0402** u ABSORBRELLA RAYDEN IASO 300x300 · lona · PREMIUM (también ISINAC)
Precio: 2229.00
Suministro de ABSORBRELLA RAYDEN IASO 300x300 · lona · PREMIUM, marca ABSORBRELLA. Lona acústica ABSORBRELLA para el parasol RAYDEN de IASO. Sin estructura. Lona: ILUCS, 100 % poliéster Trevira CS®, 265 g/m², reforzada con IZZER, 100 % lana virgen, 460 g/m², con capa exterior impermeable (poliéster con recubrimiento de poliuretano, columna de agua 3.000 mm). Reacción al fuego de los tejidos (no de la lona instalada): ILUCS B-s1,d0, IZZER C-s1,d0 (EN 13501-1). Precio de suministro, sin IVA, sin transporte ni instalación.

*Características técnicas*
Lona: ILUCS, 100 % poliéster Trevira CS®, 265 g/m², reforzada con IZZER, 100 % lana virgen, 460 g/m², con capa exterior impermeable (poliéster con recubrimiento de poliuretano, columna de agua 3.000 mm). Reacción al fuego de los tejidos (no de la lona instalada): ILUCS B-s1,d0, IZZER C-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0403** u ABSORBRELLA RIO EZPELETA 400x400 · lona (también ISINAC)
Precio: 2493.00
Suministro de ABSORBRELLA RIO EZPELETA 400x400 · lona, marca ABSORBRELLA. Lona acústica ABSORBRELLA para el parasol RIO de EZPELETA. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0404** u ABSORBRELLA RIO EZPELETA 400x400 · lona + parasol (también ISINAC)
Precio: 4791.00
Suministro de ABSORBRELLA RIO EZPELETA 400x400 · lona + parasol, marca ABSORBRELLA. Lona acústica ABSORBRELLA y parasol RIO de EZPELETA. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0405** u ABSORBRELLA RIO EZPELETA 400x400 · parasol sin lona (también ISINAC)
Precio: 2298.00
Suministro de ABSORBRELLA RIO EZPELETA 400x400 · parasol sin lona, marca EZPELETA. Parasol RIO de EZPELETA, sin la lona acústica, como se vende en absorbrella.com. Estructura fabricada por EZPELETA; la lona acústica ABSORBRELLA se pide aparte. Precio de suministro, sin IVA, sin transporte ni instalación.

*Características técnicas*
Estructura fabricada por EZPELETA; la lona acústica ABSORBRELLA se pide aparte.

*Condiciones previas*
Según el manual de instalación de ABSORBRELLA.

*Ejecución*
Según el manual de instalación de ABSORBRELLA.

*Medición*
Número de piezas realmente colocadas, según la documentación del proyecto.

*Control*
Ficha técnica del producto (absorbrella.com/documentacion). Comprobación del modelo, medida y color recibidos.

*Mantenimiento*
Según las instrucciones de ABSORBRELLA. Garantía de 2 años según sus Condiciones de Venta, adicional a la garantía legal.

**ISINAC.0406** u ABSORBRELLA SINTRA IASO 400x400 · parasol sin lona (también ISINAC)
Precio: 2076.00
Suministro de ABSORBRELLA SINTRA IASO 400x400 · parasol sin lona, marca IASO. Parasol SINTRA de IASO, sin la lona acústica, como se vende en absorbrella.com. Estructura fabricada por IASO; la lona acústica ABSORBRELLA se pide aparte. Precio de suministro, sin IVA, sin transporte ni instalación.

*Características técnicas*
Estructura fabricada por IASO; la lona acústica ABSORBRELLA se pide aparte.

*Condiciones previas*
Según el manual de instalación de ABSORBRELLA.

*Ejecución*
Según el manual de instalación de ABSORBRELLA.

*Medición*
Número de piezas realmente colocadas, según la documentación del proyecto.

*Control*
Ficha técnica del producto (absorbrella.com/documentacion). Comprobación del modelo, medida y color recibidos.

*Mantenimiento*
Según las instrucciones de ABSORBRELLA. Garantía de 2 años según sus Condiciones de Venta, adicional a la garantía legal.

**ISINAC.0407** u ABSORBRELLA STAR ONE IASO 250x250 · lona (también ISINAC)
Precio: 1160.00
Suministro de ABSORBRELLA STAR ONE IASO 250x250 · lona, marca ABSORBRELLA. Lona acústica ABSORBRELLA para el parasol STAR ONE de IASO. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0408** u ABSORBRELLA STAR ONE IASO 250x250 · lona + parasol (también ISINAC)
Precio: 1656.00
Suministro de ABSORBRELLA STAR ONE IASO 250x250 · lona + parasol, marca ABSORBRELLA. Lona acústica ABSORBRELLA y parasol STAR ONE de IASO, con su estructura, pie y piedras como se venden en absorbrella.com. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0409** u ABSORBRELLA STAR ONE IASO 250x250 · lona · PREMIUM (también ISINAC)
Precio: 1746.00
Suministro de ABSORBRELLA STAR ONE IASO 250x250 · lona · PREMIUM, marca ABSORBRELLA. Lona acústica ABSORBRELLA para el parasol STAR ONE de IASO. Sin estructura. Lona: ILUCS, 100 % poliéster Trevira CS®, 265 g/m², reforzada con IZZER, 100 % lana virgen, 460 g/m², con capa exterior impermeable (poliéster con recubrimiento de poliuretano, columna de agua 3.000 mm). Reacción al fuego de los tejidos (no de la lona instalada): ILUCS B-s1,d0, IZZER C-s1,d0 (EN 13501-1). Precio de suministro, sin IVA, sin transporte ni instalación.

*Características técnicas*
Lona: ILUCS, 100 % poliéster Trevira CS®, 265 g/m², reforzada con IZZER, 100 % lana virgen, 460 g/m², con capa exterior impermeable (poliéster con recubrimiento de poliuretano, columna de agua 3.000 mm). Reacción al fuego de los tejidos (no de la lona instalada): ILUCS B-s1,d0, IZZER C-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0410** u ABSORBRELLA STAR ONE IASO 250x250 · lona + parasol · PREMIUM (también ISINAC)
Precio: 2242.00
Suministro de ABSORBRELLA STAR ONE IASO 250x250 · lona + parasol · PREMIUM, marca ABSORBRELLA. Lona acústica ABSORBRELLA y parasol STAR ONE de IASO, con su estructura, pie y piedras como se venden en absorbrella.com. Lona: ILUCS, 100 % poliéster Trevira CS®, 265 g/m², reforzada con IZZER, 100 % lana virgen, 460 g/m², con capa exterior impermeable (poliéster con recubrimiento de poliuretano, columna de agua 3.000 mm). Reacción al fuego de los tejidos (no de la lona instalada): ILUCS B-s1,d0, IZZER C-s1,d0 (EN 13501-1). Precio de suministro, sin IVA, sin transporte ni instalación.

*Características técnicas*
Lona: ILUCS, 100 % poliéster Trevira CS®, 265 g/m², reforzada con IZZER, 100 % lana virgen, 460 g/m², con capa exterior impermeable (poliéster con recubrimiento de poliuretano, columna de agua 3.000 mm). Reacción al fuego de los tejidos (no de la lona instalada): ILUCS B-s1,d0, IZZER C-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0411** u ABSORBRELLA STAR ONE IASO 250x250 · parasol sin lona (también ISINAC)
Precio: 496.00
Suministro de ABSORBRELLA STAR ONE IASO 250x250 · parasol sin lona, marca IASO. Parasol STAR ONE de IASO, sin la lona acústica, como se vende en absorbrella.com. Estructura fabricada por IASO; la lona acústica ABSORBRELLA se pide aparte. Precio de suministro, sin IVA, sin transporte ni instalación.

*Características técnicas*
Estructura fabricada por IASO; la lona acústica ABSORBRELLA se pide aparte.

*Condiciones previas*
Según el manual de instalación de ABSORBRELLA.

*Ejecución*
Según el manual de instalación de ABSORBRELLA.

*Medición*
Número de piezas realmente colocadas, según la documentación del proyecto.

*Control*
Ficha técnica del producto (absorbrella.com/documentacion). Comprobación del modelo, medida y color recibidos.

*Mantenimiento*
Según las instrucciones de ABSORBRELLA. Garantía de 2 años según sus Condiciones de Venta, adicional a la garantía legal.

**ISINAC.0412** m2 ABSORBRELLA VELA a medida · ECONOMY (también ISINAC)
Precio: 314.00
Suministro de ABSORBRELLA VELA a medida · ECONOMY, marca ABSORBRELLA. Lona acústica ABSORBRELLA a medida para vela, cortada a las medidas del proyecto. Lona: ILUCS, 100 % poliéster Trevira CS®, 265 g/m², con capa exterior impermeable (poliéster con recubrimiento de poliuretano, columna de agua 3.000 mm). Reacción al fuego del tejido (no de la lona instalada): ILUCS B-s1,d0 (EN 13501-1). Fabricación a medida. Precio de suministro, sin IVA, sin transporte ni instalación.

*Características técnicas*
Lona: ILUCS, 100 % poliéster Trevira CS®, 265 g/m², con capa exterior impermeable (poliéster con recubrimiento de poliuretano, columna de agua 3.000 mm). Reacción al fuego del tejido (no de la lona instalada): ILUCS B-s1,d0 (EN 13501-1). Fabricación a medida.

*Condiciones previas*
Según el manual de instalación de ABSORBRELLA.

*Ejecución*
Según el manual de instalación de ABSORBRELLA.

*Medición*
Superficie de lona realmente colocada, en m², según la documentación del proyecto.

*Control*
Ficha técnica del producto (absorbrella.com/documentacion). Comprobación del modelo, medida y color recibidos.

*Normas de aplicación*
UNE-EN 13501-1. Clasificación en función del comportamiento frente al fuego de los productos de construcción y elementos para la edificación.

*Mantenimiento*
Según las instrucciones de ABSORBRELLA. Garantía de 2 años según sus Condiciones de Venta, adicional a la garantía legal.

**ISINAC.0413** m2 ABSORBRELLA VELA a medida · PREMIUM (también ISINAC)
Precio: 460.00
Suministro de ABSORBRELLA VELA a medida · PREMIUM, marca ABSORBRELLA. Lona acústica ABSORBRELLA a medida para vela, cortada a las medidas del proyecto. Lona: ILUCS, 100 % poliéster Trevira CS®, 265 g/m², reforzada con IZZER, 100 % lana virgen, 460 g/m², con capa exterior impermeable (poliéster con recubrimiento de poliuretano, columna de agua 3.000 mm). Reacción al fuego de los tejidos (no de la lona instalada): ILUCS B-s1,d0, IZZER C-s1,d0 (EN 13501-1). Fabricación a medida. Precio de suministro, sin IVA, sin transporte ni instalación.

*Características técnicas*
Lona: ILUCS, 100 % poliéster Trevira CS®, 265 g/m², reforzada con IZZER, 100 % lana virgen, 460 g/m², con capa exterior impermeable (poliéster con recubrimiento de poliuretano, columna de agua 3.000 mm). Reacción al fuego de los tejidos (no de la lona instalada): ILUCS B-s1,d0, IZZER C-s1,d0 (EN 13501-1). Fabricación a medida.

*Condiciones previas*
Según el manual de instalación de ABSORBRELLA.

*Ejecución*
Según el manual de instalación de ABSORBRELLA.

*Medición*
Superficie de lona realmente colocada, en m², según la documentación del proyecto.

*Control*
Ficha técnica del producto (absorbrella.com/documentacion). Comprobación del modelo, medida y color recibidos.

*Normas de aplicación*
UNE-EN 13501-1. Clasificación en función del comportamiento frente al fuego de los productos de construcción y elementos para la edificación.

*Mantenimiento*
Según las instrucciones de ABSORBRELLA. Garantía de 2 años según sus Condiciones de Venta, adicional a la garantía legal.

**ISINAC.0414** u ABSORBRELLA VIGO EZPELETA 250x250 · lona (también ISINAC)
Precio: 1190.00
Suministro de ABSORBRELLA VIGO EZPELETA 250x250 · lona, marca ABSORBRELLA. Lona acústica ABSORBRELLA para el parasol VIGO de EZPELETA. Sin estructura. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0415** u ABSORBRELLA VIGO EZPELETA 250x250 · lona + parasol (también ISINAC)
Precio: 1656.00
Suministro de ABSORBRELLA VIGO EZPELETA 250x250 · lona + parasol, marca ABSORBRELLA. Lona acústica ABSORBRELLA y parasol VIGO de EZPELETA. Lona: ILUCS, 100 % poliéster Trevira CS®, 265 g/m², con capa exterior impermeable (poliéster con recubrimiento de poliuretano, columna de agua 3.000 mm). Reacción al fuego del tejido (no de la lona instalada): ILUCS B-s1,d0 (EN 13501-1). Precio de suministro, sin IVA, sin transporte ni instalación.

*Características técnicas*
Lona: ILUCS, 100 % poliéster Trevira CS®, 265 g/m², con capa exterior impermeable (poliéster con recubrimiento de poliuretano, columna de agua 3.000 mm). Reacción al fuego del tejido (no de la lona instalada): ILUCS B-s1,d0 (EN 13501-1).

*Condiciones previas*
Según el manual de instalación de ABSORBRELLA.

*Ejecución*
Según el manual de instalación de ABSORBRELLA.

*Medición*
Número de piezas realmente colocadas, según la documentación del proyecto.

*Control*
Ficha técnica del producto (absorbrella.com/documentacion). Comprobación del modelo, medida y color recibidos.

*Normas de aplicación*
UNE-EN 13501-1. Clasificación en función del comportamiento frente al fuego de los productos de construcción y elementos para la edificación.

*Mantenimiento*
Según las instrucciones de ABSORBRELLA. Garantía de 2 años según sus Condiciones de Venta, adicional a la garantía legal.

**ISINAC.0416** u ABSORBRELLA VIGO EZPELETA 250x250 · parasol sin lona (también ISINAC)
Precio: 466.00
Suministro de ABSORBRELLA VIGO EZPELETA 250x250 · parasol sin lona, marca EZPELETA. Parasol VIGO de EZPELETA, sin la lona acústica, como se vende en absorbrella.com. Estructura fabricada por EZPELETA; la lona acústica ABSORBRELLA se pide aparte. Precio de suministro, sin IVA, sin transporte ni instalación.

*Características técnicas*
Estructura fabricada por EZPELETA; la lona acústica ABSORBRELLA se pide aparte.

*Condiciones previas*
Según el manual de instalación de ABSORBRELLA.

*Ejecución*
Según el manual de instalación de ABSORBRELLA.

*Medición*
Número de piezas realmente colocadas, según la documentación del proyecto.

*Control*
Ficha técnica del producto (absorbrella.com/documentacion). Comprobación del modelo, medida y color recibidos.

*Mantenimiento*
Según las instrucciones de ABSORBRELLA. Garantía de 2 años según sus Condiciones de Venta, adicional a la garantía legal.
